# B48, Hochspeyer-Fischbach, Brückenbauwerke
Angebotsaufforderung (GAEB 90, DA83)
Eröffnung: 22.09.26 08:30
Ende der Zuschlagsfrist: 22.10.26
Währung: EUR
Auftraggeber: LBM Kaiserslautern

## B48, Hochspeyer-Fischbach, Brückenbauwer
Datum: 20.08.26

### Bereich 00 BAUSTELLENEINR.,BAUBEGL. LEISTUNGEN

#### Abschnitt 00.00 BAUSTELLENEINRICHTUNG

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Baubüro für AG auf- und abbauen Fläche 25 m2*Stellplatz AN Zuf+Platz n.Ul.AG*Platz für 2 PKW**
StL-Nr. 21910132220000221
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Aufstellfläche stellt AN zur Verfügung. Aufstellfläche
herrichten.
Zufahrt und Platzbefestigung nach Unterlagen des AG
anlegen.
Einstellplatz für 2 PKW.
Menge: 1,000 Psch
Zuordnung: 101

**00.00.0004 Baubüro für AG vorhalten**
Baubüro für den AG mit allen Einrichtungen vor- und
unterhalten. Ver- und Entsorgung sicherstellen. Baubüro
heizen und reinigen. Zufahrt und befestigte Plätze
unterhalten. Teilzeiten nach Tagen werden zu 1/30 des
Einheitspreises vergütet.
Menge: 18,000 Mt
Zuordnung: 101

#### Abschnitt 00.01 BAUZAUN, SONSTIGES

**00.01.0001 Bauzaun aufstellen und entfernen Zaunhöhe 2,0 m*Stahlgitter-FT**
StL-Nr. 21910120733
Bauzaun nach Unterlagen des AG einschl. der erforderlichen Tore und Pfosten standsicher aufstellen, während
der Bauzeit vorhalten und unterhalten sowie nach Beendigung der Bauzeit entfernen. 70 v.H. des Preises werden nach Aufstellen, der Rest nach Entfernen des Bauzaunes vergütet.
Zaunhöhe = 2,00 m.
Zaun aus Stahlgitter-Fertigteilen.
Menge: 150,000 m
Zuordnung: 101

**00.01.0002 Bauzaun aufstellen und entfernen Zaunhöhe 2,0 m**
StL-Nr. 21910120739
Bauzaun nach Unterlagen des AG einschl. der erforderlichen Tore und Pfosten standsicher aufstellen, während
der Bauzeit vorhalten und unterhalten sowie nach Beendigung der Bauzeit entfernen. 70 v.H. des Preises werden nach Aufstellen, der Rest nach Entfernen des Bauzaunes vergütet.
Zaunhöhe = 2,00 m.
Zaun '= aus Stahlgitter-Fertigteilen mit Abplanung.'
Menge: 150,000 m
Zuordnung: 101

**00.01.0003 Beweissicherung**
Beweissicherung vor Beginn und am Ende der Baumaßnahme
für den Bereich aller Bauwerke und deren Umgebung im
Einflussbereich der Baustelle durchführen und
dokumentieren.
Menge: 1,000 Psch

*Hinweis*
Leistungen zur Sondierung und ggf. örtlichen
Überprüfung und Freilegung von Kampfmitteln gehen zu
Lasten des Landes Rheinland-Pfalz. Leistungen zur
Bergung von Kampfmitteln gehen zu Lasten der
Bundesrepublik Deutschland.

#### Abschnitt 00.02 KAMPFMITTELERKUNDUNG

**00.02.0001 Gelände f. Sondierung vorbereiten**
Gelände gem. Unterlagen des AG für
Kampfmittelsondierung vorbereiten.
Baufeldberäumung, oberflächliche Hindernisbeseitigung
(Metallteile etc.) und Profilierung für die Herstellung
einer sondierfähigen Fläche.
Menge: 850,000 m2

**00.02.0002 Flächensondierung durchführen Tiefe über 1-3 m*Neigung über 1:4 unbefestigt*Eisen entfernen**
StL-Nr. 221126201003121
Flächensondierung nach Unterlagen des AG innerhalb der
Räumstelle durchführen. Störpunkte sind zu erfassen und
zu dokumentieren. Die Dokumentation ist dem AG zu übergeben.
Freigabehorizont unter Geländeoberfläche über 1,00 bis
3,00 m.
Neigung der Geländeoberfläche steiler als 1:4.
Oberflächenbeschaffenheit = unbefestigt.
Ferromagnetische, oberflächlich sichtbare Gegenstände
vor dem Sondieren aus dem Sondierbereich entfernen und
entsorgen. Entsorgen wird gesondert vergütet.
Menge: 850,000 m2

*Hinweis*
Einsatz der Tiefensondierung für Bereiche der
Tiefgründung (Bohrpfähle) sowie Baugrubenverbau
(Stahlspundwände) aller drei Bauwerke (eine Räumstelle
je Bauwerk).

**00.02.0003 Geräteeinsatz Kampfmittelsondierung**
StL-Nr. 221126231
Gerät für Kampfmittelsondierung an der jeweiligen Räumstelle einsetzen. Der Einsatz umfasst das Aufstellen
und Abbauen sowie das Umstellen von Räumstelle zu Räumstelle. Abgerechnet wird der Einsatz je Räumstelle.
Räumstellen nach Unterlagen des AG.
Menge: 3,000 St

**00.02.0004 Sondierungsbohrungen herstellen**
Sondierungsbohrungen für die Kampfmittelerkundung
herstellen.
Bohrungen in Boden nach Unterlagen des AG.
Bohrlochdurchmesser nach Wahl des AN, abgestimmt auf
die eingesetzte Sondiertechnik.
Hilfsverrohrungen sind einzukalkulieren.
Alle benötigten Arbeitskräfte einschließlich des
Aufsichtspersonals mit Befähigungsschein nach §20
Sprengstoffgesetz sind einzukalkulieren.
Bohrungen für Tiefensondierung im erforderlichen Raster
der Freimessung mit der eingesetzen Sondiertechnik.
Maximaler Bohrlochabstand = 1,5 m.
Maximale Tiefe der Sondierungsbohrungen = 12,0 m.
Bohrgut der Verwertung nach Wahl des AN zuführen.
Abgerechnet wird die tatsächlich ausgeführte Summe an
Bohrmetern.
Evtl. Bergungsleistungen von Anomalien werden gesondert
vergütet.
Menge: 1600,000 m

**00.02.0005 Bohrlochsondierung**
Bohrlöcher zur Kampfmittelerkundung mit geeignetem
Gerät entsprechend den anerkannten Regeln der Technik
nach Wahl des AN sondieren.
Bohrlochabstand nach Wahl der eingesetzten
Sondiertechnik, aber maximal 1,5 m.
Maximale Tiefe der Sondierbohrungen = 12,0 m.
Die Geräteeinrichtung und das Umsetzen der
Sondiertechnik über den gesamten Untersuchungsbereich
nach Unterlagen des AG wird nicht gesondert vergütet.
Menge: 150,000 St

**00.02.0006 Dokumentation Oberflächensondierung**
Auswertung und Dokumentation der Sondierungsergebnisse
der Oberflächensondierung.
Erstellen eines Ergebnisberichtes mit Bewertung und
Angaben zur Kampfmittelfreiheit.
Ergebnisbericht Oberflächensondierung digital und in
Papierform dem AG übergeben.
Menge: 1,000 Psch

**00.02.0007 Dokumentation Tiefensondierung**
Auswertung und Dokumentation der Sondierungsergebnisse
der Tiefensondierung.
Erstellen eines Ergebnisberichtes mit Bewertung und
Angaben zur Kampfmittelfreiheit.
Ergebnisbericht Tiefensondierung digital und in
Papierform dem AG übergeben.
Menge: 1,000 Psch

**00.02.0008 Verrechnungssatz Verantwort. Person**
StL-Nr. 221126241
Stundenlohnarbeiten der Verantwortlichen Person für die
baubegleitende Kampfmittelräumung. Der Verrechnungssatz
umfasst sämtliche Kosten für das hierfür eingesetzte
Personal einschließlich aller Personalnebenkosten.
Menge: 40,000 h

**00.02.0009 Verrechnungssatz KMR-Arbeiter**
StL-Nr. 221126246
Stundenlohnarbeiten Kampfmittelräumarbeiter für die
baubegleitende Kampfmittelräumung. Der Verrechnungssatz
umfasst sämtliche Kosten für das hierfür eingesetzte
Personal einschließlich aller Personalnebenkosten.
Menge: 40,000 h

**00.02.0010 Verrechnungssatz für Baugerät Minibagger**
StL-Nr. 22112625101
Stundenlohnarbeiten durch Baugerät mit Bedienung für
die baubegleitende Kampfmittelräumung. Der Verrechnungssatz für das jeweilige Baugerät umfasst sämtliche
Aufwendungen für den Einsatz, insbesondere Gerätevorhalte- und Betriebsstoffkosten einschließlich aller
Kosten für das Bedienpersonal. An- und Abtransport so-
wie Vorhalten werden nicht gesondert vergütet. Vergütet
werden die tatsächlich geleisteten Stunden.
Baugerät = Minibagger bis 6 t Gewicht.
Menge: 40,000 h

**00.02.0011 N. gefährl. Abfall entsorgen**
Nicht gefährlichen Abfall aus Baustelle laden, fördern
und entsorgen.
Schadstoffbelastung nach Unterlagen des AG.
Abgerechnet wird nach Wiegescheinen.
Abfall '= Ferromagnetische Gegenstände / Störkörper aus
Flächensondierung.'
Entsorgung nach Wahl des AN.
Gebühren der Abfallentsorgung sind einzurechnen.
Menge: 0,200 t

**00.02.0012 Kampfmittel aufnehmen**
Handhabungsfähige Kampfmittel aus Suchschachtung
aufnehmen und in Container innerhalb der Baustelle
zwischenlagern.
Einschließlich Bereitstellen und Vorhalten der
Container sowie Wiegen der Kampfmittelteile.
Abgerechnet wird nach Gewicht der Kampfmittel.
Die Kampfmittel werden vom Kampfmittelräumdienst auf
Anforderung abgeholt.
Menge: 0,200 t

### Bereich 01 INGENIEURLEISTUNGEN

#### Abschnitt 01.00 STÜTZWAND

**01.00.0001 Digital. Lichtbild. herst. u lief.**
StL-Nr. 225902459
Lichtbilder über den wesentlichen Bauablauf des Bauwerkes in digitalisierter Form, Auflösung mindestens
1024 x 678 Pixel, 24 Bit Farben mit Digitalkamera
herstellen und auf mit dem AG abgestimmten Datenträger
liefern. Das Komprimierungsverhältnis bzw. die
Bildqualität ist so zu wählen, dass durch die Komprimierung keine für den Sachverhalt wesentlichen Bildinformationen verloren gehen.
Menge: 200,000 St

*Hinweis*
Standsicherheitsnachweis prüffähig und digital liefern.

**01.00.0002 Standsicherheitsnachweis aufstellen Bauwerk*3fache Ausfertig.**
StL-Nr. X22590241331
Standsicherheitsnachweis gemäß ZTV-Ing, Teil 1,
Abschnitt 2, - in normgerechtem
Schriftbild, mikroverfilmbar, aufstellen und liefern.
Angaben im BAV über
Verantwortlicher '

....................................................',
Aufsteller '

....................................................' .
Nachweis für Bauwerk
in gepauster Ausfertigung  3-fach liefern.
Menge: 1,000 Psch

*Hinweis*
Ausführungszeichnungen prüffähig und digital liefern.

**01.00.0003 Ausführungszeichn. herst. u liefern Bauwerk*5fache Ausfertig.**
StL-Nr. X22590243333
Ausführungszeichnungen gemäß ZTV-Ing, Teil 1
Abschnitt 2 für das Bauwerk -
in normgerechtem Schriftbild, mikroverfilmbar,
herstellen und liefern.
Das normgerechte Zeichnen für Mikro-Archivierung wird
nicht gesondert berechnet.
Angaben im BAV über
Verantwortlicher '

....................................................',
Aufsteller '

....................................................' .
Zeichnung für Bauwerk
in gepauster Ausfertigung  5-fach liefern.
Menge: 1,000 Psch

**01.00.0004 Bestandsunterlagen herst. und lief.**
StL-Nr. 219101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Zuordnung: 101

**01.00.0005 Bestandsunterlagen liefern Microfilm**
StL-Nr. 22590249111
Bestandsunterlagen sind gemäß ZTV-ING für das Bauwerk
zu liefern, nachdem diese entsprechend dem Prüf- und
Genehmigungsverfahren und der Bauausführung berichtigt
wurden.
-
Format:
Hierbei sind Zeichnungen im Original und auf
Datenträger:
- im farbigen PDF/A-Format mit Lesezeichen,
- im TIF- und DXF-Format und
- im CAD-Originalformat mit Definitionsdatei und
Inhaltsverzeichnis zu liefern. Alle übrigen Unterlagen
sind im Original und im farbigen PDF/A-Format zu
übergeben. Das normgerechte Zeichnen für Mikro-
Archivierung wird nicht gesondert vergütet.
Bestandsunterlagen als Mikrofilmaufnahmen liefern
-
Filmmaterial:
Bestandsunterlagen als Mikrofilmaufnahmen liefern im
Original auf 35 mm breitem Silberfilm (panchromatischer
Dokumentenfilm) und ein Duplikatfilm auf 35 mm breitem
Diazomatrial oder wahlweise auf 35 mm breitem
Silberfilm (panchromatischer Dokumentenfilm).
-
Filminhaltsverzeichnis:
Es ist ein Filminhaltsverzeichnis nach Vorgabe des AG
zu erstellen und am Filmanfang zu verfilmen oder dem
Film vorzukleben. Zusätzlich ist das
Filminhaltsverzeichnis in 2-facher Ausfertigung als
Papierdokument zu liefern.
-
Filminhalt:
Jeder Mikrofilm sollte zwischen 500 und 650 Aufnahmen
enthalten. Es können mehrere Bauwerke auf einen Film
zusammengefasst werden. Reicht das Fassungsvermögen
für die vollständige Verfilmung nicht aus, sind die
verbleibenden Inhalte auf einem neuen Film
fortzusetzen.
-
Kennzeichnung:
Enthält ein Mikrofilm mehrere verfilmte
Ingenieurbauwerke oder wird die Verfilmung von
Bestandsunterlagen auf weiteren Filmen fortgesetzt, ist
eine eindeutige Kennzeichnung erforderlich. Diese
Kennzeichnung muss im Inhaltsverzeichnis des Films, auf
dem Film selbst sowie auf den Etiketten der Filmboxen
erfolgen.
-
Archivtauglichkeit:
Jeder Mikrofilm ist auf 10 cm Kunststoffspulen
aufzurollen und mit einem archivtauglichen Gummiband zu
umwickeln. Die Spulen sind in einer beschrifteten
Archivbox zu verschließen. Die Nummerierung der
Mikrofilme und Beschriftrung erfolgt nach
Vorgabe des AG.
Menge: 1,000 Psch

#### Abschnitt 01.01 RADWEGBRÜCKE

**01.01.0001 Digital. Lichtbild. herst. u lief.**
StL-Nr. 225902459
Lichtbilder über den wesentlichen Bauablauf des Bauwerkes in digitalisierter Form, Auflösung mindestens
1024 x 678 Pixel, 24 Bit Farben mit Digitalkamera
herstellen und auf mit dem AG abgestimmten Datenträger
liefern. Das Komprimierungsverhältnis bzw. die
Bildqualität ist so zu wählen, dass durch die Komprimierung keine für den Sachverhalt wesentlichen Bildinformationen verloren gehen.
Menge: 300,000 St

*Hinweis*
Standsicherheitsnachweis prüffähig und digital liefern.

**01.01.0002 Standsicherheitsnachweis aufstellen Bauwerk*3fache Ausfertig.**
StL-Nr. X22590241331
Standsicherheitsnachweis gemäß ZTV-Ing, Teil 1,
Abschnitt 2, - in normgerechtem
Schriftbild, mikroverfilmbar, aufstellen und liefern.
Angaben im BAV über
Verantwortlicher '

....................................................',
Aufsteller '

....................................................' .
Nachweis für Bauwerk
in gepauster Ausfertigung  3-fach liefern.
Menge: 1,000 Psch

**01.01.0003 Werkstattzeichnungen herst. & lief.**
Werkstattzeichnungen nach ZTV-ING einschließlich
örtlichem Aufmaß, Korrosionsschutzplan,
Mengenberechnung, Stücklisten,
Beschichtungsflächenberechnung und erforderlicher
Detailstatiken für die Herstellung der nachfolgenden
Bauteile liefern:
- Stahlüberbau,
- ÜKO und Fahrbahnabschlussprofile,
- Brückenlager,
- Brückengeländer.
Vom AG werden dem AN nur die in der Ausschreibung
beiliegenden Unterlagen als Grundlage für die
Werkstattplanung zur Verfügung gestellt.
Diese Unterlagen sind bezüglich des Bestandes zu
überprüfen und mit der Bestandsvermessung zu
vergleichen.
Abweichungen sind zu dokumentieren.
Die Werkstattplanung des AN hat auf Grundlage der
örtlichen gemessenen Maße zu erfolgen.
Werkstattzeichnungen prüffähig liefern, Unterlagen
1*digital, 1 Original und 4 Kopien an AG liefern.
Digitale Unterlagen im Format PDF/A-1b (Level B) gemäß
ISO 19005-1, Papierformate gemäß DIN-Norm 476 bzw. EN
ISO 216.
Örtliche Aufmaße sind einzukalkulieren.
Erschwernisse und zusätzliche Aufwendungen sind
einzukalkulieren.
Menge: 1,000 Psch

*Hinweis*
Ausführungszeichnungen prüffähig und digital liefern.

**01.01.0004 Ausführungszeichn. herst. u liefern Bauwerk*5fache Ausfertig.**
StL-Nr. X22590243333
Ausführungszeichnungen gemäß ZTV-Ing, Teil 1
Abschnitt 2 für das Bauwerk -
in normgerechtem Schriftbild, mikroverfilmbar,
herstellen und liefern.
Das normgerechte Zeichnen für Mikro-Archivierung wird
nicht gesondert berechnet.
Angaben im BAV über
Verantwortlicher '

....................................................',
Aufsteller '

....................................................' .
Zeichnung für Bauwerk
in gepauster Ausfertigung  5-fach liefern.
Menge: 1,000 Psch

**01.01.0005 Bestandsunterlagen herst. und lief.**
StL-Nr. 219101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Zuordnung: 101

**01.01.0006 Bestandsunterlagen liefern Microfilm**
StL-Nr. 22590249111
Bestandsunterlagen sind gemäß ZTV-ING für das Bauwerk
zu liefern, nachdem diese entsprechend dem Prüf- und
Genehmigungsverfahren und der Bauausführung berichtigt
wurden.
-
Format:
Hierbei sind Zeichnungen im Original und auf
Datenträger:
- im farbigen PDF/A-Format mit Lesezeichen,
- im TIF- und DXF-Format und
- im CAD-Originalformat mit Definitionsdatei und
Inhaltsverzeichnis zu liefern. Alle übrigen Unterlagen
sind im Original und im farbigen PDF/A-Format zu
übergeben. Das normgerechte Zeichnen für Mikro-
Archivierung wird nicht gesondert vergütet.
Bestandsunterlagen als Mikrofilmaufnahmen liefern
-
Filmmaterial:
Bestandsunterlagen als Mikrofilmaufnahmen liefern im
Original auf 35 mm breitem Silberfilm (panchromatischer
Dokumentenfilm) und ein Duplikatfilm auf 35 mm breitem
Diazomatrial oder wahlweise auf 35 mm breitem
Silberfilm (panchromatischer Dokumentenfilm).
-
Filminhaltsverzeichnis:
Es ist ein Filminhaltsverzeichnis nach Vorgabe des AG
zu erstellen und am Filmanfang zu verfilmen oder dem
Film vorzukleben. Zusätzlich ist das
Filminhaltsverzeichnis in 2-facher Ausfertigung als
Papierdokument zu liefern.
-
Filminhalt:
Jeder Mikrofilm sollte zwischen 500 und 650 Aufnahmen
enthalten. Es können mehrere Bauwerke auf einen Film
zusammengefasst werden. Reicht das Fassungsvermögen
für die vollständige Verfilmung nicht aus, sind die
verbleibenden Inhalte auf einem neuen Film
fortzusetzen.
-
Kennzeichnung:
Enthält ein Mikrofilm mehrere verfilmte
Ingenieurbauwerke oder wird die Verfilmung von
Bestandsunterlagen auf weiteren Filmen fortgesetzt, ist
eine eindeutige Kennzeichnung erforderlich. Diese
Kennzeichnung muss im Inhaltsverzeichnis des Films, auf
dem Film selbst sowie auf den Etiketten der Filmboxen
erfolgen.
-
Archivtauglichkeit:
Jeder Mikrofilm ist auf 10 cm Kunststoffspulen
aufzurollen und mit einem archivtauglichen Gummiband zu
umwickeln. Die Spulen sind in einer beschrifteten
Archivbox zu verschließen. Die Nummerierung der
Mikrofilme und Beschriftrung erfolgt nach
Vorgabe des AG.
Menge: 1,000 Psch

#### Abschnitt 01.02 FISCHBACHBRÜCKE

**01.02.0001 Digital. Lichtbild. herst. u lief.**
StL-Nr. 225902459
Lichtbilder über den wesentlichen Bauablauf des Bauwerkes in digitalisierter Form, Auflösung mindestens
1024 x 678 Pixel, 24 Bit Farben mit Digitalkamera
herstellen und auf mit dem AG abgestimmten Datenträger
liefern. Das Komprimierungsverhältnis bzw. die
Bildqualität ist so zu wählen, dass durch die Komprimierung keine für den Sachverhalt wesentlichen Bildinformationen verloren gehen.
Menge: 400,000 St

*Hinweis*
Standsicherheitsnachweis prüffähig und digital liefern.

**01.02.0002 Standsicherheitsnachweis aufstellen Bauwerk*3fache Ausfertig.**
StL-Nr. X22590241331
Standsicherheitsnachweis gemäß ZTV-Ing, Teil 1,
Abschnitt 2, - in normgerechtem
Schriftbild, mikroverfilmbar, aufstellen und liefern.
Angaben im BAV über
Verantwortlicher '

....................................................',
Aufsteller '

....................................................' .
Nachweis für Bauwerk
in gepauster Ausfertigung  3-fach liefern.
Menge: 1,000 Psch

*Hinweis*
Ausführungszeichnungen prüffähig und digital liefern.

**01.02.0003 Ausführungszeichn. herst. u liefern Bauwerk*5fache Ausfertig.**
StL-Nr. X22590243333
Ausführungszeichnungen gemäß ZTV-Ing, Teil 1
Abschnitt 2 für das Bauwerk -
in normgerechtem Schriftbild, mikroverfilmbar,
herstellen und liefern.
Das normgerechte Zeichnen für Mikro-Archivierung wird
nicht gesondert berechnet.
Angaben im BAV über
Verantwortlicher '

....................................................',
Aufsteller '

....................................................' .
Zeichnung für Bauwerk
in gepauster Ausfertigung  5-fach liefern.
Menge: 1,000 Psch

**01.02.0004 MLC Einstufung / Bemessung**
Zulage zur Position Standsicherheitsnachweis
aufstellen.
MLC Einstufung / Bemessung gemäß STANAG 2021, einschl.
der zusätzlichen Aufwendungen für Planbearbeitung.
Für Bemessung nach MLC 70/70-150 (Bundesstraßen).
Menge: 1,000 Psch

**01.02.0005 Bestandsunterlagen herst. und lief.**
StL-Nr. 219101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Zuordnung: 101

**01.02.0006 Bestandsunterlagen liefern Microfilm**
StL-Nr. 22590249111
Bestandsunterlagen sind gemäß ZTV-ING für das Bauwerk
zu liefern, nachdem diese entsprechend dem Prüf- und
Genehmigungsverfahren und der Bauausführung berichtigt
wurden.
-
Format:
Hierbei sind Zeichnungen im Original und auf
Datenträger:
- im farbigen PDF/A-Format mit Lesezeichen,
- im TIF- und DXF-Format und
- im CAD-Originalformat mit Definitionsdatei und
Inhaltsverzeichnis zu liefern. Alle übrigen Unterlagen
sind im Original und im farbigen PDF/A-Format zu
übergeben. Das normgerechte Zeichnen für Mikro-
Archivierung wird nicht gesondert vergütet.
Bestandsunterlagen als Mikrofilmaufnahmen liefern
-
Filmmaterial:
Bestandsunterlagen als Mikrofilmaufnahmen liefern im
Original auf 35 mm breitem Silberfilm (panchromatischer
Dokumentenfilm) und ein Duplikatfilm auf 35 mm breitem
Diazomatrial oder wahlweise auf 35 mm breitem
Silberfilm (panchromatischer Dokumentenfilm).
-
Filminhaltsverzeichnis:
Es ist ein Filminhaltsverzeichnis nach Vorgabe des AG
zu erstellen und am Filmanfang zu verfilmen oder dem
Film vorzukleben. Zusätzlich ist das
Filminhaltsverzeichnis in 2-facher Ausfertigung als
Papierdokument zu liefern.
-
Filminhalt:
Jeder Mikrofilm sollte zwischen 500 und 650 Aufnahmen
enthalten. Es können mehrere Bauwerke auf einen Film
zusammengefasst werden. Reicht das Fassungsvermögen
für die vollständige Verfilmung nicht aus, sind die
verbleibenden Inhalte auf einem neuen Film
fortzusetzen.
-
Kennzeichnung:
Enthält ein Mikrofilm mehrere verfilmte
Ingenieurbauwerke oder wird die Verfilmung von
Bestandsunterlagen auf weiteren Filmen fortgesetzt, ist
eine eindeutige Kennzeichnung erforderlich. Diese
Kennzeichnung muss im Inhaltsverzeichnis des Films, auf
dem Film selbst sowie auf den Etiketten der Filmboxen
erfolgen.
-
Archivtauglichkeit:
Jeder Mikrofilm ist auf 10 cm Kunststoffspulen
aufzurollen und mit einem archivtauglichen Gummiband zu
umwickeln. Die Spulen sind in einer beschrifteten
Archivbox zu verschließen. Die Nummerierung der
Mikrofilme und Beschriftrung erfolgt nach
Vorgabe des AG.
Menge: 1,000 Psch

#### Abschnitt 01.03 GELÄNDER TREPPE EÜ3

**01.03.0001 Standsicherheitsnachweise Bauwerke**
Standsicherheitsnachweise für die Bauwerke / alle
sonstigen Gewerke aufstellen soweit nicht in anderen
Titeln gesondert aufgeführt. Lastannahmen nach
Unterlagen des AG. Unterlagen 1-fach digital, 4-fach in
Papierform zur Prüfung liefern, Prüfanmerkungen
einarbeiten, nach Gleichstellung 1-fach digital, 1
Original und 3-fach Kopien an AG liefern. Digitale
Unterlagen im Format PDF, Papierformate gemäß DIN-Norm
476 bzw. EN ISO 216.
Menge: 1,000 Psch

**01.03.0002 Werkstatt- und Montageplanung**
Alle für die ausgeschriebenen Arbeiten notwendigen
Werkstatt- und Montageunterlagen und Zeichnungen für
das Bauwerk, Geländer und sonstige Einbauteile
erstellen, einschl. Stück- und Montageliste. Hierfür
ggf. erforderliche Vermessungsarbeiten sind in die
Position einzurechnen.
Ggf. Niet- und Schweißverbindungen berücksichtigen.
Unterlagen 1-fach digital, 6-fach in Papierform zur
Prüfung liefern, Prüfungsanmerkungen einarbeiten, nach
Gleichstellung 1-fach digital, 1 Original und 5-fach
Pausen an AG liefern.
Digitale Unterlagen im Format PDF/A-2 (Level B) gemäß
ISO 19005-2, Papierformate gemäß DIN-Norm 476 bzw. EN
ISO 216.
Menge: 1,000 Psch

**01.03.0003 Vermessungsleistungen**
Alle Vermessungsleistungen, die zur technischen
Bearbeitung, Ausführung und Erstellung der
Bestandsunterlagen der beschriebenen Leistungen
erforderlich sind. Eingeschlossen sind alle
erforderlichen Vermarkungen, örtliche Aufmaße und
Nebenleistungen sowie die Auswertung der
Vermessungsergebnisse.
Bezugssystem: DB-REF.
Menge: 1,000 Psch

#### Abschnitt 01.04 BAUBEHELFE

**01.04.0001 Standsicherheitsnachweis aufstellen Baubehelfe**
StL-Nr. 21910160539
Standsicherheitsnachweis aufstellen.
Standsicherheitsnachweis für sämtliche Baubehelfe.
Standsicherheitsnachweis 'für die Baubehelfe der
Stützwand prüffähig liefern.'
Menge: 1,000 Psch
Zuordnung: 101

**01.04.0002 Ausführungszeichnungen herstellen Baubehelfe**
StL-Nr. 21910161039
Ausführungszeichnungen herstellen.
Ausführungszeichnungen für sämtliche Baubehelfe.
Ausführungszeichnungen 'für die Baubehelfe der
Stützwand prüffähig liefern.'
Menge: 1,000 Psch
Zuordnung: 101

**01.04.0003 Standsicherheitsnachweis aufstellen Baubehelfe**
StL-Nr. 21910160539
Standsicherheitsnachweis aufstellen.
Standsicherheitsnachweis für sämtliche Baubehelfe.
Standsicherheitsnachweis 'für die Baubehelfe der
Radwegbrücke prüffähig liefern.'
Menge: 1,000 Psch
Zuordnung: 101

**01.04.0004 Ausführungszeichnungen herstellen Baubehelfe**
StL-Nr. 21910161039
Ausführungszeichnungen herstellen.
Ausführungszeichnungen für sämtliche Baubehelfe.
Ausführungszeichnungen 'für die Baubehelfe der
Radwegbrücke prüffähig liefern.'
Menge: 1,000 Psch
Zuordnung: 101

**01.04.0005 Standsicherheitsnachweis aufstellen Baubehelfe**
StL-Nr. 21910160539
Standsicherheitsnachweis aufstellen.
Standsicherheitsnachweis für sämtliche Baubehelfe.
Standsicherheitsnachweis 'für die Baubehelfe der
Fischbachbrücke prüffähig liefern.'
Menge: 1,000 Psch
Zuordnung: 101

**01.04.0006 Ausführungszeichnungen herstellen Baubehelfe**
StL-Nr. 21910161039
Ausführungszeichnungen herstellen.
Ausführungszeichnungen für sämtliche Baubehelfe.
Ausführungszeichnungen 'für die Baubehelfe der
Fischbachbrücke prüffähig liefern.'
Menge: 1,000 Psch
Zuordnung: 101

### Bereich 02 VERKEHRSSICHERUNG

#### Abschnitt 02.00 KURZZEITIGE VOLLSPERRUNG

*Hinweis*
Verkehrssicherung an Arbeitsstellen von kürzerer Dauer
wird für Auf- bzw. Abbau der transportablen
Schutzeinrichtungen während der einzelnen Phasen
benötigt.

**02.00.0001 Verk.sich. kürzerer Dauer durchf. Verk.konzept AG*stat. Arbeitsst.*bei Tageslicht Anordnung n. Unt.**
StL-Nr. 22110513502109110
Verkehrssicherung an Arbeitsstellen von kürzerer Dauer
betriebsfertig aufbauen, vorhalten, warten, instand
setzen, betreiben und abbauen. Vorübergehende Verkehrssicherungsmaßnahmen durchführen.
Nach Verkehrskonzept des AG.
Für stationäre Arbeitsstelle.
Gesamtdauer der Verkehrsführung 'gem. Anlage 1, Blatt
5.0, 5.1 und 5.2; zwischen 9 Uhr und 15 Uhr, werktags.'
Bei Tageslicht.
Verkehrsrechtliche Anordnung nach Unterlagen des AG
einholen und zugehörige Unterlagen erstellen. Erforderliche Ortsbesichtigungen zur Erstellung der Planunterlagen für die verkehrsrechtliche Anordnung durchführen.
Menge: 3,000 St
Zuordnung: 105

#### Abschnitt 02.01 BAU STÜTZWAND

**02.01.0001 Verkehrssich. läng. Dauer aufbauen Arbeitsstelle*Verk.konzept AG auß. Kraft setzen Anordnung Unt. AG**
StL-Nr. 22110510512209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'gem. Anlage 1, Blatt 1.0 und
1.1.'
Verkehrsrechtliche Anordnung nach Unterlagen des AG
einholen und zugehörige Unterlagen erstellen. Erforderliche Ortsbesichtigungen zur Erstellung der Planunterlagen für die verkehrsrechtliche Anordnung durchführen.
Menge: 1,000 Psch
Zuordnung: 105

**02.01.0002 Verkehrssich. läng. Dauer vorhalten wie Vorposition**
StL-Nr. 22110511019
Verkehrssicherung längerer Dauer vorhalten, warten, instand setzen und betreiben. Vorübergehende Verkehrssicherungsmaßnahmen durchführen. Die Kontrolle der Verkehrssicherung wird gesondert vergütet.
Verkehrssicherung wie in Vorposition beschrieben.
Für Verkehrsführungsphase 'gem. Anlage 1, Blatt 1.0 und
1.1.'
Menge: 90,000 d
Zuordnung: 105

**02.01.0003 Verkehrssich. läng. Dauer abbauen Verk.konzept AG*in Kraft setzen**
StL-Nr. 2211051202209
Verkehrssicherung an Arbeitsstellen längerer Dauer abbauen. Vorübergehende Verkehrssicherungsmaßnahmen
durchführen. Vorübergehende Markierung entfernen,
transportable Lichtsignalanlage, bauliches Leitelement,
mobile Stauwarnanlage, LED-Anzeigetafel und transportable Schutzeinrichtung abbauen werden gesondert
vergütet.
Nach Verkehrskonzept des AG.
Vorhandene Verkehrsschilder nach Unterlagen des AG wieder in Kraft setzen.
Für Verkehrsführungsphase 'gem. Anlage 1, Blatt 1.0 und
1.1.'
Menge: 1,000 Psch
Zuordnung: 105

**02.01.0004 Markierungsfläche trocknen**
StL-Nr. 221105312
Fläche für Markierung auf Anordnung des AG schonend
trocknen. Vorübergehende Verkehrssicherungsmaßnahmen
durchführen. Abgerechnet wird die zu markierende
Fläche. Bei Pfeil, Buchstabe, Ziffer, Verkehrsschild
und Piktogramm ergibt sich die Fläche aus dem kleinsten
umschriebenen Rechteck.
Menge: 30,000 m2
Zuordnung: 105

**02.01.0005 Markierungsfläche reinigen Saugkehrwagen**
StL-Nr. 22110531602
Fläche der Markierung reinigen.
Kehrgut aufnehmen und nach Wahl des AN verwerten.
Vorübergehende Verkehrssicherungsmaßnahmen durchführen.
Abgerechnet wird die zu markierende Fläche. Bei Pfeil,
Buchstabe, Ziffer, Verkehrsschild und Piktogramm ergibt
sich die Fläche aus dem kleinsten umschriebenen Rechteck.
Reinigung mit Saugkehrwagen.
Menge: 30,000 m2
Zuordnung: 105

**02.01.0006 Längsmarkierung Typ II herstellen durchg. Fb.begr.*Breite 0,12 m Folie*mind. P 6*grobstr. Decke Markierung entf.**
StL-Nr. 22110533211402101
Längsmarkierung Typ II einschl. evtl. Sperrflächenumrandung als vorübergehende Markierung herstellen, warten und instand setzen. Vormarkieren. Vorübergehende
Verkehrssicherungsmaßnahmen durchführen. Abgerechnet
wird der markierte Strich, bei Doppelstrichen zwei
Striche.
Durchgehend als Fahrbahnbegrenzung.
Strichbreite = 0,12 m.
Markierungssystem aus Folie.
Verkehrsklasse mindestens P 6.
Markierung auf grobstrukturierter Asphaltdeckschicht.
Markierung entfernen. Abfall aufnehmen und nach Wahl
des AN verwerten.
Menge: 65,000 m
Zuordnung: 105

**02.01.0007 Längsmarkierung Typ II herstellen durchg.Fstr.begr.*Breite 0,12 m Folie*mind. P 6*grobstr. Decke Markierung entf.**
StL-Nr. 22110533221402101
Längsmarkierung Typ II einschl. evtl. Sperrflächenumrandung als vorübergehende Markierung herstellen, warten und instand setzen. Vormarkieren. Vorübergehende
Verkehrssicherungsmaßnahmen durchführen. Abgerechnet
wird der markierte Strich, bei Doppelstrichen zwei
Striche.
Durchgehend als Fahrstreifenbegrenzung.
Strichbreite = 0,12 m.
Markierungssystem aus Folie.
Verkehrsklasse mindestens P 6.
Markierung auf grobstrukturierter Asphaltdeckschicht.
Markierung entfernen. Abfall aufnehmen und nach Wahl
des AN verwerten.
Menge: 120,000 m
Zuordnung: 105

**02.01.0008 Quermarkierung Typ II herstellen Haltlinie*Folie*mind. P 6 grobstr. Decke*Markierung entf.**
StL-Nr. 221105334140211
Quermarkierung Typ II als vorübergehende Markierung
herstellen, warten und instand setzen. Vormarkieren.
Vorübergehende Verkehrssicherungsmaßnahmen durchführen.
Abgerechnet wird der markierte Strich.
Markierung = Haltlinie.
Markierungssystem aus Folie.
Verkehrsklasse mindestens P 6.
Markierung auf grobstrukturierter Asphaltdeckschicht.
Markierung entfernen. Abfall aufnehmen und nach Wahl
des AN verwerten.
Menge: 11,000 m
Zuordnung: 105

**02.01.0009 Auskreuzung herstellen Typ II*Breite 0,12 m*mind. P 6 grobstr. Decke*Folie entf.**
StL-Nr. 221105344219411
Auskreuzung als vorübergehende Markierung herstellen,
warten und instand setzen. Vorübergehende Verkehrssicherungsmaßnahmen durchführen.
Als Markierungssystem aus Folie Typ II.
Strichbreite = 0,12 m.
Strichlänge '2 x 1,00 m.'
Verkehrsklasse mindestens P 6.
Markierung auf grobstrukturierter Asphaltdeckschicht.
Markierungsfolie entfernen. Abfall aufnehmen und nach
Wahl des AN verwerten.
Menge: 5,000 St
Zuordnung: 105

**02.01.0010 Transp. LSA Typ D aufb. u. abb. Einmündungsverk.*1 Ausleger Versorg. n. Wahl*verk.abh.St.1SZP VTU Unterl. AG**
Transportable Lichtsignalanlage (LSA) für kreuzende
Verkehrsströme Typ D mit Kabelverbindung, einschließlich Energieversorgung,  aufbauen, in Betrieb nehmen
und abbauen. Vorhalten, Kontrolle, Wartung, Instandsetzung und Betreiben werden gesondert vergütet. Vorübergehende Verkehrssicherungsmaßnahmen durchführen. 70
v.H. des Preises werden nach betriebsfertigem Aufbau,
der Rest nach Abbau vergütet.
LSA für Einmündungsverkehr mit 3 Fahrzeugsignalgruppen.
Mit einem Ausleger.
Energieversorgung nach Wahl des AN.
Mit verkehrsabhängiger Steuerung für 1 Signalzeitenplan.
Verkehrstechnische Unterlage nach Unterlagen des AG
erstellen.
Die LSA ist mit einer verkehrsabhängigen Videodetektion
auszurüsten.
Die Videodetektion ist an den in den Verkehrsunterlagen
des AG festgelegten Zufahrtsbereichen einzurichten und
so zu parametrieren, dass die in den jeweiligen
Fahrtrichtungen ankommenden Fahrzeuge zuverlässig
erkannt und als Detektionsanforderungen an die
LSA-Steuerung übermittelt werden.
Die erforderlichen Kameras, Halterungen, Ausrichtung,
Verbindung zur Steuerung sowie sämtliche für die
Funktion erforderlichen Komponenten sind in die
Leistung einzuschließen.
Die Detektion muss eine verkehrsabhängige Verlängerung
bzw. Anforderung der Freigabe entsprechend der
vorgegebenen Steuerungslogik ermöglichen.
Die erforderliche Anpassung der Detektionsbereiche und
Detektionsparameter an die örtlichen Gegebenheiten ist
Bestandteil der Leistung.
Eine Speicherung von Bild- oder Videodaten ist nicht
vorgesehen. Die Anlage ist entsprechend zu
konfigurieren. Es dürfen nur die für die
Verkehrssteuerung erforderlichen
Detektionsinformationen verarbeitet werden.
Funktionsprüfung der Videodetektion einschließlich
Nachweis der zuverlässigen Fahrzeugerfassung vor
Inbetriebnahme der LSA.
Menge: 3,000 St
Zuordnung: 105

**02.01.0011 Transport. Lichtsignalanlage vorh. wie Vorposition**
Transportable Lichtsignalanlage (LSA) vorhalten, warten, instand setzen und betreiben. Vorübergehende Verkehrssicherungsmaßnahmen durchführen. Die Kontrolle
wird gesondert vergütet.
Transportable LSA wie in Vorposition beschrieben.
Die Leistung umfasst auch die mit der LSA gelieferte
und eingerichtete Videodetektion einschließlich
Kameras, Detektionssystem, Übertragungswegen und
erforderlicher Steuerungsschnittstellen.
Videodetektion während der gesamten Vorhaltezeit
funktionsfähig halten.
Detektionsbereiche und Detektionsparameter bei Bedarf
an die örtlichen Verkehrsverhältnisse anpassen.
Fehlfunktionen der Videodetektion unverzüglich
feststellen und beseitigen. Erforderliche
Nachjustierungen, Reinigung der Kameras und
Wiederherstellung der vollständigen Funktionsfähigkeit
sind in den Einheitspreis einzuschließen.
Die verkehrsabhängige Steuerung einschließlich der
Fahrzeugdetektion ist während der gesamten Vorhaltezeit
entsprechend den Vorgaben des AG zu betreiben.
Eine Speicherung von Bild- oder Videodaten ist nicht
vorgesehen.
Störungen, die die sichere Verkehrsführung
beeinträchtigen, unverzüglich beseitigen.
Menge: 270,000 Std
Zuordnung: 105

**02.01.0012 Transp.Schutzeinrichtung aufbauen Arb.st./fl. Verk.*Aufhaltest. T1 Wirkungsber.maxW2**
StL-Nr. 221105605212000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 1.
Wirkungsbereich max. W 2 (W max. 0,80 m).
Menge: 35,000 m
Zuordnung: 105

**02.01.0013 Transport. Schutzeinr. vorhalten wie Vorposition**
StL-Nr. 22110561001
Transportable Schutzeinrichtung vorhalten, warten und
instand setzen. Vorübergehende Verkehrssicherungsmaßnahmen durchführen. Die Kontrolle wird gesondert
vergütet.
Transportable Schutzeinrichtung wie in Vorposition beschrieben.
Menge: 3150,000 md
Zuordnung: 105

**02.01.0014 AEK f. transp. Schutzeinr. aufb.**
StL-Nr. 22110562590
Anfangs-/Endkonstruktion (AEK) für transportable
Schutzeinrichtung aufbauen und abbauen. Vorhalten, Kontrolle, Wartung und Instandsetzung werden gesondert
vergütet. Vorübergehende Verkehrssicherungsmaßnahmen
durchführen. 70 v. H. des Preises werden nach Aufbau,
der Rest nach Abbau vergütet.
AEK an OZ '02.01.0012.'
Menge: 2,000 St
Zuordnung: 105

**02.01.0015 AEK vorhalten wie Vorposition**
StL-Nr. 22110563001
Anfangs-/Endkonstruktion (AEK) für transportable
Schutzeinrichtung vorhalten, warten und instand setzen.
Vorübergehende Verkehrssicherungsmaßnahmen durchführen.
Die Kontrolle wird gesondert vergütet.
AEK wie in Vorposition beschrieben.
Menge: 180,000 Std
Zuordnung: 105

**02.01.0016 Kontrolle d. Verkehrss. an Arb.st. zwei bzw. einmal*elektron. Gerät**
Kontrolle der Verkehrssicherung an Arbeitsstellen
einschließlich temporärer Verkehrsschilder,
vorübergehender Markierungen, transportabler
Lichtsignalanlagen, baulicher Leitelemente und
transportabler Schutzeinrichtungen gemäß ZTV-SA
durchführen.
Die Kontrolle ist unmittelbar während der Durchführung
zu erfassen und zu dokumentieren.
Arbeits- und Hilfsmittel sind vom AN zu stellen und dem
AG jederzeit zugänglich zu machen.
Kontrolle zweimal täglich, an arbeitsfreien Tagen
einmal täglich.
Die Kontrolle der Baustelle ist im Rahmen eines
vollständigen Umlaufs der Baustelle durchzuführen.
Für die Durchführung und Dokumentation der Kontrollen
ist eine geeignete digitale Anwendung einzusetzen.
Diese muss mindestens folgende Funktionen ermöglichen:

GPS-gestützte Aufzeichnung der tatsächlich
kontrollierten Strecke, auch bei fehlender oder
unterbrochener Internetverbindung (Offline-Modus),
GPS-gestützte Erfassung und Dokumentation der
Kontrollpunkte,
Protokollierung der kontrollierten Strecke,
Erfassung und Dokumentation festgestellter Mängel,
Schäden und erforderlicher Maßnahmen,
Erstellung einer Fotodokumentation mit Zuordnung zu den
jeweiligen Kontrollpunkten bzw. Feststellungen,
vollständige digitale Erstellung und Speicherung der
Kontrolldokumentation,
Export der Kontrolldokumentation in einem gängigen
digitalen Format.
Die Kontrolldokumentation muss mindestens Angaben zum
Datum und zur Uhrzeit der Kontrolle, zur kontrollierten
Strecke, zu den Kontrollpunkten, zu den festgestellten
Schäden bzw. Mängeln, zu den veranlassten oder
erforderlichen Maßnahmen sowie eine entsprechende
Fotodokumentation enthalten.

Die vollständig erstellten Kontrollprotokolle sind der
Bauüberwachung mindestens einmal pro Woche in digitaler
Form zu übermitteln.
Menge: 90,000 d
Zuordnung: 105

#### Abschnitt 02.02 BAU RADWEGBRÜCKE

**02.02.0001 Verkehrssich. läng. Dauer aufbauen Arbeitsstelle*Verk.konzept AG auß. Kraft setzen Anordnung Unt. AG**
StL-Nr. 22110510512209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'gem. Anlage 1, Blatt 1.0 und
2.0.'
Verkehrsrechtliche Anordnung nach Unterlagen des AG
einholen und zugehörige Unterlagen erstellen. Erforderliche Ortsbesichtigungen zur Erstellung der Planunterlagen für die verkehrsrechtliche Anordnung durchführen.
Menge: 1,000 Psch
Zuordnung: 105

**02.02.0002 Verkehrssich. läng. Dauer vorhalten wie Vorposition**
StL-Nr. 22110511019
Verkehrssicherung längerer Dauer vorhalten, warten, instand setzen und betreiben. Vorübergehende Verkehrssicherungsmaßnahmen durchführen. Die Kontrolle der Verkehrssicherung wird gesondert vergütet.
Verkehrssicherung wie in Vorposition beschrieben.
Für Verkehrsführungsphase 'gem. Anlage 1, Blatt 1.0 und
2.0.'
Menge: 120,000 d
Zuordnung: 105

**02.02.0003 Verkehrssich. läng. Dauer abbauen Verk.konzept AG*in Kraft setzen**
StL-Nr. 2211051202209
Verkehrssicherung an Arbeitsstellen längerer Dauer abbauen. Vorübergehende Verkehrssicherungsmaßnahmen
durchführen. Vorübergehende Markierung entfernen,
transportable Lichtsignalanlage, bauliches Leitelement,
mobile Stauwarnanlage, LED-Anzeigetafel und transportable Schutzeinrichtung abbauen werden gesondert
vergütet.
Nach Verkehrskonzept des AG.
Vorhandene Verkehrsschilder nach Unterlagen des AG wieder in Kraft setzen.
Für Verkehrsführungsphase 'gem. Anlage 1, Blatt 1.0 und
2.0.'
Menge: 1,000 Psch
Zuordnung: 105

**02.02.0004 Markierungsfläche trocknen**
StL-Nr. 221105312
Fläche für Markierung auf Anordnung des AG schonend
trocknen. Vorübergehende Verkehrssicherungsmaßnahmen
durchführen. Abgerechnet wird die zu markierende
Fläche. Bei Pfeil, Buchstabe, Ziffer, Verkehrsschild
und Piktogramm ergibt sich die Fläche aus dem kleinsten
umschriebenen Rechteck.
Menge: 18,000 m2
Zuordnung: 105

**02.02.0005 Markierungsfläche reinigen Saugkehrwagen**
StL-Nr. 22110531602
Fläche der Markierung reinigen.
Kehrgut aufnehmen und nach Wahl des AN verwerten.
Vorübergehende Verkehrssicherungsmaßnahmen durchführen.
Abgerechnet wird die zu markierende Fläche. Bei Pfeil,
Buchstabe, Ziffer, Verkehrsschild und Piktogramm ergibt
sich die Fläche aus dem kleinsten umschriebenen Rechteck.
Reinigung mit Saugkehrwagen.
Menge: 18,000 m2
Zuordnung: 105

**02.02.0006 Längsmarkierung Typ II herstellen durchg. Fb.begr.*Breite 0,12 m Folie*mind. P 6*grobstr. Decke Markierung entf.**
StL-Nr. 22110533211402101
Längsmarkierung Typ II einschl. evtl. Sperrflächenumrandung als vorübergehende Markierung herstellen, warten und instand setzen. Vormarkieren. Vorübergehende
Verkehrssicherungsmaßnahmen durchführen. Abgerechnet
wird der markierte Strich, bei Doppelstrichen zwei
Striche.
Durchgehend als Fahrbahnbegrenzung.
Strichbreite = 0,12 m.
Markierungssystem aus Folie.
Verkehrsklasse mindestens P 6.
Markierung auf grobstrukturierter Asphaltdeckschicht.
Markierung entfernen. Abfall aufnehmen und nach Wahl
des AN verwerten.
Menge: 75,000 m
Zuordnung: 105

**02.02.0007 Längsmarkierung Typ II herstellen durchg.Fstr.begr.*Breite 0,12 m Folie*mind. P 6*grobstr. Decke Markierung entf.**
StL-Nr. 22110533221402101
Längsmarkierung Typ II einschl. evtl. Sperrflächenumrandung als vorübergehende Markierung herstellen, warten und instand setzen. Vormarkieren. Vorübergehende
Verkehrssicherungsmaßnahmen durchführen. Abgerechnet
wird der markierte Strich, bei Doppelstrichen zwei
Striche.
Durchgehend als Fahrstreifenbegrenzung.
Strichbreite = 0,12 m.
Markierungssystem aus Folie.
Verkehrsklasse mindestens P 6.
Markierung auf grobstrukturierter Asphaltdeckschicht.
Markierung entfernen. Abfall aufnehmen und nach Wahl
des AN verwerten.
Menge: 75,000 m
Zuordnung: 105

**02.02.0008 Transp.Schutzeinrichtung aufbauen Arb.st./fl. Verk.*Aufhaltest. T3 Wirkungsber.maxW3**
StL-Nr. 221105605233000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 3 (W max. 1,00 m).
Menge: 17,500 m
Zuordnung: 105

**02.02.0009 Transport. Schutzeinr. vorhalten wie Vorposition**
StL-Nr. 22110561001
Transportable Schutzeinrichtung vorhalten, warten und
instand setzen. Vorübergehende Verkehrssicherungsmaßnahmen durchführen. Die Kontrolle wird gesondert
vergütet.
Transportable Schutzeinrichtung wie in Vorposition beschrieben.
Menge: 2100,000 md
Zuordnung: 105

**02.02.0010 AEK f. transp. Schutzeinr. aufb.**
StL-Nr. 22110562590
Anfangs-/Endkonstruktion (AEK) für transportable
Schutzeinrichtung aufbauen und abbauen. Vorhalten, Kontrolle, Wartung und Instandsetzung werden gesondert
vergütet. Vorübergehende Verkehrssicherungsmaßnahmen
durchführen. 70 v. H. des Preises werden nach Aufbau,
der Rest nach Abbau vergütet.
AEK an OZ '02.02.0008.'
Menge: 2,000 St
Zuordnung: 105

**02.02.0011 AEK vorhalten wie Vorposition**
StL-Nr. 22110563001
Anfangs-/Endkonstruktion (AEK) für transportable
Schutzeinrichtung vorhalten, warten und instand setzen.
Vorübergehende Verkehrssicherungsmaßnahmen durchführen.
Die Kontrolle wird gesondert vergütet.
AEK wie in Vorposition beschrieben.
Menge: 240,000 Std
Zuordnung: 105

**02.02.0012 Kontrolle d. Verkehrss. an Arb.st. zwei bzw. einmal*elektron. Gerät**
Kontrolle der Verkehrssicherung an Arbeitsstellen
einschließlich temporärer Verkehrsschilder,
vorübergehender Markierungen, transportabler
Lichtsignalanlagen, baulicher Leitelemente und
transportabler Schutzeinrichtungen gemäß ZTV-SA
durchführen.
Die Kontrolle ist unmittelbar während der Durchführung
zu erfassen und zu dokumentieren.
Arbeits- und Hilfsmittel sind vom AN zu stellen und dem
AG jederzeit zugänglich zu machen.
Kontrolle zweimal täglich, an arbeitsfreien Tagen
einmal täglich.
Die Kontrolle der Baustelle ist im Rahmen eines
vollständigen Umlaufs der Baustelle durchzuführen.
Für die Durchführung und Dokumentation der Kontrollen
ist eine geeignete digitale Anwendung einzusetzen.
Diese muss mindestens folgende Funktionen ermöglichen:

GPS-gestützte Aufzeichnung der tatsächlich
kontrollierten Strecke, auch bei fehlender oder
unterbrochener Internetverbindung (Offline-Modus),
GPS-gestützte Erfassung und Dokumentation der
Kontrollpunkte,
Protokollierung der kontrollierten Strecke,
Erfassung und Dokumentation festgestellter Mängel,
Schäden und erforderlicher Maßnahmen,
Erstellung einer Fotodokumentation mit Zuordnung zu den
jeweiligen Kontrollpunkten bzw. Feststellungen,
vollständige digitale Erstellung und Speicherung der
Kontrolldokumentation,
Export der Kontrolldokumentation in einem gängigen
digitalen Format.
Die Kontrolldokumentation muss mindestens Angaben zum
Datum und zur Uhrzeit der Kontrolle, zur kontrollierten
Strecke, zu den Kontrollpunkten, zu den festgestellten
Schäden bzw. Mängeln, zu den veranlassten oder
erforderlichen Maßnahmen sowie eine entsprechende
Fotodokumentation enthalten.

Die vollständig erstellten Kontrollprotokolle sind der
Bauüberwachung mindestens einmal pro Woche in digitaler
Form zu übermitteln.
Menge: 120,000 d
Zuordnung: 105

#### Abschnitt 02.03 BAU FISCHBACHBRÜCKE

**02.03.0001 Verkehrssich. läng. Dauer aufbauen Arbeitsstelle*Verk.konzept AG auß. Kraft setzen Anordnung Unt. AG**
StL-Nr. 22110510512209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'gem. Anlage 1, Blatt 1.0 und
3.0.'
Verkehrsrechtliche Anordnung nach Unterlagen des AG
einholen und zugehörige Unterlagen erstellen. Erforderliche Ortsbesichtigungen zur Erstellung der Planunterlagen für die verkehrsrechtliche Anordnung durchführen.
Menge: 1,000 Psch
Zuordnung: 105

**02.03.0002 Verkehrssich. läng. Dauer vorhalten wie Vorposition**
StL-Nr. 22110511019
Verkehrssicherung längerer Dauer vorhalten, warten, instand setzen und betreiben. Vorübergehende Verkehrssicherungsmaßnahmen durchführen. Die Kontrolle der Verkehrssicherung wird gesondert vergütet.
Verkehrssicherung wie in Vorposition beschrieben.
Für Verkehrsführungsphase 'gem. Anlage 1, Blatt 1.0 und
3.0.'
Menge: 180,000 d
Zuordnung: 105

**02.03.0003 Verkehrssich. läng. Dauer abbauen Verk.konzept AG*in Kraft setzen**
StL-Nr. 2211051202209
Verkehrssicherung an Arbeitsstellen längerer Dauer abbauen. Vorübergehende Verkehrssicherungsmaßnahmen
durchführen. Vorübergehende Markierung entfernen,
transportable Lichtsignalanlage, bauliches Leitelement,
mobile Stauwarnanlage, LED-Anzeigetafel und transportable Schutzeinrichtung abbauen werden gesondert
vergütet.
Nach Verkehrskonzept des AG.
Vorhandene Verkehrsschilder nach Unterlagen des AG wieder in Kraft setzen.
Für Verkehrsführungsphase 'gem. Anlage 1, Blatt 1.0 und
3.0.'
Menge: 1,000 Psch
Zuordnung: 105

**02.03.0004 Markierungsfläche trocknen**
StL-Nr. 221105312
Fläche für Markierung auf Anordnung des AG schonend
trocknen. Vorübergehende Verkehrssicherungsmaßnahmen
durchführen. Abgerechnet wird die zu markierende
Fläche. Bei Pfeil, Buchstabe, Ziffer, Verkehrsschild
und Piktogramm ergibt sich die Fläche aus dem kleinsten
umschriebenen Rechteck.
Menge: 42,000 m2
Zuordnung: 105

**02.03.0005 Markierungsfläche reinigen Saugkehrwagen**
StL-Nr. 22110531602
Fläche der Markierung reinigen.
Kehrgut aufnehmen und nach Wahl des AN verwerten.
Vorübergehende Verkehrssicherungsmaßnahmen durchführen.
Abgerechnet wird die zu markierende Fläche. Bei Pfeil,
Buchstabe, Ziffer, Verkehrsschild und Piktogramm ergibt
sich die Fläche aus dem kleinsten umschriebenen Rechteck.
Reinigung mit Saugkehrwagen.
Menge: 42,000 m2
Zuordnung: 105

**02.03.0006 Längsmarkierung Typ II herstellen durchg. Fb.begr.*Breite 0,12 m Folie*mind. P 6*grobstr. Decke Markierung entf.**
StL-Nr. 22110533211402101
Längsmarkierung Typ II einschl. evtl. Sperrflächenumrandung als vorübergehende Markierung herstellen, warten und instand setzen. Vormarkieren. Vorübergehende
Verkehrssicherungsmaßnahmen durchführen. Abgerechnet
wird der markierte Strich, bei Doppelstrichen zwei
Striche.
Durchgehend als Fahrbahnbegrenzung.
Strichbreite = 0,12 m.
Markierungssystem aus Folie.
Verkehrsklasse mindestens P 6.
Markierung auf grobstrukturierter Asphaltdeckschicht.
Markierung entfernen. Abfall aufnehmen und nach Wahl
des AN verwerten.
Menge: 150,000 m
Zuordnung: 105

**02.03.0007 Längsmarkierung Typ II herstellen durchg.Fstr.begr.*Breite 0,12 m Folie*mind. P 6*grobstr. Decke Markierung entf.**
StL-Nr. 22110533221402101
Längsmarkierung Typ II einschl. evtl. Sperrflächenumrandung als vorübergehende Markierung herstellen, warten und instand setzen. Vormarkieren. Vorübergehende
Verkehrssicherungsmaßnahmen durchführen. Abgerechnet
wird der markierte Strich, bei Doppelstrichen zwei
Striche.
Durchgehend als Fahrstreifenbegrenzung.
Strichbreite = 0,12 m.
Markierungssystem aus Folie.
Verkehrsklasse mindestens P 6.
Markierung auf grobstrukturierter Asphaltdeckschicht.
Markierung entfernen. Abfall aufnehmen und nach Wahl
des AN verwerten.
Menge: 120,000 m
Zuordnung: 105

**02.03.0008 Quermarkierung Typ II herstellen Haltlinie*Folie*mind. P 6 grobstr. Decke*Markierung entf.**
StL-Nr. 221105334140211
Quermarkierung Typ II als vorübergehende Markierung
herstellen, warten und instand setzen. Vormarkieren.
Vorübergehende Verkehrssicherungsmaßnahmen durchführen.
Abgerechnet wird der markierte Strich.
Markierung = Haltlinie.
Markierungssystem aus Folie.
Verkehrsklasse mindestens P 6.
Markierung auf grobstrukturierter Asphaltdeckschicht.
Markierung entfernen. Abfall aufnehmen und nach Wahl
des AN verwerten.
Menge: 11,000 m
Zuordnung: 105

**02.03.0009 Auskreuzung herstellen Typ II*Breite 0,12 m*mind. P 6 grobstr. Decke*Folie entf.**
StL-Nr. 221105344219411
Auskreuzung als vorübergehende Markierung herstellen,
warten und instand setzen. Vorübergehende Verkehrssicherungsmaßnahmen durchführen.
Als Markierungssystem aus Folie Typ II.
Strichbreite = 0,12 m.
Strichlänge '2 x 1,00 m.'
Verkehrsklasse mindestens P 6.
Markierung auf grobstrukturierter Asphaltdeckschicht.
Markierungsfolie entfernen. Abfall aufnehmen und nach
Wahl des AN verwerten.
Menge: 6,000 St
Zuordnung: 105

**02.03.0010 Transp.Schutzeinrichtung aufbauen Arb.st./fl. Verk.*Aufhaltest. T1 Wirkungsber.maxW2**
StL-Nr. 221105605212000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 1.
Wirkungsbereich max. W 2 (W max. 0,80 m).
Menge: 80,000 m
Zuordnung: 105

**02.03.0011 Transport. Schutzeinr. vorhalten wie Vorposition**
StL-Nr. 22110561001
Transportable Schutzeinrichtung vorhalten, warten und
instand setzen. Vorübergehende Verkehrssicherungsmaßnahmen durchführen. Die Kontrolle wird gesondert
vergütet.
Transportable Schutzeinrichtung wie in Vorposition beschrieben.
Menge: 14400,000 md
Zuordnung: 105

**02.03.0012 AEK f. transp. Schutzeinr. aufb.**
StL-Nr. 22110562590
Anfangs-/Endkonstruktion (AEK) für transportable
Schutzeinrichtung aufbauen und abbauen. Vorhalten, Kontrolle, Wartung und Instandsetzung werden gesondert
vergütet. Vorübergehende Verkehrssicherungsmaßnahmen
durchführen. 70 v. H. des Preises werden nach Aufbau,
der Rest nach Abbau vergütet.
AEK an OZ '02.03.0010.'
Menge: 4,000 St
Zuordnung: 105

**02.03.0013 AEK vorhalten wie Vorposition**
StL-Nr. 22110563001
Anfangs-/Endkonstruktion (AEK) für transportable
Schutzeinrichtung vorhalten, warten und instand setzen.
Vorübergehende Verkehrssicherungsmaßnahmen durchführen.
Die Kontrolle wird gesondert vergütet.
AEK wie in Vorposition beschrieben.
Menge: 720,000 Std
Zuordnung: 105

**02.03.0014 Transp. LSA Typ D aufb. u. abb. Einmündungsverk.*1 Ausleger Versorg. n. Wahl*verk.abh.St.1SZP VTU Unterl. AG**
Transportable Lichtsignalanlage (LSA) für kreuzende
Verkehrsströme Typ D mit Kabelverbindung, einschließlich Energieversorgung,  aufbauen, in Betrieb nehmen
und abbauen. Vorhalten, Kontrolle, Wartung, Instandsetzung und Betreiben werden gesondert vergütet. Vorübergehende Verkehrssicherungsmaßnahmen durchführen. 70
v.H. des Preises werden nach betriebsfertigem Aufbau,
der Rest nach Abbau vergütet.
LSA für Einmündungsverkehr mit 3 Fahrzeugsignalgruppen.
Mit einem Ausleger.
Energieversorgung nach Wahl des AN.
Mit verkehrsabhängiger Steuerung für 1 Signalzeitenplan.
Verkehrstechnische Unterlage nach Unterlagen des AG
erstellen.
Die LSA ist mit einer verkehrsabhängigen Videodetektion
auszurüsten.
Die Videodetektion ist an den in den Verkehrsunterlagen
des AG festgelegten Zufahrtsbereichen einzurichten und
so zu parametrieren, dass die in den jeweiligen
Fahrtrichtungen ankommenden Fahrzeuge zuverlässig
erkannt und als Detektionsanforderungen an die
LSA-Steuerung übermittelt werden.
Die erforderlichen Kameras, Halterungen, Ausrichtung,
Verbindung zur Steuerung sowie sämtliche für die
Funktion erforderlichen Komponenten sind in die
Leistung einzuschließen.
Die Detektion muss eine verkehrsabhängige Verlängerung
bzw. Anforderung der Freigabe entsprechend der
vorgegebenen Steuerungslogik ermöglichen.
Die erforderliche Anpassung der Detektionsbereiche und
Detektionsparameter an die örtlichen Gegebenheiten ist
Bestandteil der Leistung.
Eine Speicherung von Bild- oder Videodaten ist nicht
vorgesehen. Die Anlage ist entsprechend zu
konfigurieren. Es dürfen nur die für die
Verkehrssteuerung erforderlichen
Detektionsinformationen verarbeitet werden.
Funktionsprüfung der Videodetektion einschließlich
Nachweis der zuverlässigen Fahrzeugerfassung vor
Inbetriebnahme der LSA.
Menge: 3,000 St
Zuordnung: 105

**02.03.0015 Transport. Lichtsignalanlage vorh. wie Vorposition**
Transportable Lichtsignalanlage (LSA) vorhalten, warten, instand setzen und betreiben. Vorübergehende Verkehrssicherungsmaßnahmen durchführen. Die Kontrolle
wird gesondert vergütet.
Transportable LSA wie in Vorposition beschrieben.
Die Leistung umfasst auch die mit der LSA gelieferte
und eingerichtete Videodetektion einschließlich
Kameras, Detektionssystem, Übertragungswegen und
erforderlicher Steuerungsschnittstellen.
Videodetektion während der gesamten Vorhaltezeit
funktionsfähig halten.
Detektionsbereiche und Detektionsparameter bei Bedarf
an die örtlichen Verkehrsverhältnisse anpassen.
Fehlfunktionen der Videodetektion unverzüglich
feststellen und beseitigen. Erforderliche
Nachjustierungen, Reinigung der Kameras und
Wiederherstellung der vollständigen Funktionsfähigkeit
sind in den Einheitspreis einzuschließen.
Die verkehrsabhängige Steuerung einschließlich der
Fahrzeugdetektion ist während der gesamten Vorhaltezeit
entsprechend den Vorgaben des AG zu betreiben.
Eine Speicherung von Bild- oder Videodaten ist nicht
vorgesehen.
Störungen, die die sichere Verkehrsführung
beeinträchtigen, unverzüglich beseitigen.
Menge: 540,000 Std
Zuordnung: 105

**02.03.0016 Kontrolle d. Verkehrss. an Arb.st. zwei bzw. einmal*elektron. Gerät**
Kontrolle der Verkehrssicherung an Arbeitsstellen
einschließlich temporärer Verkehrsschilder,
vorübergehender Markierungen, transportabler
Lichtsignalanlagen, baulicher Leitelemente und
transportabler Schutzeinrichtungen gemäß ZTV-SA
durchführen.
Die Kontrolle ist unmittelbar während der Durchführung
zu erfassen und zu dokumentieren.
Arbeits- und Hilfsmittel sind vom AN zu stellen und dem
AG jederzeit zugänglich zu machen.
Kontrolle zweimal täglich, an arbeitsfreien Tagen
einmal täglich.
Die Kontrolle der Baustelle ist im Rahmen eines
vollständigen Umlaufs der Baustelle durchzuführen.
Für die Durchführung und Dokumentation der Kontrollen
ist eine geeignete digitale Anwendung einzusetzen.
Diese muss mindestens folgende Funktionen ermöglichen:

GPS-gestützte Aufzeichnung der tatsächlich
kontrollierten Strecke, auch bei fehlender oder
unterbrochener Internetverbindung (Offline-Modus),
GPS-gestützte Erfassung und Dokumentation der
Kontrollpunkte,
Protokollierung der kontrollierten Strecke,
Erfassung und Dokumentation festgestellter Mängel,
Schäden und erforderlicher Maßnahmen,
Erstellung einer Fotodokumentation mit Zuordnung zu den
jeweiligen Kontrollpunkten bzw. Feststellungen,
vollständige digitale Erstellung und Speicherung der
Kontrolldokumentation,
Export der Kontrolldokumentation in einem gängigen
digitalen Format.
Die Kontrolldokumentation muss mindestens Angaben zum
Datum und zur Uhrzeit der Kontrolle, zur kontrollierten
Strecke, zu den Kontrollpunkten, zu den festgestellten
Schäden bzw. Mängeln, zu den veranlassten oder
erforderlichen Maßnahmen sowie eine entsprechende
Fotodokumentation enthalten.

Die vollständig erstellten Kontrollprotokolle sind der
Bauüberwachung mindestens einmal pro Woche in digitaler
Form zu übermitteln.
Menge: 180,000 d
Zuordnung: 105

#### Abschnitt 02.04 VOLLSPERRUNG & UMLEITUNG

**02.04.0001 Verkehrssich. läng. Dauer aufbauen Arb.st.u. Uml.str*Verk.konzept AG auß. Kraft setzen Anordnung Unt. AG**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase gem. Anlage 1, Blatt 4.0, 4.1
und 4.2.
Verkehrsrechtliche Anordnung nach Unterlagen des AG
einholen und zugehörige Unterlagen erstellen. Erforderliche Ortsbesichtigungen zur Erstellung der Planunterlagen für die verkehrsrechtliche Anordnung durchführen.
Menge: 3,000 St
Zuordnung: 105

**02.04.0002 Verkehrssich. läng. Dauer vorhalten wie Vorposition**
StL-Nr. 22110511019
Verkehrssicherung längerer Dauer vorhalten, warten, instand setzen und betreiben. Vorübergehende Verkehrssicherungsmaßnahmen durchführen. Die Kontrolle der Verkehrssicherung wird gesondert vergütet.
Verkehrssicherung wie in Vorposition beschrieben.
Für Verkehrsführungsphase 'gem. Anlage 1, Blatt 4.0,
4.1 und 4.2.'
Menge: 15,000 d
Zuordnung: 105

**02.04.0003 Verkehrssich. läng. Dauer abbauen Verk.konzept AG*in Kraft setzen**
Verkehrssicherung an Arbeitsstellen längerer Dauer abbauen. Vorübergehende Verkehrssicherungsmaßnahmen
durchführen. Vorübergehende Markierung entfernen,
transportable Lichtsignalanlage, bauliches Leitelement,
mobile Stauwarnanlage, LED-Anzeigetafel und transportable Schutzeinrichtung abbauen werden gesondert
vergütet.
Nach Verkehrskonzept des AG.
Vorhandene Verkehrsschilder nach Unterlagen des AG wieder in Kraft setzen.
Für Verkehrsführungsphase gem. Anlage 1, Blatt 4.0, 4.1
und 4.2.
Menge: 3,000 St
Zuordnung: 105

**02.04.0004 Markierungsfläche trocknen**
StL-Nr. 221105312
Fläche für Markierung auf Anordnung des AG schonend
trocknen. Vorübergehende Verkehrssicherungsmaßnahmen
durchführen. Abgerechnet wird die zu markierende
Fläche. Bei Pfeil, Buchstabe, Ziffer, Verkehrsschild
und Piktogramm ergibt sich die Fläche aus dem kleinsten
umschriebenen Rechteck.
Menge: 30,600 m2
Zuordnung: 105

**02.04.0005 Markierungsfläche reinigen Saugkehrwagen**
StL-Nr. 22110531602
Fläche der Markierung reinigen.
Kehrgut aufnehmen und nach Wahl des AN verwerten.
Vorübergehende Verkehrssicherungsmaßnahmen durchführen.
Abgerechnet wird die zu markierende Fläche. Bei Pfeil,
Buchstabe, Ziffer, Verkehrsschild und Piktogramm ergibt
sich die Fläche aus dem kleinsten umschriebenen Rechteck.
Reinigung mit Saugkehrwagen.
Menge: 30,600 m2
Zuordnung: 105

**02.04.0006 Längsmarkierung Typ II herstellen durchg. Fb.begr.*Breite 0,12 m Folie*mind. P 6*grobstr. Decke Markierung entf.**
StL-Nr. 22110533211402101
Längsmarkierung Typ II einschl. evtl. Sperrflächenumrandung als vorübergehende Markierung herstellen, warten und instand setzen. Vormarkieren. Vorübergehende
Verkehrssicherungsmaßnahmen durchführen. Abgerechnet
wird der markierte Strich, bei Doppelstrichen zwei
Striche.
Durchgehend als Fahrbahnbegrenzung.
Strichbreite = 0,12 m.
Markierungssystem aus Folie.
Verkehrsklasse mindestens P 6.
Markierung auf grobstrukturierter Asphaltdeckschicht.
Markierung entfernen. Abfall aufnehmen und nach Wahl
des AN verwerten.
Menge: 175,000 m
Zuordnung: 105

**02.04.0007 Längsmarkierung Typ II herstellen durchg.Fstr.begr.*Breite 0,12 m Folie*mind. P 6*grobstr. Decke Markierung entf.**
StL-Nr. 22110533221402101
Längsmarkierung Typ II einschl. evtl. Sperrflächenumrandung als vorübergehende Markierung herstellen, warten und instand setzen. Vormarkieren. Vorübergehende
Verkehrssicherungsmaßnahmen durchführen. Abgerechnet
wird der markierte Strich, bei Doppelstrichen zwei
Striche.
Durchgehend als Fahrstreifenbegrenzung.
Strichbreite = 0,12 m.
Markierungssystem aus Folie.
Verkehrsklasse mindestens P 6.
Markierung auf grobstrukturierter Asphaltdeckschicht.
Markierung entfernen. Abfall aufnehmen und nach Wahl
des AN verwerten.
Menge: 80,000 m
Zuordnung: 105

**02.04.0008 Kontrolle d. Verkehrss. an Arb.st. zwei bzw. einmal*elektron. Gerät**
Kontrolle der Verkehrssicherung an Arbeitsstellen und
der Umleitungsstrecke einschließlich temporärer
Verkehrsschilder, vorübergehender Markierungen,
transportabler Lichtsignalanlagen, baulicher
Leitelemente und transportabler Schutzeinrichtungen
gemäß ZTV-SA durchführen.
Die Kontrolle ist unmittelbar während der Durchführung
zu erfassen und zu dokumentieren.
Arbeits- und Hilfsmittel sind vom AN zu stellen und dem
AG jederzeit zugänglich zu machen.
Kontrolle zweimal täglich, an arbeitsfreien Tagen
einmal täglich.
Die Kontrolle der Baustelle ist im Rahmen eines
vollständigen Umlaufs der Baustelle durchzuführen.
Für die Durchführung und Dokumentation der Kontrollen
ist eine geeignete digitale Anwendung einzusetzen.
Diese muss mindestens folgende Funktionen ermöglichen:

GPS-gestützte Aufzeichnung der tatsächlich
kontrollierten Strecke, auch bei fehlender oder
unterbrochener Internetverbindung (Offline-Modus),
GPS-gestützte Erfassung und Dokumentation der
Kontrollpunkte,
Protokollierung der kontrollierten Strecke,
Erfassung und Dokumentation festgestellter Mängel,
Schäden und erforderlicher Maßnahmen,
Erstellung einer Fotodokumentation mit Zuordnung zu den
jeweiligen Kontrollpunkten bzw. Feststellungen,
vollständige digitale Erstellung und Speicherung der
Kontrolldokumentation,
Export der Kontrolldokumentation in einem gängigen
digitalen Format.
Die Kontrolldokumentation muss mindestens Angaben zum
Datum und zur Uhrzeit der Kontrolle, zur kontrollierten
Strecke, zu den Kontrollpunkten, zu den festgestellten
Schäden bzw. Mängeln, zu den veranlassten oder
erforderlichen Maßnahmen sowie eine entsprechende
Fotodokumentation enthalten.

Die vollständig erstellten Kontrollprotokolle sind der
Bauüberwachung mindestens einmal pro Woche in digitaler
Form zu übermitteln.
Menge: 15,000 d
Zuordnung: 105

*Hinweis*
Der folgende Abschnitt wird nur vergütet, wenn die
beschriebenen Leistungen vom AG, der Verkehrsbehörde
oder der Polizei zusätzlich zu den ausgeschriebenen VZ
gemäß Verkehrskonzept bzw. Regelplan angeordnet wird.

#### Abschnitt 02.05 ZUSATZSCHILDER

**02.05.0001 Verkehrsschild aufb., abb., vorh. Ronde,Dreie.Quad.*Größe 2 Typ RA3, C Höhe 2,20 m*bis 2 Tage**
Verkehrsschild aufbauen, vorhalten, warten, instand
setzen, kontrollieren und abbauen. Aufstellvorrichtung
nach statischen Erfordernissen. Vorübergehende
Verkehrssicherungsmaßnahmen durchführen. Kontrolle
zweimal täglich, an arbeitsfreien Tagen einmal täglich.
Verkehrsschild = Ronde, Dreieck, Quadrat.
Größe 2.
Retroreflektierend mit Folie Klasse RA3, Aufbau C.
Aufstellvorrichtung nach Wahl des AN.
Aufstellhöhe über der Verkehrsfläche = 2,20 m.
Menge: 3,000 St
Zuordnung: 105

### Bereich 03 STÜTZWAND

#### Abschnitt 03.00 BAUGRUBE

**03.00.0001 Ramm-/Bohrebene**
Ramm-/Bohrebene einschließlich Zufahrtsrampe für den
Einsatz von Rammgerät zur Herstellung und
bereichsweisem Rückbau von Spundwandverbau im Bereich
des Bahndamms und der Böschung zum Fischbach hin sowie
für den Einsatz des Bohrgerätes zur Herstellung der
Pfahlgründung der Stützwand nach Unterlagen des AG
fachgerecht herstellen und lagenweise verdichten.
Arbeitsebene vor- und unterhalten, soweit erforderlich
nacharbeiten, anpassen, ergänzen sowie abschnittsweise
in Teilmengen wieder abtragen / rückbauen und
beseitigen.
Als Trennlage geotextiles Vlies auslegen.
Herstellung Arbeitsebene aus gebrochenem Naturgestein
in für den Verwendungszweck geeigneter Körnung. Die
Verwendung von Recyclingmaterial ist nicht zulässig.
Bei Rückbau anfallendes Material nach Wahl des AN
verwerten.
Menge: 150,000 m3

**03.00.0002 Baugrube herstellen**
StL-Nr. 224108107099099
Baugrube nach Unterlagen des AG herstellen.
Beschreibung der Homogenbereiche nach Unterlagen des
AG. Verbau wird gesondert vergütet.
Baugrube 'für die Herstellung von Bohrpfahl-Kopfbalken
und Vorsatzschale.'
Baugrubentiefe '= Abgrabungshöhe von Bahnböschung,
rückzubauender Bohrebene und Urgelände im
Bauwerksbereich bis 3,60 m.'
Aushub 'zur Bereitstellungsfläche transportieren und in
Haufwerken lagern. Verwertung wird gesondert vergütet.'
Abrechnung 'nach Abtragsprofilen.'
Menge: 110,000 m3
Zuordnung: 108

**03.00.0003 Rückbau Böschungstreppe**
Teilweiser Rückbau der Böschungstreppe an angrenzender
EÜ3.
Auszubauen sind die Blockstufen aus Beton und die
beidseitigen Treppenwangen aus Betonbordsteinen
einschließlich des konstruktiv bewehrten Unterbetons.
Weiterhin ist der angrenzende Streifen des
Böschungspflasters entlang der Flügelwand der EÜ3
zurückzubauen.
Der Rückbau erfolgt auf einer Länge von 15 Stufen.
Verwertung nach Wahl des AN.
Die Wiederherstellung wird gesondert vergütet.
Menge: 1,000 Psch

**03.00.0004 Stufe für Böschungstr. herstellen Stufenbr. 80 cm*H/B n. Unterl. AG Betonfertigteile*beids. Tr.w. Bet. Fugenmörtel**
StL-Nr. 223115927121201
Stufe für Böschungstreppe nach Unterlagen des AG entsprechend RiZ Bösch auf mind. 10 cm dickem, konstruktiv
bewehrtem Unterbeton C12/15, Ausbreitmaßklasse F1 einschließlich ggf. notwendiger Sporne zur Gleitsicherung
und der erforderlichen Erdarbeiten herstellen.
Stufenbreite 80 cm.
Auftrittshöhe und Auftrittsbreite nach Unterlagen des
AG.
Blockstufe aus Betonfertigteil, Druckfestigkeitsklasse
C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 15,000 St
Zuordnung: 115

#### Abschnitt 03.01 ENTWÄSSERUNG, LEITUNGSARB.

**03.01.0001 Grundrohr für Dränschicht verlegen**
StL-Nr. 22111110999
Grundrohr für Dränschicht mit Anschluss an Entwässerungsleitung nach Unterlagen des AG verlegen.
Grundrohr '= Vollsickerrohr DN/ID 150, mit Ummantelung
aus geotextilem Vlies der GRK4.'
Sockel 'Umhüllung aus Drainbeton. Drainbeton wird
gesondert vergütet.'
Menge: 30,000 m
Zuordnung: 111

**03.01.0002 Auslaufstück, Kleintierschutzklappe**
Auslaufstück für Drainageleitung in der bachseitigen
Böschung mit Kleintierschutzklappe als Auslass liefern
und fachgerecht einbauen.
Auslaufstück für Rohrleitung DN/ID 150.
Erforderliche Erdarbeiten durchführen.
Menge: 2,000 St

*Hinweis*
Leitungsgraben zum Anschluss Drainageleitung /
Sickerrohrleitung an den Entwässerungsschacht vor dem
südöstlichen Widerlager der EÜ.

**03.01.0003 Leitungsgraben herstellen eing. verd. Boden*Tiefe bis 1,25 m Rohr bis DN 150*lag. i./ver.o.Lz. Aushub verwerten*Abr. senkrecht**
StL-Nr. 22410820711101021
Leitungsgraben profilgerecht herstellen. Straßenaufbruch wird gesondert vergütet.
In eingebautem und verdichtetem Boden.
Grabentiefe bis 1,25 m.
Breite der Grabensohle für Rohr bis DN 150.
Aushub zur Wiederverwendung innerhalb der Baustelle
lagern, nach Verlegen der Leitung in Graben oberhalb
der Leitungszone einbauen und verdichten einschl. ggf.
erforderlicher Wasserzugabe.
Zum Verfüllen nicht verwendeten Aushub nach Wahl des AN
verwerten.
Abrechnung mit senkrechten Wänden. Grabenbreite
nach DIN 18 300 ohne Berücksichtigung eines Verbaus.
Menge: 9,000 m3
Zuordnung: 108

**03.01.0004 Kunststoffrohrleitung herstellen*PVC-U-Rohr Verb. Wahl AN*Bettung Typ 1 Tiefe bis 1,25 m*Überdeckg.0,5-1 m Ringst. SN 4**
StL-Nr. 22411033493111110
Entwässerungsleitung aus Kunststoffrohren nach statischen und konstruktiven Erfordernissen herstellen. An-
schluss an Schacht sowie Formstücke werden gesondert
vergütet.
Rohr DN/ID '150'
Rohr PVC-U.
Rohrverbindung nach Wahl des AN.
Bettung nach DIN EN 1610, Typ 1 herstellen. Boden für
Leitungszone liefern und einbauen.
Fließsohlentiefe bis 1,25 m.
Überdeckungshöhe 0,50 bis 1,00 m.
Ringsteifigkeit SN 4 nach DIN EN ISO 9969.
Menge: 11,000 m
Zuordnung: 110

**03.01.0005 Füllsand in Leitungszone einbauen**
Steinfreien Füllsand der Körnung 0/2 liefern und in
Leitungszone einbauen, einschl. Handeinbau und
Verdichten. Rohr DN/ID = 150.
Menge: 7,000 m3

**03.01.0006 Boden d. AG in Leitungsgr. einb. Boden gelagert*Tiefe bis 1,25 m Rohr bis DN 150*oberh.Leitungsz. Abrechnung senkr.**
StL-Nr. 224108227211101
Boden des AG in Leitungsgraben einschließlich Schachtbaugruben einbauen und verdichten einschl. ggf. erforderlicher Wasserzugabe.
Boden, innerhalb der Baustelle gelagert, aufnehmen.
Grabentiefe bis 1,25 m.
Breite der Grabensohle für Rohr bis DN 150.
Boden nach Verlegen der Leitung in Graben oberhalb der
Leitungszone und in Baugruben einbauen und verdichten.
Abrechnung mit senkrechten Wänden entsprechend
der Abrechnung beim Aushub.
Menge: 2,000 m3
Zuordnung: 108

**03.01.0007 Schachtanschluss herstellen (Zul.) Rohr DN 150*Kunststoff-Rohr Betonfertigteile*Öffnung herst. Anschluss+Gelenk**
StL-Nr. 224110362034113
Rohrleitung an Schacht anschließen, Anschluss abdichten. Vergütet wird der Mehraufwand für das Herstellen
des Anschlusses einschließlich Passstücke gegenüber der
bis zur Innenfläche des Schachtes durchgemessenen Rohrleitung.
Rohrleitung DN/ID 150.
Rohr aus Kunststoff.
Schacht aus Betonfertigteilen.
Öffnung für Rohranschluss durch Bohren herstellen.
Anschluss mit Schachtanschlussstück und Gelenkstück.
Menge: 1,000 St
Zuordnung: 110

**03.01.0008 Formstück einbauen (Zul.) Bogen DN 150*Kunststoff-Rohr**
StL-Nr. 224110369080400
Formstück in Rohrleitung einbauen. Vergütet wird der
Mehraufwand für den Einbau des Formstückes gegenüber
der bis zur Innenfläche der Sammelrohrleitung durchgemessenen Rohrleitung.
Formstück = Bogen DN/ID 150.
Rohr aus Kunststoff.
Menge: 8,000 St
Zuordnung: 110

**03.01.0009 Einkornbeton / Drainbeton einbauen**
Einkornbeton / Drainbeton liefern und nach Unterlagen
des AG als Arbeitsraum-Verfüllung hinter dem Kopfbalken
und als Sockel der straßenseitigen Drainageleitung
fachgerecht einbauen. Leistungen einschließlich
gegebenenfalls erforderlicher Schalung. Schalung
vorhalten und beseitigen. Ausführung in Teilmengen.
Menge: 11,200 m3

**03.01.0010 Drainschicht Bohrpfahlwand herst.**
Drainschicht an Bohrpfahlwand zum Drainbeton hin
herstellen. Abgerechnet wird die bedeckte Wandfläche
einschl. Zwickelbereiche.
Drainschicht als dreischichtige Drainmatte mit
beidseitig Geotextil.
Drainschicht im Bereich der Bohrpfahlwand zwischen
Bohrpfählen und Drainbeton vollflächig anliegend
einbauen und lagesicher fixieren. Drainbeton wird
gesondert vergütet.
Menge: 25,000 m2
Zuordnung: 111

**03.01.0011 Geotextil als Trennschicht verlegen Nutz.Dauer>25Jahr*pH 4-9 Kontakt mit Beton*GRK 4*Abr. Überdeckung**
StL-Nr. 22410640321310901
Geotextil als Trenn- und Filterschicht verlegen. Trennschicht nach Unterlagen des AG. Überlappung mindestens
0,50 m. Überschüttung wird gesondert vergütet.
Erforderliche Nutzungsdauer über 25 Jahre.
pH-Wert des Umgebungsmilieus 4 bis 9.
Kontakt mit Beton.
Geotextilrobustheitsklasse 4.
Verlegen 'als Trennlage zwischen Bohrpfählen der
Stützwand und Vorsatzschale lagesicher fixieren.'
Abrechnnung nach überdeckter Trennfläche.
Menge: 15,000 m2
Zuordnung: 106

**03.01.0012 Drainbetonzwickel Bohrpfähle herst.**
Drainbeton, nach Unterlagen des AG in Zwickelbereichen
der Bohrpfähle hinter der Vorsatzschale zwischen
Drainmatte und geotextilem Vlies einfüllen und
sorgfältig einbauen. Ausführung in Kleinstmengen an 14
Zwickeln.
Menge: 1,500 m3

**03.01.0013 Rinne aus Betonformsteinen herst.*Fundamentbeton Fuge Typ B**
StL-Nr. 2231154419119
Rinne aus Betonformsteinen herstellen.
Formstein '= Muldenstein, b = 30 cm.'
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'böschungsseitig hinter Kopfbalken der
Stützwand in unterschiedlichem Längsgefälle nach
Unterlagen des AG.'
Menge: 11,500 m
Zuordnung: 115

**03.01.0014 Straßenablauf einbauen mit Erdarb. Boden 1a Dicht.*Schaft Form 5c Aufl-Ring 10b*Aufl. C 8/10,10cm**
StL-Nr. 22411051742021990
Straßenablauf aus Betonfertigteilen einbauen. Fugen mit
Mörtel M20 dichten und glattstreichen. Aufsatz wird gesondert vergütet. Erdarbeiten ausführen.
Boden Form 1a mit Abfluss im Boden und eingebautem
Steckmuffendichtelement.
Schaft Form 5c (195 mm hoch).
Auflagering Form 10b (für rechteckige Aufsätze).
Auflager aus Beton C 8/10, 10 cm dick, herstellen.
Aushubtiefe 'bis 1,25 m.'
Aushub 'verwerten.'
Menge: 1,000 St
Zuordnung: 110

**03.01.0015 Aufsatz f. Straßenablauf aufsetzen*Zinkeimer B 1 Höhe planmäßig*Mörtel M20**
StL-Nr. 22411052399000311
Aufsatz für Straßenablauf aufsetzen.
Klasse 'C 250, Ausführung Rinnenform gem. DIN EN 124 /
DIN 1229, 300x500, mit Rahmen aus Gusseisen mit
Eimerauflage, Schlitzweite 16 mm.'
Verzinkter Eimer, Form B 1.
Aufsatz auf planmäßige Höhe setzen.
Fuge zwischen Fertigteilen mit Mörtel M20 vollflächig
herstellen, Fugen glattstreichen.
Menge: 1,000 St
Zuordnung: 110

#### Abschnitt 03.02 BAUGRUBENVERBAU

**03.02.0001 Geräteeinsatz für Stahlspundwand*Spundwand herst. Arbeitspl. ges.**
StL-Nr. 2241172059103
Geräte für Stahlspundwand nach Unterlagen des AG einsetzen. Der Einsatz umfasst das Aufstellen und Abbauen
sowie das Umsetzen im Bereich des Bauteils.
Bauteil '= Verbau / Sicherung des Bahndammes und der
angeschütteten Arbeitsebene zur Bachböschung.'
Einsatz für Spundwand herstellen.
Arbeitsplanum wird gesondert vergütet.
Menge: 1,000 St
Zuordnung: 117

**03.02.0002 Stahlspundwand herstellen*Länge ü. 6-9 m S 355 GP*rammen**
StL-Nr. 22411721093309901
Stahlspundwand entsprechend statischen und konstruktiven Erfordernissen, einschließlich Eck-, Abzweig sowie
Pass- und Keilbohlen nach Unterlagen des AG herstellen.
Abrechnung nach Länge in der Wandachse, horizontal, multipliziert mit der vom AG freigegebenen Bohlenlänge.
Homogenbereiche nach Unterlagen des AG.
Spundwand 'zur Sicherung des Bahndamms.'
Bohlenlänge über 6,00 bis 9,00 m.
Stahlsorte = S 355 GP.
Spundwand '= ArcelorMittal PU 12 oder gleichwertig.'
Spundwand 'verbleibt im Boden. Kürzen der Bohlen an der
Oberseite wird gesondert vergütet.'
Einbringen durch Rammen.
Menge: 76,800 m2
Zuordnung: 117

**03.02.0003 Stahlspundwand herstellen Baugrubenverbau*Länge ü. 9-12 m S 355 GP*rammen**
StL-Nr. 22411721014309901
Stahlspundwand entsprechend statischen und konstruktiven Erfordernissen, einschließlich Eck-, Abzweig sowie
Pass- und Keilbohlen nach Unterlagen des AG herstellen.
Abrechnung nach Länge in der Wandachse, horizontal, multipliziert mit der vom AG freigegebenen Bohlenlänge.
Homogenbereiche nach Unterlagen des AG.
Spundwand für temporären Baugrubenverbau.
Bohlenlänge über 9,00 bis 12,00 m.
Stahlsorte = S 355 GP.
Spundwand '= ArcelorMittal PU 12 oder gleichwertig.'
Spundwand 'zur Sicherung der aufgeschütteten Arbeits- /
Bohrebene Seite Böschung zum Fischbach.'
Einbringen durch Rammen.
Menge: 72,000 m2
Zuordnung: 117

**03.02.0004 Herstellung Lückenschluss**
Herstellung und Rückbau eines geeigneten
Lückenschlusses zwischen dem Spundwandverbau hinter der
Bohrpfahlwand und der Flügelwand der angrenzenden EÜ
nach Wahl des AN.
Menge: 1,000 Psch

**03.02.0005 Geräteeinsatz für Stahlspundwand*Spundwand ziehen Arbeitspl. ges.**
StL-Nr. 2241172059203
Geräte für Stahlspundwand nach Unterlagen des AG einsetzen. Der Einsatz umfasst das Aufstellen und Abbauen
sowie das Umsetzen im Bereich des Bauteils.
Bauteil '= Spundung zur Sicherung der Arbeits- und
Bohrebene an Böschung Seite Fischbach.'
Einsatz für Spundwand ziehen.
Arbeitsplanum wird gesondert vergütet.
Menge: 1,000 St
Zuordnung: 117

**03.02.0006 Stahlspundwand ziehen ziehen Wahl d. AN*Länge ü. 9-12 m Bohlen verwerten**
StL-Nr. 2241172151401
Stahlspundwand ziehen. Spundwand nach Unterlagen des
AG. Abrechnung nach Länge in der Wandachse, horizontal, multipliziert mit der tatsächlichen Bohlenlänge.
Ziehen nach Wahl des AN.
Bohlenlänge über 9,00 bis 12,00 m.
Bohlen nach Wahl des AN verwerten.
Menge: 72,000 m2
Zuordnung: 117

**03.02.0007 Stahlspundwand kürzen**
StL-Nr. 22411722099
Stahlspundwand nach Unterlagen des AG kürzen. Baustoff
nach Wahl des AN verwerten. Abrechnung nach Schnittlänge in der Ansichtsfläche..
Spundwand '= Sicherung / Verbau im Bereich des Bahndamm
hinter der neu errichteten Stützwand.'
Neue Oberkante '= passend zum Böschungsverlauf, 0,5 m
unter der Geländeoberfläche.'
Menge: 9,600 m
Zuordnung: 117

*Hinweis*
Die Bohrpfahlwand wird mit überschnittenen
Ortbetonbohrpfählen im Pilgerschrittverfahren
hergestellt.

#### Abschnitt 03.03 BOHRPFAHLWAND

**03.03.0001 Geräteeinsatz für Pfähle Stützwand*Ortbet.bohrpfähle Ebene gesondert**
StL-Nr. 2241177054103
Geräte für das Herstellen von Pfählen nach Unterlagen
des AG einsetzen. Der Einsatz umfasst das einmalige
Aufstellen und Abbauen sowie das Umsetzen im Bereich
des Bauteils.
Bauteil = Stützwand.
Einsatz für Ortbetonbohrpfähle.
Arbeitsebene wird gesondert vergütet.
Menge: 1,000 St
Zuordnung: 117

**03.03.0002 Bohrschablone herstellen**
StL-Nr. 22411731099
Bohrschablone für Bohrpfahlwand einschließlich der dazugehörenden Erdarbeiten nach Unterlagen des AG herstellen und wieder beseitigen. Abrechnung nach
Länge der Bohrpfahlwand.
Pfahldurchmesser '= 75 cm, als überschnittene
Bohrpfahlwand, Pfahl-Achsabstand 67,5 cm.'
Menge: 10,200 m
Zuordnung: 117

**03.03.0003 Ortbetonbohrpfahl herstellen Länge ü. 3-6 m*vertikal*verrohrt, Leerb.**
StL-Nr. 22411771099219029
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil '= Bohrpfahlwand (Primärpfähle).'
Pfahldurchmesser '= 75 cm.'
Pfahllänge über 3,00 bis 6,00 m.
Neigung vertikal.
Baustoff '= Beton, unbewehrt, Druckfestigkeitsklasse
C30/37, Expositionsklasse XC2, XD2, XF2, XA1,
Feuchtigkeitsklasse WA.'
Pfahl durch verrohrtes Bohren herstellen. Leerbohrung
ausführen.
Bohrgut 'zur Bereitstellungsfläche transportieren und
in Haufwerken lagern. Verwertung wird gesondert
vergütet.'
Menge: 20,000 m
Zuordnung: 117

**03.03.0004 Ortbetonbohrpfahl herstellen Länge ü. 10-15 m*vertikal*Mehraufwand ges. verrohrt, Leerb.**
StL-Nr. 22411771099419229
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil '= Bohrpfahlwand (Sekundärpfähle).'
Pfahldurchmesser '= 75 cm.'
Pfahllänge über 10,00 bis 15,00 m.
Neigung vertikal.
Baustoff '= Stahlbeton, Druckfestigkeitsklasse C30/37,
Expositionsklasse XC2, XD2, XF2, XA1,
Feuchtigkeitsklasse WA.'
Mehraufwand für das Herstellen in Festgestein gegenüber
dem Herstellen in Lockergestein wird gesondert
vergütet.
Pfahl durch verrohrtes Bohren herstellen. Leerbohrung
ausführen.
Bohrgut 'zur Bereitstellungsfläche transportieren und
in Haufwerken lagern. Verwertung wird gesondert
vergütet.'
Menge: 88,000 m
Zuordnung: 117

**03.03.0005 Pfahl in Festgestein herst. (Zul.)*Bohrpfahl*vertikal**
StL-Nr. 224117740919901
Pfahl in Festgestein bzw. Fels mit einer einaxialen
Druckfestigkeit größer 100 MPa nach Unterlagen des AG
herstellen.
Vergütet wird der Mehraufwand für das Herstellen in
Festgestein gegenüber dem Herstellen in Lockergestein.
Bauteil '= Bohrpfahlwand (Sekundärpfähle).'
Pfahl = Bohrpfahl.
Pfahldurchmesser '= 75 cm.'
Neigung vertikal.
Menge: 24,000 m
Zuordnung: 117

**03.03.0006 Betonstahl einbauen**
StL-Nr. 22211821399
Betonstahl entsprechend statischen und konstruktiven
Erfordernissen einbauen.
Bauteil '= Ortbetonbohrpfähle (Sekundärpfähle) zur
Gründung der Stützwand.'
Stahlsorte '= B 500 B und Flachstahl S 235 JRG2 für
Aufstandskreuz und Distanzringe. Flachstahl an
Bewehrungskorb anschweißen.'
Menge: 13,000 t
Zuordnung: 118

*Hinweis*
Herrichten des Kopfes der Bohrpfahlwand, bestehend aus
Primärpfählen (unbewehrt) und Sekundärpfählen
(bewehrt).

**03.03.0007 Kopf der Bohrpfahlwand herrichten Stützwand Abbruch verwerten**
StL-Nr. 2241173201904
Kopf der Bohrpfahlwand für den Anschluss herrichten.
Freigelegte Bewehrung richten. Abrechnung nach
Länge in der Wandachse.
Pfahlwand = Stützwand.
Pfahldurchmesser '= 75 cm, Bohrpfähle überschnitten.'
Abbruchgut nach Wahl des AN verwerten.
Menge: 10,200 m
Zuordnung: 117

**03.03.0008 Bohrpfahlwand säubern Stützwand*druckwasserstr.**
StL-Nr. 22411733013
Bohrpfahlwand säubern. Anhaftenden Boden von freigelegter Fläche der Bohrpfahlwand entfernen. Abrechnung nach
Länge in der Wandachse, horizontal, multipliziert mit der freigelegten Höhe.
Pfahlwand = Stützwand.
Säubern durch Druckwasserstrahlen.
Menge: 20,000 m2
Zuordnung: 117

**03.03.0009 Kolonneneinsatz f. Hindernisbeseit. Bohrpfahlwand**
StL-Nr. 22411792505
Kolonne zur Beseitigung von Hindernissen einsetzen.
Vergütet wird ein Verrechnungssatz, der sämtliche Aufwendungen für den Einsatz, insbesondere Gerätevorhalte-
und Betriebsstoffkosten sowie die Kosten für das Bedienungspersonal einschließlich sämtlicher Zuschläge umfasst. Abrechnung nach den tatsächlich geleisteten
Einsatzstunden, ohne Stillstand.
Einsatz bei Arbeiten für Bohrpfahlwand.
Menge: 8,000 h
Zuordnung: 117

#### Abschnitt 03.04 BETONBAU KOPFBALKEN

**03.04.0001 Beton f. Sauberkeitsschicht herst. C12/15*X0*Dicke min. 10 cm**
StL-Nr. 2221183282101
Beton für Sauberkeitsschicht einschließlich ggf. erforderlicher Schalung nach Unterlagen des AG herstellen.
Ggf. erforderliche Schalung vorhalten und beseitigen.
Druckfestigkeitsklasse C12/15.
Expositionsklasse X0.
Dicke min. 10 cm.
Menge: 3,000 m2
Zuordnung: 118

**03.04.0002 Betonunterlage vorbereiten*druckluftstrahlen entf. von Zement*entsorgen**
StL-Nr. 22412410899000621
Betonunterlage nach Unterlagen des AG vorbereiten. Vorbereitete Flächen säubern.
Bauteil '= Bohrpfahlwand.'
Vorbereitungsverfahren = Betonunterlage druckluftstrahlen mit festen Strahlmitteln.
Zementschlämme und minderfeste Schichten entfernen.
Abfall entsorgen.
Menge: 8,000 m2
Zuordnung: 124

**03.04.0003 Bohrloch herstellen Tiefe 0,3-0,6 m*DU = 20 mm**
StL-Nr. 222118913999021
Bohrloch nach Unterlagen des AG herstellen. Bohrloch
ausspülen.
Bauteil '= Bohrpfahlwand, im Bereich der
Vorsatzschale.'
Bohrloch in 'Beton (unbewehrte Pfähle) und Stahlbeton
(bewehrte Pfähle), horizontal für Verbundanker.'
Bohrloch-Tiefe über 0,30 bis 0,60 m.
Durchmesser bis 20 mm.
Menge: 45,000 St
Zuordnung: 118

**03.04.0004 Verbundanker herstellen BSt 500 B*Länge 0,6-0,9 m DU 14 mm*Ohne Bohrloch**
StL-Nr. 22211891899913229
Verbundanker nach statischen und konstruktiven Erfordernissen herstellen.
Bauteil '= Bohrpfahlwand, im Bereich der
Vorsatzschale.'
Verbundanker 'zur Rückverankerung der Vorsatzschale,
Einbau horizontal.'
Stahlsorte BSt 500 B.
Ankerlänge über 0,60 bis 0,90 m.
Anker-Durchmesser 14 mm.
Bohrloch herstellen wird gesondert vergütet.
Verfüllgut '= Injektionsmörtel mit allg.
bauaufsichtlicher Zulassung.'
Menge: 45,000 St
Zuordnung: 118

**03.04.0005 Fehlbohrung herst. u. verfüllen**
Fehlbohrung herstellen und wieder verschließen.
Bohrloch in Beton (unbewehrte Primärpfähle) und
Stahlbeton (bewehrte Sekundärpfähle) herstellen,
ausspülen und wieder verfüllen mit Mörtel für
Verankerung von Betonstahl.
Bauteil = Bohrpfahlwand, im Bereich der Vorsatzschale.
Neigung der Bohrung = waagrecht.
Durchmesser = bis 20 mm.
Verfüllgut = PCC-Mörtel.
Fehlbohrungstiefe bis 6 cm.
Menge: 5,000 St

**03.04.0006 Fehlbohrung herst. u. verfüllen**
Fehlbohrung herstellen und wieder verschließen.
Bohrloch in Beton (unbewehrte Primärpfähle) und
Stahlbeton (bewehrte Sekundärpfähle) herstellen,
ausspülen und wieder verfüllen mit Mörtel für
Verankerung von Betonstahl.
Bauteil = Bohrpfahlwand, im Bereich der Vorsatzschale.
Neigung der Bohrung = waagrecht.
Durchmesser = bis 20 mm.
Verfüllgut = PCC-Mörtel.
Fehlbohrungstiefe über 6 bis 15 cm.
Menge: 5,000 St

**03.04.0007 Betonstahl einbauen**
StL-Nr. 22211821399
Betonstahl entsprechend statischen und konstruktiven
Erfordernissen einbauen.
Bauteil '= Kopfbalken auf Bohrpfahlwand, inkl.
Vorsatzschale.'
Stahlsorte '= B 500 B.'
Menge: 3,000 t
Zuordnung: 118

**03.04.0008 Bew. Beton einschl. Schalung herst.*Stahlbeton C30/37 Vertikal*Besenstrich**
StL-Nr. 22211831391499921
Bewehrten Beton einschließlich Schalung nach Unterlagen
des AG herstellen. Schalung vorhalten und beseitigen.
Bewehrung und Traggerüst der Bemessungsklasse B werden
gesondert vergütet.
Bauteil '= Kopfbalken und Vorsatzschale der
Bohrpfahlwand im Bereich des Bahndamm.'
Art der Verwendung = Stahlbeton.
Druckfestigkeitsklasse C30/37.
Expositionsklasse 'XC4, XD2, XF2, XA1.'
Zusätzliche Anforderungen 'Feuchtigkeitsklasse WA.'
Sichtflächenschalung '= dreiseitig gehobelte Bretter
gleichen Querschnitts, Brettbreite b = 12 cm; übrige
Schalung = glatte Schalung nach Wahl des AN.'
Schalungsverlauf vertikal.
Oberfläche mit Besenstrich (Rosshaar) versehen.
Menge: 22,500 m3
Zuordnung: 118

*Hinweis*
Messbolzen gem. RiZ-ING Mess 1; die Nullmessung ist
unmittelbar nach Fertigstellung gem. DIN 1076
durchzuführen. Die Einmessung ist zu dokumentieren und
die Messdaten sind dem AG zu liefern. Diese Leistungen
sind einzukalkulieren.

**03.04.0009 Messbolzen einbauen*Feuerverzinkt DU 10 - 20 mm*L 20 - 40 mm Vertikal*Mörtel*Lage-/Höhenmessg**
StL-Nr. 22412197191112103
Messbolzen einbauen.
Einbauort '= Oberseite Stützwand / Kopfbalken.'
Baustoff = Stahl, feuerverzinkt.
Schaftdurchmesser 10 bis 20 mm.
Schaftlänge 20 bis 40 mm.
Einbau vertikal.
Bolzen in Bohrungen einsetzen. Bohrungen herstellen und
mit Mörtel verfüllen.
Messbolzen für Lage- und Höhenmessung.
Menge: 3,000 St
Zuordnung: 121

**03.04.0010 Jahreszahl-Matrize einbauen**
StL-Nr. 22211892300
Jahreszahl-Matrize nach RIZ "Jahr 1" einbauen.
Menge: 1,000 St
Zuordnung: 118

**03.04.0011 Überwachung Beton ÜK 2**
Überwachung des Einbaus von Betonen der
Überwachungsklasse 2 (ÜK 2) durch eine dafür anerkannte
Überwachungsstelle (Fremdüberwachung).
Umfang der Überwachung sowie Häufigkeit und Probenahme
sind in DIN EN 13670 / DIN 1045-3 Anhang ND geregelt.
Die Ergebnisse der Überprüfung durch die
Überwachungsstelle sind in einem Bericht festzuhalten.
Dieser ist auf der Baustelle und bei der
Überwachungsstelle aufzubewahren sowie in einer
Ausfertigung der Bauüberwachung des AG zu übergeben.
Der Überwachungsbericht muss mindestens enthalten:
- Bauunternehmen, Baustelle und Betonprüfstelle,
- Festlegung des Betons nach DIN EN 206-1 / DIN 1045-2,
- Überwachungsklasse des Betons nach Tafel 2,
- Bewertung der Überwachung durch das Bauunternehmen,
- ggf. Angaben über die Probenahme,
- Ergebnisse der durchgeführten Überprüfungen und
Vergleich mit den Anforderungen und den Ergebnissen der
Überwachung durch das Bauunternehmen,
- Gesamtbewertung,
- Ort und Datum,
- Unterschrift und Stempel der Überwachungsstelle.
Menge: 1,000 Psch

#### Abschnitt 03.05 GERÜST & AUSSTATTUNG

**03.05.0001 Arbeits- und Traggerüst**
Arbeits- und Traggerüst, einschl. Zugängen, nach
statischen, konstruktiven und sicherheitstechnischen
Erfordernissen herstellen, beseitigen, für den Zeitraum
der eigenen Leistungen vorhalten, ggf. umbauen,
innerhalb der Baustelle umsetzen und unterhalten.
Pos. einschl. Gründung und ggf. erforderlichen
Erdarbeiten.
Arbeits- und Traggerüst, zur Durchführung der
vertragsgemäßen Leistung.
Tragsystem = Standgerüst, nach Wahl und Erfordernis des
AN.
Bauteil = Stützwand im Bahndamm.
Menge: 1,000 Psch

**03.05.0002 Geländer abbauen*Aluminium H = 1000 mm**
StL-Nr. 2241213039219
Geländer nach Unterlagen des AG abbauen und nach Wahl
des AN verwerten.
Abrechnung nach Länge des Handlaufs zwischen den
Achsen der Endpfosten bzw. Endstäbe.
Geländer 'am Kragarmrand der bestehenden Straßenbrücke,
unterstrom.
Die erforderlichen Trennschnitte an den Holmen sind an
geeigneten Stellen auszuführen.'
Baustoff = Aluminium.
Höhe des Geländers 1000 mm.
Pfosten 'inkl. Fußplatten nach Gel 14 ausbauen bzw.
abschrauben und nach Wahl des AN verwerten.'
Menge: 4,000 m
Zuordnung: 121

**03.05.0003 Stahlgeländer einbauen Stützwand*Stahl*H = 1000 mm Holmgel. m. 1 ZH*Verank.Fusspl.**
StL-Nr. 22412131321110039
Geschweißtes Stahlgeländer nach Unterlagen des AG einbauen.
Abrechnung nach Länge des Handlaufs zwischen den
Achsen der Endpfosten bzw. Endstäbe.
Geländer für Stützwand.
Baustoff = Stahl
Höhe des Geländers 1000 mm.
Ausbildung als Holmgeländer mit einem Zwischenholm.
Verankerung mit Fußplatte und Verbundankern.
Korrosionsschutz '= Geländer feuerverzinken, zu
beschichtende Flächen sweep-strahlen. Zwei
Zwischenbeschichtungen auf Epoxidharz-Grundlage nach
Blatt 100, Sollschichtdicke je 80 mym. Deckbeschichtung

auf Polyurethan-Grundlage nach Blatt 100,
Sollschichtdicke 80 mym.'
Menge: 10,500 m
Zuordnung: 121

#### Abschnitt 03.06 AUSSTATTUNG TREPPE EÜ3

*Hinweis*
Stahlgeländer an beiden Böschungs- / Rettungstreppen
der EÜ3.

**03.06.0001 Stahlgeländer einbauen Stahl*H = 1000 mm*Rohrg.in Bösch.**
Geschweißtes Stahlgeländer einseitig auf Böschungs- /
Rettungstreppe herstellen, inklusive Isolierstößen
gemäß Erdungsplan.
Abgerechnet wird nach Länge des Handlaufs zwischen den
Achsen der Endpfosten bzw. Endstäbe.
Material = Stahl
Höhe des Geländers 1000 mm über Treppe / Podest.
Ausbildung als Rohrgeländer mit einem Zwischenholm nach
RiZ Gel 7,Dehnungsfugen nach Erfordernissen.
Alle erforderlichen Eckverbindungen sind einzurechnen
und werden nicht gesondert vergütet.
Einschließlich Korrosionsschutz und
Obeflächenvorbereitung.
Korrosionsschutzsystem nach ZTV-ING, Ausgabe 2022/01,
Teil 4 Abschnitt 3, Anhang A, Tabelle A 4.3.2, Bauteil
3.1c, Nr. 3, Material nach TL-TP-KOR Stahlbauten 2002,
Blätter 91, 87,
Oberflächenvorbereitung Be,
Metallisierung durch Feuerverzinken als Stückverzinkung
DIN EN ISO 1461, ohne zusätzliche
Oberflächenbehandlung,
1 Zwischenbeschichtung wv AY auf Zn, Sollschichtdicke
120 µm,
1 Deckbeschichtung PUR, Sollschichtdicke 80 µm,
Spritzen im Werk.
Farbton der Deckbeschichtung 'grau, DB 702'.
Inkl . Erd- und Betonarbeiten für Pfostenfundamente
einschließlich Bewehrung nach statischen und
konstruktiven Erfordernissen sowie Verankerung auf
Stufen mit Ankerplatten '20/20/1,5 cm' und der
dazugehörigen Verankerung nach Wahl des AN.
Menge: 20,000 m
Zuordnung: 121

### Bereich 04 RADWEGBRÜCKE

#### Abschnitt 04.00 ABBRUCH

**04.00.0001 Geländer abbauen*Aluminium H = 1000 mm**
StL-Nr. 2241213039219
Geländer nach Unterlagen des AG abbauen und nach Wahl
des AN verwerten.
Abrechnung nach Länge des Handlaufs zwischen den
Achsen der Endpfosten bzw. Endstäbe.
Geländer 'am Kragarm der bestehenden Straßenbrücke,
unterstrom.'
Baustoff = Aluminium.
Höhe des Geländers 1000 mm.
Pfosten 'inkl. Fußplatten nach Gel 14 ausbauen bzw.
abschrauben und nach Wahl des AN verwerten.'
Menge: 8,000 m
Zuordnung: 121

**04.00.0002 Holzgeländer abbauen*Pf.St., Holm Holz Pfostenabst.2,50m*Holm abbauen**
StL-Nr. 2211284019111
Holzgeländer nach Unterlagen des AG abbauen und nach
Wahl des AN verwerten. Abgerechnet wird nach Länge des
Handlaufs zwischen den Achsen der Endpfosten bzw.
Endstäbe. Gegebenenfalls Pfostenlöcher mit Boden aus
Baubereich verfüllen.
Geländer 'entlang des Radwegs.'
Pfosten aus Stahl, Holm aus Holz.
Pfostenabstand = 2,50 m.
Holm abbauen.
Menge: 15,000 m
Zuordnung: 128

**04.00.0003 Stahlbeton trennen durch Schneiden**
Stahlbeton trennen durch Schneiden.
Bauteil = Kragarm der bestehenden Straßenbrücke.
Material = Stahlbeton.
Druckfestigkeit = des Altbetons bei Herstellung B225.
Trennschnitte quer und längs.
Schnittführung = vertikal.
Bauteildicke = unterschiedlich, bis d = 35 cm
(Kragarmanschnitt).
Ausführung in Teillängen entsprechend Bauablauf.
Menge: 4,200 m2

**04.00.0004 Beton abbrechen*Stahlbeton**
StL-Nr. 222118013939999
Beton nach Unterlagen des AG abbrechen.
Bauteil '= Kragarm der bestehenden Straßenbrücke,
unterstrom.'
Material = Stahlbeton.
Druckfestigkeitsklasse '= des Altbetons zum Zeitpunkt
der Herstellung = B225.'
Abbruch 'durch Abtrennen und segmetweises Ausheben.
Abbruch nur soweit, wie für den Bau der Radwegbrücke
benötigt wird.
Anschlagpunkte herstellen.
Trennschnittführung wird gesondert vergütet.
Zerkleinerung der ausgehobenen Teile nur außerhalb des
Baufeldes zulässig.'
Anschlussbewehrung '= abtrennen.'
Abbruchgut 'zur Bereitstellungsfläche transportieren
und in Haufwerk lagern. Verwertung wird gesondert
vergütet.'
Menge: 2,500 m3
Zuordnung: 118

**04.00.0005 Asphaltbefestigung trennen*schneiden Dicke ü. 3-6 cm**
StL-Nr. 2231130389102
Asphaltbefestigung geradlinig trennen.
Bereich '= Asphaltbefestigung des Radwegs quer zur
Fahrbahnachse im Bereich der Baugrube für den Bau der
Radwegbrücke.'
Trennen durch Schneiden.
Dicke der Asphaltbefestigung über 3 bis 6 cm.
Menge: 2,000 m
Zuordnung: 113

**04.00.0006 Asphaltbefestigung aufnehmen Geh- und Radwege*Dicke ü. 3-6 cm Tiefe bis 10 cm*Aufbr. Verw. AN**
StL-Nr. 22311302850201003
Asphaltbefestigung aufbrechen und aufnehmen.
Fläche = Geh- und Radwege.
Dicke der Asphaltbefestigung über 3 cm bis 6 cm.
Gesamtaufbruchtiefe bis 10 cm.
Aufbruchgut nach Wahl des AN verwerten.
Menge: 20,000 m2
Zuordnung: 113

**04.00.0007 Asphaltbefestigung trennen*schneiden**
StL-Nr. 2231130389109
Asphaltbefestigung geradlinig trennen.
Bereich '= Asphaltbefestigung der Straße in Streifen (b
= 1,0 m) in den Hinterfüllbereichen der Flügelwände der
bestehenden Staßenbrücke (zwei Teilbereiche).'
Trennen durch Schneiden.
Dicke der Asphaltbefestigung '= bis 24 cm.'
Menge: 16,000 m
Zuordnung: 113

**04.00.0008 Pechhaltige Befestigung aufnehmen*Teerbeton*Fahrbahn aufbrechen*Pech beseit. ges.**
StL-Nr. 223113018919131
Pechhaltige Befestigung lösen und aufnehmen. Beschaffenheit nach Unterlagen des AG.
Schicht '= Deckschicht und Tragschicht (in zwei
Teilbereichen).'
Befestigung = Teerbeton.
Dicke 'über 18 bis 24 cm.'
Fläche = Fahrbahn.
Lösen durch Aufbrechen.
Pechhaltiges Fräsgut / Aufbruchgut beseitigen nach Un-
terlagen des AG. Entsorgen wird gesondert vergütet.
Menge: 16,000 m2
Zuordnung: 113

#### Abschnitt 04.01 BAUGRUBE & BW HINTERFÜLLUNG

**04.01.0001 Baugrube herstellen*Tiefe >1,75-3,00m**
StL-Nr. 224108107093099
Baugrube nach Unterlagen des AG herstellen.
Beschreibung der Homogenbereiche nach Unterlagen des
AG. Verbau wird gesondert vergütet.
Baugrube 'für Widerlager und Flügelwände der
Radwegbrücke.'
Baugrubentiefe über 1,75 bis 3,00 m.
Aushub 'zur Bereitstellungsfläche transportieren und in
Haufwerken lagern. Verwertung wird gesondert vergütet.'
Abrechnung 'nach Abtragsprofilen.'
Menge: 110,000 m3
Zuordnung: 108

**04.01.0002 Einfache Pumpenanlage einrichten*FD bis 10 m3/h Höhe bis 5,0 m*Schlauchleitung Vorflut 20 m*Sumpf verfüllen**
StL-Nr. 22110910191101101
Einfache Pumpenanlage für offene Wasserhaltung zum Trockenlegen und Freihalten der Baugrube von Wasser sowie
zum Ableiten des geförderten Wassers einrichten. Pumpensumpf nach Wahl des AN herstellen. Der Einsatz umfasst das betriebsbereite Aufbauen innerhalb einer Baugrube, das Abbauen sowie das Herstellen und Beseitigen
der Ableitung zum Vorfluter nach Unterlagen des AG.
Vorhalten und Betreiben werden gesondert vergütet.
Baugrube 'für Widerlager und Flügelwände der
Radwegbrücke.'
Förderdurchfluss bis 10 m3/h.
Förderhöhe bis 5,00 m.
Ableitung mittels Schlauchleitung herstellen.
Entfernung zum Vorfluter bis 20,00 m.
Pumpensumpf verfüllen.
Menge: 2,000 St
Zuordnung: 109

**04.01.0003 Einfache Pumpenanlage vorhalten*Schlauchleitung**
StL-Nr. 2211091059010
Einfache Pumpenanlage für offene Wasserhaltung einschließlich Pumpensumpf und Ableitung zum Vorfluter
betriebsbereit vorhalten.
Abgerechnet wird nach Kalendertagen.
Baugrube 'für Widerlager und Flügelwände der
Radwegbrücke.'
Ableitung mittels Schlauchleitung.
Menge: 24,000 d
Zuordnung: 109

**04.01.0004 Einfache Pumpenanlage betreiben*Schlauchleitung**
StL-Nr. 2211091099100
Einfache Pumpenanlage für offene Wasserhaltung betreiben.
Abgerechnet wird nach Kalendertagen.
Baugrube 'für Widerlager und Flügelwände der
Radwegbrücke.'
Ableitung mittels Schlauchleitung.
Menge: 24,000 d
Zuordnung: 109

**04.01.0005 Baustoff lief.,in Baugrube einbauen gem.körn.Boden WSG geeignet*Abrechng.Auftrag**
StL-Nr. 2241081222911
Baustoff nach Unterlagen des AG liefern, in Baugrube
nach Unterlagen des AG einbauen und verdichten. Einbaudokumentation nach Unterlagen des AG übergeben.
Baustoff = gemischtkörniger Boden.
Baugrube für 'Widerlager und Flügelwände der
Radwegbrücke.'
Baustoff für Einbau in Wasserschutzgebieten geeignet.
Abrechnung nach Auftragsprofilen.
Menge: 60,930 m3
Zuordnung: 108

**04.01.0006 Bankett abtragen Br.ü.0,50-1,00 m*Dicke 25-35 cm Mit Veg.decke**
StL-Nr. 224112045230299
Bankett abtragen ggf. einschließlich Vegetationsdecke.
Breite über 0,50 bis 1,00 m.
Dicke über 25 bis 35 cm.
Ausbauen mit Vegetationsdecke.
Ausbaustoff 'entsorgen nach Wahl des AN.'
Menge: 1,000 m3
Zuordnung: 112

**04.01.0007 Feink. Baust. lief., als Dicht. Abrechng.Auftrag**
StL-Nr. 22410661301
Feinkörnigen Baustoff liefern und nach Unterlagen des
AG als Dichtungsschicht in der Bauwerkshinterfüllung
profilgerecht einbauen und verdichten. Einbaudokumentation nach Unterlagen des AG übergeben.
Abrechnung nach Auftragsprofilen.
Menge: 4,500 m3
Zuordnung: 106

**04.01.0008 Baust. lief. als BW-Hinterfüll.einb Widerl./Flüglwd. Wasserschutzgeb.*Entwässerungsber. Abrechng.Auftrag**
StL-Nr. 224106610191301
Baustoff liefern und als Bauwerkshinterfüllung profilgerecht einbauen und verdichten.
Hinterfüllung für Widerlager und Flügelwand.
Baustoff '= grobkörniger Boden nach ZTV E-StB.'
Baustoff für Einbau in Wasserschutzgebieten nach Unterlagen des AG geeignet.
Entwässerungsbereich.
Abrechnung nach Auftragsprofilen.
Menge: 20,000 m3
Zuordnung: 106

**04.01.0009 Baust. lief. als BW-Hinterfüll.einb Widerl./Flüglwd. Wasserschutzgeb.*ohne Entw. Ber. Abrechng.Auftrag**
StL-Nr. 224106610191201
Baustoff liefern und als Bauwerkshinterfüllung profilgerecht einbauen und verdichten.
Hinterfüllung für Widerlager und Flügelwand.
Baustoff '= gemischtkörnige Böden nach ZTV E-StB;
Ausführung entspr. RiZ-ING Was 7.'
Baustoff für Einbau in Wasserschutzgebieten nach Unterlagen des AG geeignet.
Hinterfüllbereich ohne Entwässerungsbereich.
Abrechnung nach Auftragsprofilen.
Menge: 50,500 m3
Zuordnung: 106

**04.01.0010 Hohlräume an Bauwerken verfüllen Beton C 12/15**
StL-Nr. 22410662302
Hohlräume (schwer zugängliche Hinterfüllbereiche), die
hinter, zwischen und unter Bauwerksteilen liegen und in
denen das übliche Verfüllungsmaterial nicht ausreichend
verdichtet werden kann, verfüllen.
Verfüllstoff = Beton C 12/15.
Menge: 0,500 m3
Zuordnung: 106

#### Abschnitt 04.02 ENTWÄSSERUNG, LEITUNGSARB.

**04.02.0001 Dränschicht an Bauwerk herstellen Widerl./Flügelwd.*Matte, RiZ Was 7**
StL-Nr. 22111110421
Dränschicht an erdberührten Flächen von Bauwerken nach
Unterlagen des AG herstellen. Abgerechnet wird die bedeckte Wandfläche.
Dränschicht für Widerlager und Flügelwand.
Dränschicht aus Dränmatte nach Richtzeichnung Was 7.
Menge: 28,000 m2
Zuordnung: 111

**04.02.0002 Grundrohr für Dränschicht verlegen PE-HD*Sockel C 12/15**
StL-Nr. 22111110921
Grundrohr für Dränschicht mit Anschluss an Entwässerungsleitung nach Unterlagen des AG verlegen.
Grundrohr DN/ID 100 aus PE-HD Typ R 2, Teilsickerrohr
(LP).
Sockel mit Gefälle aus Beton, Druckfestigkeitsklasse C
12/15, herstellen.
Menge: 25,000 m
Zuordnung: 111

#### Abschnitt 04.03 BAUGRUBENVERBAU

**04.03.0001 Arbeitsplanum für Rammgerät**
Arbeitsplanum für den Einsatz des Rammgeräts zur
Herstellung des Stahlspundwandverbaus auf der noch in
Betrieb befindlichen Asphaltfahrbahn der B48 im
Bauwerksbereich herstellen. Größe der herzurichtenden
Fläche etwa 20 m x 6 m = 120 m2.
Art der Herrichtung für Aufstellung und Einsatz des
Rammgerätes = Abdeckung des Asphaltbelags mit
geeigneter Trennlage, Auftrag eines Sandbetts in
Schichtdicke >= 15 cm und Auflage von geeigneten
Baggermatratzen.
Nach Abschluss der Arbeiten die Schutzmaßnahmen
schadlos aufnehmen, beseitigen und die Straße vor
Verkehrsfreigabe reinigen.
Menge: 1,000 Psch

**04.03.0002 Geräteeinsatz für Stahlspundwand*Spundwand herst. Arbeitspl. ges.**
StL-Nr. 2241172059103
Geräte für Stahlspundwand nach Unterlagen des AG einsetzen. Der Einsatz umfasst das Aufstellen und Abbauen
sowie das Umsetzen im Bereich des Bauteils.
Bauteil '= temporärer Baugrubenverbau (zur Herstellung
der Widerlager und Flügelwände der Radwegbrücke).'
Einsatz für Spundwand herstellen.
Arbeitsplanum wird gesondert vergütet.
Menge: 1,000 St
Zuordnung: 117

**04.03.0003 Stahlspundwand herstellen Baugrubenverbau S 355 GP Spundwand freist.*rammen**
StL-Nr. 22411721019309101
Stahlspundwand entsprechend statischen und konstruktiven Erfordernissen, einschließlich Eck-, Abzweig sowie
Pass- und Keilbohlen nach Unterlagen des AG herstellen.
Abrechnung nach Länge in der Wandachse, horizontal, multipliziert mit der vom AG freigegebenen Bohlenlänge.
Homogenbereiche nach Unterlagen des AG.
Spundwand für temporären Baugrubenverbau.
Bohlenlänge '= 7,00 m.'
Stahlsorte = S 355 GP.
Spundwand '= ArcelorMittal PU 12 oder gleichwertig.'
Spundwand freistehend.
Einbringen durch Rammen.
Menge: 88,200 m2
Zuordnung: 117

**04.03.0004 Geräteeinsatz für Stahlspundwand*Spundwand ziehen Arbeitspl. ges.**
StL-Nr. 2241172059203
Geräte für Stahlspundwand nach Unterlagen des AG einsetzen. Der Einsatz umfasst das Aufstellen und Abbauen
sowie das Umsetzen im Bereich des Bauteils.
Bauteil '= temporärer Baugrubenverbau (zur Herstellung
der Widerlager und Flügelwände der Radwegbrücke).'
Einsatz für Spundwand ziehen.
Arbeitsplanum wird gesondert vergütet.
Menge: 1,000 St
Zuordnung: 117

**04.03.0005 Stahlspundwand ziehen ziehen Wahl d. AN Bohlen verwerten**
StL-Nr. 2241172151901
Stahlspundwand ziehen. Spundwand nach Unterlagen des
AG. Abrechnung nach Länge in der Wandachse, horizontal, multipliziert mit der tatsächlichen Bohlenlänge.
Ziehen nach Wahl des AN.
Bohlenlänge '= 7,00 m.'
Bohlen nach Wahl des AN verwerten.
Menge: 88,200 m2
Zuordnung: 117

#### Abschnitt 04.04 GRÜNDUNG

**04.04.0001 Arbeitsebene Bohrgerät**
Arbeitsebene für das Bohrgerät zur Herstellung der
Mikropfähle in zuvor ausgehobener WL-Baugrube
herstellen und mit Schotterung herrichten. Fläche über
20 bis 30 m2, Dicke der Schotterauflage >= 30 cm.
Schotter liefern, einbauen und verdichten. Arbeitsebene
während der Arbeiten unterhalten. Schotterung samt
Baureststoffen (Zementleim) - soweit für den weiteren
Baufortgang unbrauchbar - aufnehmen und verwerten nach
Wahl des AN.
Menge: 2,000 St

**04.04.0002 Geräteeinsatz für Pfähle*geb. Mikropfähle Ebene gesondert**
StL-Nr. 2241177059403
Geräte für das Herstellen von Pfählen nach Unterlagen
des AG einsetzen. Der Einsatz umfasst das einmalige
Aufstellen und Abbauen sowie das Umsetzen im Bereich
des Bauteils.
Bauteil '= Gründung für Widerlager und Flügelwände der
Radwegbrücke.'
Einsatz für gebohrte Mikropfähle.
Arbeitsebene wird gesondert vergütet.
Menge: 1,000 St
Zuordnung: 117

**04.04.0003 Gebohrten Mikropfahl herstellen*Pfahl-DU 25 cm Länge ü. 6-10 m XA2*nachverpressen**
StL-Nr. 22411772594292029
Gebohrten Mikropfahl einschl. Bewehrung bzw. Tragglied
entsprechend statischen und konstruktiven Erfordernissen nach Unterlagen des AG herstellen. Abrechnung
nach Länge bis Unterkante der Pfahlkopfplatte bzw. des
an den Pfahl anschließenden Bauteils. Das Herrichten
des Pfahlkopfes sowie die Durchführung von Probebelastungen werden gesondert vergütet.
Homogenbereiche nach Unterlagen des AG.
Bauteil '= Widerlager und Flügelwände der
Radwegbrücke.'
Pfahldurchmesser = 25 cm.
Pfahllänge über 6,00 bis 10,00 m.
Neigung '= 30 Grad von der Vertikalen.'
Verpressgut Expositionsklassen XA2.
Mikropfahl nachverpressen.
Bohrgut 'zur Bereitstellungsfläche transportieren und
in Haufwerken lagern. Verwertung wird gesondert
vergütet.'
Menge: 175,000 m
Zuordnung: 117

**04.04.0004 Pfahlkopf herrichten**
Pfahlkopf für den Anschluss des an den Pfahl
anschließenden Bauteils herrichten.
Übergangsrohr, Kopfplatte und Verschraubung entspr.
gewähltem Ankersystem einbauen.
Statisch erforderl. Bewehrung des Bauteils entspr.
Lastfall einbauen und ausrichten.
Bauteil = Widerlager und Flügelwände der Radwegbrücke.
Pfahl = Mikropfahl, als Rohrverpresspfahl.
Pfahldurchmesser = 25 cm.
Abbruchgut nach Wahl des AN verwerten.
Menge: 19,000 St

**04.04.0005 Stat. Probebelast.f. Pfahl durchf. Zugpf. b. 0,75 MN**
StL-Nr. 2241179050699
Statische Probebelastung eines Pfahles zur Bestimmung
des Pfahlwiderstandes nach Unterlagen des AG durchführen, auswerten und dokumentieren. Erforderliche Reaktionspfähle herstellen. Erforderliche Belastungseinrichtungen einschließlich der erforderlichen Geräte anfahren, aufstellen, vorhalten, umsetzen, abbauen und abfahren. Das Herstellen des zu belastenden Pfahles wird
gesondert vergütet.
Zugpfähle bis 0,75 MN Tragfähigkeit.
Probelast '= 1,1-fache Tragfähigkeit.'
Prüfung 'der Horizontal- und Vertikallast.'
Menge: 4,000 St
Zuordnung: 117

#### Abschnitt 04.05 UNTERBAU

**04.05.0001 Gründungssohle verdichten Widerlager*Dpr 95 v. H.**
StL-Nr. 22411780521
Gründungssohle nach Unterlagen des AG verdichten und
Oberfläche profilgerecht herstellen. Abrechnung
nach Grundfläche des Fundamentes.
Baugrube für Widerlager.
Verdichten auf mind. 95 v. H. Verdichtungsgrad Dpr.
Menge: 30,000 m2
Zuordnung: 117

**04.05.0002 Beton f. Sauberkeitsschicht herst. C12/15*X0 Dicke min. 10 cm**
StL-Nr. 2221183282191
Beton für Sauberkeitsschicht einschließlich ggf. erforderlicher Schalung nach Unterlagen des AG herstellen.
Ggf. erforderliche Schalung vorhalten und beseitigen.
Druckfestigkeitsklasse C12/15.
Expositionsklasse X0.
Zusätzliche Anforderungen '= Sauberkeitsschicht unter
Widerlager- und Flügelwänden der Radwegbrücke einschl.
umlaufend mind. 10 cm Überstand um das Bauteil.'
Dicke min. 10 cm.
Menge: 30,000 m2
Zuordnung: 118

**04.05.0003 Bew. Beton einschl. Schalung herst.*Stahlbeton C30/37 Vertikal**
StL-Nr. 22211831391499920
Bewehrten Beton einschließlich Schalung nach Unterlagen
des AG herstellen. Schalung vorhalten und beseitigen.
Bewehrung und Traggerüst der Bemessungsklasse B werden
gesondert vergütet.
Bauteil '= Widerlager und Flügelwände der
Radwegbrücke.'
Art der Verwendung = Stahlbeton.
Druckfestigkeitsklasse C30/37.
Expositionsklasse '= XF2, XC4, XD2, XA1.'
Zusätzliche Anforderungen '= Feuchtigkeitsklasse WA.'
Sichtflächenschalung '= dreiseitig gehobelte Bretter
gleichen Querschnitts, Schalung nicht sichtbarer
Bauteilflächen als glatte Schalung nach Wahl des AN.'
Schalungsverlauf vertikal.
Menge: 24,000 m3
Zuordnung: 118

**04.05.0004 Bew. Beton einschl. Schalung herst.*Stahlbeton C30/37 Vertikal**
StL-Nr. 22211831391499920
Bewehrten Beton einschließlich Schalung nach Unterlagen
des AG herstellen. Schalung vorhalten und beseitigen.
Bewehrung und Traggerüst der Bemessungsklasse B werden
gesondert vergütet.
Bauteil '= Kammerwände der Widerlager.'
Art der Verwendung = Stahlbeton.
Druckfestigkeitsklasse C30/37.
Expositionsklasse '= XF2, XC4, XD2, XA1.'
Zusätzliche Anforderungen '= Feuchtigkeitsklasse WA.'
Sichtflächenschalung '= dreiseitig gehobelte Bretter
gleichen Querschnitts, Schalung nicht sichtbarer
Bauteilflächen als glatte Schalung nach Wahl des AN.'
Schalungsverlauf vertikal.
Menge: 2,500 m3
Zuordnung: 118

**04.05.0005 Bew. Beton einschl. Schalung herst.*Stahlbeton C30/37*XF2, XC4, XD1 Horizontal**
StL-Nr. 22211831391469910
Bewehrten Beton einschließlich Schalung nach Unterlagen
des AG herstellen. Schalung vorhalten und beseitigen.
Bewehrung und Traggerüst der Bemessungsklasse B werden
gesondert vergütet.
Bauteil '= Lagersockel.'
Art der Verwendung = Stahlbeton.
Druckfestigkeitsklasse C30/37.
Expositionsklasse XF2, XC4 und XD1.
Zusätzliche Anforderungen '= Feuchtigkeitsklasse WA.'
Sichtflächenschalung '= glatte Schalung.'
Schalungsverlauf horizontal.
Menge: 0,200 m3
Zuordnung: 118

*Hinweis*
Zemente der Art "CEM III" (Hochofenzement) und "CEM
II/C-M" (Portlandkompositzement) dürfen für Kappenbeton
nicht verwendet werden.

**04.05.0006 Bew. Beton einschl. Schalung herst.*Stahlbeton*XF4, XC4, XD3*Brettr.dreis.geh. Parall.Gradiente*Besenstrich**
StL-Nr. 22211831391949441
Bewehrten Beton einschließlich Schalung nach Unterlagen
des AG herstellen. Schalung vorhalten und beseitigen.
Bewehrung und Traggerüst der Bemessungsklasse B werden
gesondert vergütet.
Bauteil '= Gesimskappe auf den Flügelwänden.'
Art der Verwendung = Stahlbeton.
Druckfestigkeitsklasse '= C30/37 LP.'
Expositionsklasse XF4, XC4 und XD3.
Zusätzliche Anforderungen '= Feuchtigkeitsklasse WA.'
Sichtflächenschalung = Dreiseitig gehobelte Bretter
gleichen Querschnitts.
Schalungsverlauf parallel zur Gradiente.
Oberfläche mit Besenstrich (Rosshaar) versehen.
Menge: 1,500 m3
Zuordnung: 118

**04.05.0007 Betonstahl einbauen**
StL-Nr. 22211821399
Betonstahl entsprechend statischen und konstruktiven
Erfordernissen einbauen.
Bauteil '= Widerlager und Flügelwände der Radwegbrücke,
sowie Gesimskappen der Flügelwand.'
Stahlsorte '= B 500 B.'
Menge: 4,000 t
Zuordnung: 118

**04.05.0008 Jahreszahl-Matrize einbauen**
StL-Nr. 22211892300
Jahreszahl-Matrize nach RIZ "Jahr 1" einbauen.
Menge: 1,000 St
Zuordnung: 118

**04.05.0009 Überwachung Beton ÜK 2**
Überwachung des Einbaus von Betonen der
Überwachungsklasse 2 (ÜK 2) durch eine dafür anerkannte
Überwachungsstelle (Fremdüberwachung).
Umfang der Überwachung sowie Häufigkeit und Probenahme
sind in DIN EN 13670 / DIN 1045-3 Anhang ND geregelt.
Die Ergebnisse der Überprüfung durch die
Überwachungsstelle sind in einem Bericht festzuhalten.
Dieser ist auf der Baustelle und bei der
Überwachungsstelle aufzubewahren sowie in einer
Ausfertigung der Bauüberwachung des AG zu übergeben.
Der Überwachungsbericht muss mindestens enthalten:
- Bauunternehmen, Baustelle und Betonprüfstelle,
- Festlegung des Betons nach DIN EN 206-1 / DIN 1045-2,
- Überwachungsklasse des Betons nach Tafel 2,
- Bewertung der Überwachung durch das Bauunternehmen,
- ggf. Angaben über die Probenahme,
- Ergebnisse der durchgeführten Überprüfungen und
Vergleich mit den Anforderungen und den Ergebnissen der
Überwachung durch das Bauunternehmen,
- Gesamtbewertung,
- Ort und Datum,
- Unterschrift und Stempel der Überwachungsstelle.
Menge: 1,000 Psch

#### Abschnitt 04.06 ÜBERBAU

**04.06.0001 Stahlkonstruktion herst. u. mont.*S355 Geschweißt*Abr.n.Berechnen**
StL-Nr. 221120112921100
Stahlkonstruktion entsprechend statischen und konstruktiven Erfordernissen nach Unterlagen des AG
einschl. aller Verbindungsmittel herstellen und montieren. Vorbereiten der Stahloberfläche sowie Aufbringen der Beschichtungen werden gesondert vergütet.
Bauteil '= Überbau der Radwegbrücke.
Geländer werden gesondert vergütet.'
Stahlsorte = Baustahl S355.
Konstruktion geschweißt.
Abgerechnet wird nach Masse durch Berechnen.
Menge: 11,000 t
Zuordnung: 120

**04.06.0002 Stahlkonstruktion vorbereiten Überbau*Erstbeschichtung Sa 3*im Werk**
StL-Nr. 222122118210201
Stahlkonstruktion nach Unterlagen des AG für Korrosionsschutz vorbereiten.
Bauteil = Überbau.
Vorbereitung für Erstbeschichtung.
Oberflächenvorbereitungsgrad Sa 3.
Vorbereitungsarbeiten im Werk durchführen.
Menge: 11,000 t
Zuordnung: 122

**04.06.0003 Stahlfl. mit Korr.schutz versehen*Korr.system Nr.1 im Werk*Zwischenreinigung**
StL-Nr. 222122213901101
Stahlfläche nach Unterlagen des AG mit Korrosionsschutz
versehen. Lt. Tabelle "Korrosionsschutzsysteme" der
ZTV-ING Teil 4, Abschnitt 3, Anhang A. O-
berflächenvorbereitung wird gesondert vergütet.
Zu beschichtendes Bauteil '= Fahrbahnblech unten,
Längsträger, Querträger und die sonstige außenliegende
Konstruktion; Tab. A 4.3.2, 1.2.1.'
Korrosionsschutzsystem Nr. 1.
Beschichtungen im Werk aufbringen.
Erforderliche Zwischenreinigungen ausführen.
Menge: 90,000 m2
Zuordnung: 122

**04.06.0004 Stahlfl. mit Korr.schutz versehen*Korr.belast. b) Korr.system Nr.1*im Werk Zwischenreinigung**
StL-Nr. 222122213921101
Stahlfläche nach Unterlagen des AG mit Korrosionsschutz
versehen. Lt. Tabelle "Korrosionsschutzsysteme" der
ZTV-ING Teil 4, Abschnitt 3, Anhang A. O-
berflächenvorbereitung wird gesondert vergütet.
Zu beschichtendes Bauteil '= nicht zugängliche Flächen;
Tab. A 4.3.2, 1.3.'
Zugrunde gelegte Korrosionsbelastung = b).
Korrosionsschutzsystem Nr. 1.
Beschichtungen im Werk aufbringen.
Erforderliche Zwischenreinigungen ausführen.
Menge: 16,000 m2
Zuordnung: 122

**04.06.0005 Stahlfl. mit Korr.schutz versehen*Korr.belast. a) Korr.system Nr.1*im Werk Zwischenreinigung**
StL-Nr. 222122213911101
Stahlfläche nach Unterlagen des AG mit Korrosionsschutz
versehen. Lt. Tabelle "Korrosionsschutzsysteme" der
ZTV-ING Teil 4, Abschnitt 3, Anhang A. O-
berflächenvorbereitung wird gesondert vergütet.
Zu beschichtendes Bauteil '= Schrammborde / Gesims;
Tab. A 4.3.2, 3.7.1.'
Zugrunde gelegte Korrosionsbelastung = a).
Korrosionsschutzsystem Nr. 1.
Beschichtungen im Werk aufbringen.
Erforderliche Zwischenreinigungen ausführen.
Menge: 19,000 m2
Zuordnung: 122

**04.06.0006 Mobilkraneinsatz Einhub Überbau**
Mobilkraneinsatz zum Einhub der Stahlelemente des
Überbaus der Radwegbrücke durchführen. Die Leistung
umfasst das Anfahren, Aufbauen, Aufrüsten, Einsetzen,
Abrüsten, Abbauen und Abfahren des Mobilkrans,
einschließlich Herrichten der Aufstellfläche soweit
erforderlich, Einsatz von Lastverteilplatten,
Kanthölzern o.ä. beim Abstützen sowie das Herstellen
und Beseitigen ggf. zusätzlich notwendiger Gründungen
inkl. statischem Nachweis.
Sperrzeiten, Montagebedingungen und Ortsverhältnisse
sind zu beachten. Hubgeräte einschl. Anschlag- und
Sicherungsgeschirr.
Mit der Pauschale ist sämtlicher Aufwand des
Mobilkraneinsatzes einschl. Einsatzplanung, Einholung
von Transportgenehmigung, VRA, notwendige
Verkehrssicherungen für Transport und Einsatz sowie die
gesamte Koordination des Einsatzes abgegolten.
Menge: 1,000 Psch

#### Abschnitt 04.07 ABDICHTUNG & ASPHALTBAU ÜBERBAU

**04.07.0001 Stahloberfläche reinigen Gesamtkonstrukt.*Heißwasserstr. Nicht gef. Abf.**
StL-Nr. 2211204011101
Stahloberfläche nach Unterlagen des AG reinigen.
Abfallart nach Unterlagen des AG.
Bauteil = Gesamtkonstruktion.
Oberfläche heißwasserstrahlen, 60 bis 80 Grad, 80 bis
100 bar.
Abfall = nicht gefährlicher Abfall. Entsorgung wird
gesondert vergütet.
Menge: 167,000 m2
Zuordnung: 120

**04.07.0002 Dichtungssystem auf Stahl herst.*Bauart 1, Var. 1**
StL-Nr. 2241231079100
Dichtungssystem auf Stahlflächen gemäß ZTV-ING, Teil 6,
Abschnitt 4 nach Unterlagen des AG herstellen. Dichtungssystem an bestehende Abdichtungen und Konstruktionen sowie Durchdringungskörper anschließen.
Bauteil '= Überbau zwischen den Schrammborden.'
Dichtungssystem = Bauart 1, Variante 1.
Menge: 33,000 m2
Zuordnung: 123

**04.07.0003 Dichtungssch. aus 1 Bitbahn herst.*Teilflächen**
StL-Nr. 2241231239001
Dichtungsschicht aus einer Bitumen-Schweißbahn gemäß
ZTV-ING, Teil 6, Abschnitt 1 nach Unterlagen des AG
herstellen. Dichtungsschicht an bestehende Abdichtungen, Konstruktionen, Durchdringungskörper und sonstige
Einbauten anschließen. Anschlussflächen sind vorzubereiten. Das Einbauen von Verstärkungsstreifen und
Schutzlage wird gesondert vergütet.
Bauteil '= Kammerwandkopf der WL im Fahrbahnbereich.'
Ausführung in Teilflächen.
Menge: 2,500 m2
Zuordnung: 123

**04.07.0004 Überbauabschluss herstellen Schräge Abs 5**
StL-Nr. 22412391203
Überbauabschluss nach Unterlagen des AG herstellen. Fu-
genbänder und Fugeneinlagen einbauen. Stöße und Verbindungen verschweißen bzw. vulkanisieren. Abgerechnet
wird nach Länge der Überbauabschlussfuge in der lotrechten Draufsicht zwischen den Gesimsaußenkanten.
Überbauabschluss mit Schräge nach RIZ Abs 5 herstellen.
Menge: 7,000 m
Zuordnung: 123

**04.07.0005 Abdichtungsabschluss herstellen**
Abdichtungsabschluss auf Kammerwand des WL Seite
Hochspeyer nach Unterlagen des AG herstellen.
Abschlussprofil T90 für Abdichtung nach RiZ Abs 4
einbauen.
Menge: 3,500 m

**04.07.0006 Arbeitsfuge erdseitig abdichten**
Arbeitsfuge am Flügelwandkopf zur Gesimskappe erdseitig
(Straßenseite) abdichten.
Arbeitsfugen mit 30 cm breiten Streifen aus
Bitumenschweißbahn abdichten; Stöße 20 cm überlappen.
Untergrundvorbereitung durchführen und
Bitumenvoranstrich mind. 250 g/m2 auftragen.
Ausführung in Teillängen.
Menge: 9,500 m

**04.07.0007 Asphaltschutzschicht herstellen*MA11S,Bk100-Bk3,2 Dicke 4 cm*Bimi25/55-55A+vvZ ohne Asph.Granul.**
StL-Nr. 22311380791320100
Asphaltschutzschicht auf Dichtungsschicht herstellen.
Fugen herstellen und verfüllen wird gesondert vergütet.
Einbaubreiten nach Unterlagen des AG.
Bauteil '= Überbau der Radwegbrücke zwischen den
Schrammborden.'
Asphaltschutzschicht aus MA 11 S. Einbau in Verkehrsflächen der Belastungsklassen Bk100 bis Bk3,2.
Einbaudicke = 4 cm.
Bindemittel = 25/55-55 A mit viskositätsveränderndem
Zusatz bzw. einem entsprechend viskositätsveränderten
Bindemittel 25/55-55 A.
Asphaltschutzschicht ohne Verwendung von Asphaltgranulat aus Gussasphalt.
Menge: 33,000 m2
Zuordnung: 113

**04.07.0008 Oberfl. d. Asphaltschutzsch. bearb. Abstreuung aufbr.*Menge 2-3 kg/m2 Lieferkörnung 2/5**
StL-Nr. 2231138172021
Oberfläche der Asphaltschutzschicht bearbeiten. Erkaltete Schicht abkehren und nicht gebundene und gelöste
Stoffe nach Wahl des AN verwerten.
Abstreukörnung, leicht bituminiert, auf die noch heiße
Oberfläche aufbringen.
Abstreumenge 2 bis 3 kg/m2.
Lieferkörnung 2/5.
Menge: 33,000 m2
Zuordnung: 113

**04.07.0009 Asphaltdecksch. aus AC 8 D S herst. Bk3,2**
StL-Nr. 22311332829909000
Asphaltdeckschicht aus Asphaltbeton für Asphaltdeckschichten AC 8 D S herstellen. Anlieferung des
Asphaltmischguts in thermoisolierten
Transportbehältern.
In Verkehrsflächen der Belastungsklasse Bk3,2.
Einbau '-dicke = 3,5 cm.'
Bindemittel '= PmB 45/80-50 A.'
Grobe Gesteinskörnung = Kategorie PSV '48.'
Menge: 33,000 m2
Zuordnung: 113

**04.07.0010 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 33,000 m2
Zuordnung: 113

**04.07.0011 Verkehrsfläche kehren Oberflächenbeh.*VSM durchführen**
StL-Nr. 22311397731
Verkehrsfläche mit einer selbstaufnehmenden Kehrmaschine nach Verkehrsfreigabe unverzüglich nach Aufforderung
durch den AG kehren. Kehrgut aufnehmen und nach Wahl
des AN verwerten.
Verkehrsfläche = Fahrbahnoberfläche mit Oberflächenbehandlung.
Erforderliche Verkehrssicherungsmaßnahmen durchführen.
Menge: 33,000 m2
Zuordnung: 113

**04.07.0012 Fugenfüllung herstellen versch. Randfugen*Schutzschicht*Tiefe 40 mm Breite 15 mm*verf. mit Trstr. Fugenmasse N2**
StL-Nr. 22311394252963101
Fugenfüllung herstellen.
Randfuge vor Borden, Übergängen, Abläufen u.ä.
In der Asphaltschutzschicht.
Einzellängen '= Fahrbahnbreite, 3,50 m.'
Fugenspalttiefe = 40 mm.
Fugenspaltbreite = 15 mm.
Fugenspalt verfüllen in einer Lage mit Trennstreifen.
Mit heiß verarbeitbarer Fugenmasse Typ N2, einschließlich zugehörigem und zuvor aufgetragenem Voranstrichmittel.
Menge: 7,000 m
Zuordnung: 113

**04.07.0013 Fugenfüllung herstellen versch. Randfugen*Deckschicht*Tiefe 35 mm Breite 15 mm*verf. mit Trstr. Fugenmasse N2**
StL-Nr. 22311394251953101
Fugenfüllung herstellen.
Randfuge vor Borden, Übergängen, Abläufen u.ä.
In der Asphaltdeckschicht.
Einzellängen '= Fahrbahnbreite, 3,50 m.'
Fugenspalttiefe = 35 mm.
Fugenspaltbreite = 15 mm.
Fugenspalt verfüllen in einer Lage mit Trennstreifen.
Mit heiß verarbeitbarer Fugenmasse Typ N2, einschließlich zugehörigem und zuvor aufgetragenem Voranstrichmittel.
Menge: 7,000 m
Zuordnung: 113

**04.07.0014 Anschluss a. Fuge m. Fugenm. herst. Querfuge*Deckschicht Tiefe 35 mm*Breite 20 mm Fugenmasse N2**
StL-Nr. 22311391221054001
Anschluss als Fuge mit Fugenmasse herstellen.
Querfuge.
In der Asphaltdeckschicht ausbilden.
Fugenspalttiefe = 35 mm.
Fugenspaltbreite = 20 mm.
Mit heiß verarbeitbarer Fugenmasse Typ N2, einschließlich zugehörigem und zuvor aufgetragenem Voranstrichmittel.
Menge: 3,500 m
Zuordnung: 113

#### Abschnitt 04.08 AUSSTATTUNG BAUWERK

**04.08.0001 Elastomerlager einbauen Widerlager*2 Achsen fest Verankern n. Wahl*Rechteck/N=1 MN**
Elastomerlager einschließlich oberer und unterer
Ankerplatte nach Unterlagen des AG einbauen.
Geschraubte Ausführung auf Stahleinbauteilen gemäß DIN
EN 1337, einschließlich Futterplatten und Keilplatten
mit Bearbeitungszuschlag max. 25 mm.
Für den Korrosionsschutz zu beachten:
Bei betonberührten Flächen Randstreifen von 5 cm
mitbeschichten. Bei Berührungsflächen Stahl/Elastomer
nur Randstreifen von 2 cm beschichten. Ggf. vorhandene
Kontaktfläche zwischen Lager- und Ankerplatte
vorbereiten, Vorbereitungsgrad Sa 3 und beschichten mit
einer Grundbeschichtung auf Alkalisilikat-Grundlage mit
Zinkstaub nach Blatt 85, Sollschichtdicke = 40 mym.
Einbau auf Widerlager.
Elastomerlager mit Festhaltekonstruktion für zwei Achsen.
Mindestpressung wird unterschritten.
Lager rechteckig, aufnehmbare Normalkraft 1 MN.
Aufnehmbare Kraft in Bauwerkslängsrichtung = 0,4 MN.
Aufnehmbare Kraft in Bauwerksquerrichtung = 0,5 MN.
Korrosionsschutz = Stahlflächen vorbereiten,
Vorbereitungsgrad Sa 3, spritzverzinken,
Sollschichtdicke 100 mym. Zwischenbeschichtung mit
Eisenglimmer auf Epoxidharz-Grundlage nach Blatt 100,
Sollschichtdicke 80 mym. Deckbeschichtung mit
Eisenglimmer auf Polyurethan-Grundlage nach Blatt 100,
Sollschichtdicke 80 mym.
Menge: 1,000 St
Zuordnung: 121

**04.08.0002 Elastomerlager einbauen Widerlager*1 Achse fest Verankern n. Wahl*Verschieb.+/-1cm Rechteck/N=1 MN**
Elastomerlager einschließlich oberer und unterer
Ankerplatte nach Unterlagen des AG einbauen.
Geschraubte Ausführung auf Stahleinbauteilen gemäß DIN
EN 1337, einschließlich Futterplatten und Keilplatten
mit Bearbeitungszuschlag max. 25 mm.
Für den Korrosionsschutz zu beachten:
Bei betonberührten Flächen Randstreifen von 5 cm
mitbeschichten. Bei Berührungsflächen Stahl/Elastomer
nur Randstreifen von 2 cm beschichten. Ggf. vorhandene
Kontaktfläche zwischen Lager- und Ankerplatte
vorbereiten, Vorbereitungsgrad Sa 3 und beschichten mit
einer Grundbeschichtung auf Alkalisilikat-Grundlage mit
Zinkstaub nach Blatt 85, Sollschichtdicke = 40 mym.
Einbau auf Widerlager.
Elastomerlager mit Festhaltekonstruktion für eine Achse.
Mindestpressung wird unterschritten.
Zulässige Verschiebung +/-1 cm.
Lager rechteckig, aufnehmbare Normalkraft 1 MN.
Aufnehmbare Kraft in Bauwerkslängsrichtung = 0,4 MN.
Korrosionsschutz = Stahlflächen vorbereiten,
Vorbereitungsgrad Sa 3, spritzverzinken,
Sollschichtdicke 100 mym. Zwischenbeschichtung mit
Eisenglimmer auf Epoxidharz-Grundlage nach Blatt 100,
Sollschichtdicke 80 mym. Deckbeschichtung mit
Eisenglimmer auf Polyurethan-Grundlage nach Blatt 100,
Sollschichtdicke 80 mym.
Menge: 1,000 St
Zuordnung: 121

**04.08.0003 Elastomerlager einbauen Widerlager*1 Achse fest Verankern n. Wahl*Versch.+/- 1,5cm Rechteck/N=1 MN**
Elastomerlager einschließlich oberer und unterer
Ankerplatte nach Unterlagen des AG einbauen.
Geschraubte Ausführung auf Stahleinbauteilen gemäß DIN
EN 1337, einschließlich Futterplatten und Keilplatten
mit Bearbeitungszuschlag max. 25 mm.
Für den Korrosionsschutz zu beachten:
Bei betonberührten Flächen Randstreifen von 5 cm
mitbeschichten. Bei Berührungsflächen Stahl/Elastomer
nur Randstreifen von 2 cm beschichten. Ggf. vorhandene
Kontaktfläche zwischen Lager- und Ankerplatte
vorbereiten, Vorbereitungsgrad Sa 3 und beschichten mit
einer Grundbeschichtung auf Alkalisilikat-Grundlage mit
Zinkstaub nach Blatt 85, Sollschichtdicke = 40 mym.
Einbau auf Widerlager.
Elastomerlager mit Festhaltekonstruktion für eine Achse.
Mindestpressung wird unterschritten.
Zulässige Verschiebung +/-1,5 cm.
Lager rechteckig, aufnehmbare Normalkraft 1 MN.
Aufnehmbare Kraft in Bauwerksquerrichtung = 0,5 MN.
Korrosionsschutz = Stahlflächen vorbereiten,
Vorbereitungsgrad Sa 3, spritzverzinken,
Sollschichtdicke 100 mym. Zwischenbeschichtung mit
Eisenglimmer auf Epoxidharz-Grundlage nach Blatt 100,
Sollschichtdicke 80 mym. Deckbeschichtung mit
Eisenglimmer auf Polyurethan-Grundlage nach Blatt 100,
Sollschichtdicke 80 mym.
Menge: 1,000 St
Zuordnung: 121

**04.08.0004 Elastomerlager einbauen Widerlager Verankern n. Wahl*Versch.+/- 1,5cm Rechteck/N=1 MN**
Elastomerlager einschließlich oberer und unterer
Ankerplatte nach Unterlagen des AG einbauen.
Geschraubte Ausführung auf Stahleinbauteilen gemäß DIN
EN 1337, einschließlich Futterplatten und Keilplatten
mit Bearbeitungszuschlag max. 25 mm.
Für den Korrosionsschutz zu beachten:
Bei betonberührten Flächen Randstreifen von 5 cm
mitbeschichten. Bei Berührungsflächen Stahl/Elastomer
nur Randstreifen von 2 cm beschichten. Ggf. vorhandene
Kontaktfläche zwischen Lager- und Ankerplatte
vorbereiten, Vorbereitungsgrad Sa 3 und beschichten mit
einer Grundbeschichtung auf Alkalisilikat-Grundlage mit
Zinkstaub nach Blatt 85, Sollschichtdicke = 40 mym.
Einbau auf Widerlager.
Elastomerlager ohne Festhaltekonstruktion.
Mindestpressung wird unterschritten.
Zulässige Verschiebung +/-1,5 cm.
Lager rechteckig, aufnehmbare Normalkraft 1 MN.
Korrosionsschutz = Stahlflächen vorbereiten,
Vorbereitungsgrad Sa 3, spritzverzinken,
Sollschichtdicke 100 mym. Zwischenbeschichtung mit
Eisenglimmer auf Epoxidharz-Grundlage nach Blatt 100,
Sollschichtdicke 80 mym. Deckbeschichtung mit
Eisenglimmer auf Polyurethan-Grundlage nach Blatt 100,
Sollschichtdicke 80 mym.
Menge: 1,000 St
Zuordnung: 121

**04.08.0005 Ü-konstr., wasserundurchl., einb. Überbau u. Gesims Dilat. 100 mm**
StL-Nr. 224121218290699
Wasserundurchlässige Übergangskonstruktion aus Stahl
entsprechend statischen und konstruktiven Erfordernissen einschliesslich Schrammbord- und Gesimsausbildung
nach Unterlagen des AG einbauen.
Abrechnung nach Länge der Konstruktion in der
Profilachse, horizontal.
Einbau in gesamter Überbaubreite bis Unterkante Gesims.
Konstruktion 'mit Dehnungsmatte und Unterkonstruktion
auf der Widerlagerseite mit Kopfbolzendübeln
einbetoniert, Stahlanschluss geschweißt.
Randprofil V2A, Werkstoff Nr. 1.4301.
Kompakt-Dehnfuge Fabrikat Maurer, Typ K50 N-SoKo
o.glw.'
Gesamtdilatation 100 mm.
Korrosionsschutz '= Stahlflächen vorbereiten.
Vorbereitungsgrad Sa 3. Grundbeschichtung auf
Epoxidharz-Zinkstaub-Grundlage nach Blatt 100,
Sollschichtdicke 70 mym. 3 Zwischenbeschichtungen und
eine Deckbeschichtung auf Epoxidharz-Grundlage nach
Blatt 100, Sollschichtdicke je 80 mym.'
Abdeckung '= im Schrammbord- / Kappenbereich.'
Menge: 4,200 m
Zuordnung: 121

**04.08.0006 Stahlgeländer einbauen Brücke*Stahl*H = 1100 mm Füllstabgeländer**
StL-Nr. 22412131311230099
Geschweißtes Stahlgeländer nach Unterlagen des AG einbauen.
Abrechnung nach Länge des Handlaufs zwischen den
Achsen der Endpfosten bzw. Endstäbe.
Geländer für Brücke.
Baustoff = Stahl
Höhe des Geländers 1100 mm.
Ausbildung als Füllstabgeländer.
Verankerung 'auf Stahlüberbau, mit Fußplatte analog RiZ
Gel 14.'
Korrosionsschutz '= Geländer feuerverzinken, zu
beschichtende Flächen sweep-strahlen. Zwei
Zwischenbeschichtungen auf Epoxidharz-Grundlage nach
Blatt 100, Sollschichtdicke je 80 mym. Deckbeschichtung
auf Polyurethan-Grundlage nach Blatt 100,
Sollschichtdicke 80 mym.'
Menge: 16,000 m
Zuordnung: 121

**04.08.0007 Stahlgeländer einbauen Brücke*Stahl*H = 1100 mm Füllstabgeländer**
StL-Nr. 22412131311230099
Geschweißtes Stahlgeländer nach Unterlagen des AG einbauen.
Abrechnung nach Länge des Handlaufs zwischen den
Achsen der Endpfosten bzw. Endstäbe.
Geländer für Brücke.
Baustoff = Stahl
Höhe des Geländers 1100 mm.
Ausbildung als Füllstabgeländer.
Verankerung 'auf Flügelwänden aus Stahlbeton, mit
Fußplatte analog RiZ Gel 14.'
Korrosionsschutz '= Geländer feuerverzinken, zu
beschichtende Flächen sweep-strahlen. Zwei
Zwischenbeschichtungen auf Epoxidharz-Grundlage nach
Blatt 100, Sollschichtdicke je 80 mym. Deckbeschichtung
auf Polyurethan-Grundlage nach Blatt 100,
Sollschichtdicke 80 mym.'
Menge: 13,000 m
Zuordnung: 121

**04.08.0008 Endschwinge für Geländer**
Endschwinge für Geländer auf Radwegbrücke nach RiZ-ING
Gel 19 herstellen und montieren; inkl.
Korrosionsschutzbeschichtung wie Geländer.
Menge: 4,000 St

*Hinweis*
Messbolzen gem. RiZ-ING Mess 1; die Nullmessung ist
unmittelbar nach Fertigstellung gem. DIN 1076
durchzuführen. Die Einmessung ist zu dokumentieren und
die Messdaten sind dem AG zu liefern. Diese Leistungen
sind einzukalkulieren.

**04.08.0009 Messbolzen einbauen Widerlager*Feuerverzinkt DU 30 - 40 mm*L 40 - 80 mm Horizontal*Mörtel*Lage-/Höhenmessg**
StL-Nr. 22412197121321103
Messbolzen einbauen.
Einbauort = Widerlager.
Baustoff = Stahl, feuerverzinkt.
Schaftdurchmesser über 30 bis 40 mm.
Schaftlänge über 40 bis 80 mm.
Einbau horizontal.
Bolzen in Bohrungen einsetzen. Bohrungen herstellen und
mit Mörtel verfüllen.
Messbolzen für Lage- und Höhenmessung.
Menge: 4,000 St
Zuordnung: 121

**04.08.0010 Böschungstreppe herstellen Stufenbr. 80 cm*H/B 18/27 cm Betonfertigteile*beids. Tr.w. Bet. Fugenmörtel**
StL-Nr. 223115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 4,000 m
Zuordnung: 115

### Bereich 05 FISCHBACHBRÜCKE

#### Abschnitt 05.00 BAU & RÜCKBAU UMFAHRUNG

**05.00.0001 Planum herstellen Ev2 = 45 MPa**
StL-Nr. 22410625001
Planum herstellen nach Unterlagen des AG.
Verformungsmodul Ev2 = 45 MPa.
Menge: 170,000 m2
Zuordnung: 106

**05.00.0002 Geotextil Trennschicht verlegen**
Geotextil (GRK3) als Trennschicht verlegen.
Trennschicht im Bereich der bauzeitlichen Umfahrung mit
seitlichem Überstand von mind. 30 cm über die
nachfolgend aufzubringenden Schichten herstellen.
Überlappung mindestens 0,50 m.
Nutzungsdauer temporär während der Bauzeit der
Fischbachbrücke.
Abrechnung nach überdeckter Trennfläche.
Menge: 70,000 m2

**05.00.0003 Frostschutzschicht herstellen Bk100 b.1,0 o.F.*0/32 URA+Einbaudoku*DPr min. 100 v.H.*N Wiegescheinen**
StL-Nr. 22411221620051191
Frostschutzschicht herstellen.
In Verkehrsflächen der Belastungsklassen Bk100 bis
Bk1,0, ohne Fertiger bei schwieriger Profilgestaltung oder bei zahlreichen Einbauten.
Baustoffgemisch 0/32.
Umweltrelevante Anforderungen beim Einsatz von Baustoffgemischen einschließlich Einbaudokumentation nach
Unterlagen des AG. Einbaudokumentation übergeben.
Verdichtungsgrad DPr mindestens 100 v.H.
Einbaudicke 'über 26 bis 30 cm.'
Abrechnung nach Wiegescheinen.
Menge: 100,000 t
Zuordnung: 112

**05.00.0004 Asphalttragsch. aus AC 22 T S herst Bk3,2 Bitumen 50/70**
StL-Nr. 223113123491000
Asphalttragschicht aus Asphalttragschichtmischgut
AC 22 T S herstellen. Anlieferung des Asphaltmischguts
in thermoisolierten Transportbehältern.
In Verkehrsflächen der Belastungsklasse Bk3,2.
Einbau '-dicke = 12 cm.'
Bindemittel = 50/70.
Menge: 45,000 t
Zuordnung: 113

**05.00.0005 Bitumenemulsion aufsprühen Bk100-Bk3,2*Asphalt frisch Rampenspritzgerät*C60BP4-S Menge 300 g/m2*vor A.bindersch.**
StL-Nr. 223113063111132
Bitumenemulsion zur Herstellung des Schichtenverbundes
aufsprühen.
Auf Verkehrsflächen der Belastungsklassen Bk100 bis
Bk3,2.
Unterlage = Asphaltbefestigung, frisch.
Mit Rampenspritzgerät.
Bindemittel = C60BP4-S.
Bindemittelmenge = 300 g/m2.
Vor Einbau Asphaltbinderschicht.
Menge: 150,000 m2
Zuordnung: 113

**05.00.0006 Asphaltbindersch.a. AC 16 B S herst Bk3,2*Dicke 6,5 cm Bitumen 25/55-55A*Kategorie C 95/1 Gestein SZ 18**
StL-Nr. 22311321943121000
Asphaltbinderschicht aus Asphaltbinder AC 16 B S herstellen. Anlieferung des Asphaltmischguts in
thermoisolierten Transportbehältern.
In Verkehrsflächen der Belastungsklasse Bk3,2.
Einbaudicke = 6,5 cm.
Bindemittel = 25/55-55 A.
Grobe Gesteinskörnung = Kategorie C 95/1.
Grobe Gesteinskörnung = Kategorie SZ 18.
Menge: 150,000 m2
Zuordnung: 113

**05.00.0007 Bitumenemulsion aufsprühen Bk100-Bk3,2*Asphalt frisch Rampenspritzgerät*C60BP4-S Menge 300 g/m2*vor A.deckschicht**
StL-Nr. 223113063111133
Bitumenemulsion zur Herstellung des Schichtenverbundes
aufsprühen.
Auf Verkehrsflächen der Belastungsklassen Bk100 bis
Bk3,2.
Unterlage = Asphaltbefestigung, frisch.
Mit Rampenspritzgerät.
Bindemittel = C60BP4-S.
Bindemittelmenge = 300 g/m2.
Vor Einbau Asphaltdeckschicht.
Menge: 150,000 m2
Zuordnung: 113

**05.00.0008 Asphaltdecksch. aus AC 8 D S herst. Bk3,2 Bitumen 25/55-55A**
StL-Nr. 22311332829199900
Asphaltdeckschicht aus Asphaltbeton für Asphaltdeckschichten AC 8 D S herstellen. Anlieferung des
Asphaltmischguts in thermoisolierten
Transportbehältern.
In Verkehrsflächen der Belastungsklasse Bk3,2.
Einbau '-dicke = 3,5 cm.'
Bindemittel = 25/55-55 A.
Grobe Gesteinskörnung '= Katergorie 90/1 mit einem
20%-igen Anteil zugelassener Aufhellungsgesteine aus
Quarzit oder 30%-igem Anteil an alpiner Moräne bezogen
auf das gesamte Gesteinskörnungsgemisch.'
Grobe Gesteinskörnung = Kategorie PSV '51.'
Fremdfüller '= Kalksteinfüller und Calciumhydroxid nach
Unterlagen des AG.'
Menge: 150,000 m2
Zuordnung: 113

**05.00.0009 Anschl. a. Fuge m. B-fugenb. herst. Anschl.Rep+Aufgr*Anschl.längs+quer Schichtd. 4 cm*bis 20 m Breite 10 mm**
StL-Nr. 223113917335101
Anschluss als Fuge an bestehende Asphaltschicht oder
Bauteil in der Dicke der Asphaltschicht mit Bitumenfugenband einschließlich zugehörigem und zuvor aufgetragenem Voranstrichmittel herstellen.
Anschluss an Reparatur- und Aufgrabungsflächen.
Längs- und Querfuge.
Dicke der Asphaltschicht = 4 cm.
Einzellängen bis 20,00 m.
Breite des Bitumenfugenbandes = 10 mm.
Menge: 25,000 m
Zuordnung: 113

**05.00.0010 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 150,000 m2
Zuordnung: 113

**05.00.0011 Verkehrsfläche kehren Oberflächenbeh.*VSM durchführen**
StL-Nr. 22311397731
Verkehrsfläche mit einer selbstaufnehmenden Kehrmaschine nach Verkehrsfreigabe unverzüglich nach Aufforderung
durch den AG kehren. Kehrgut aufnehmen und nach Wahl
des AN verwerten.
Verkehrsfläche = Fahrbahnoberfläche mit Oberflächenbehandlung.
Erforderliche Verkehrssicherungsmaßnahmen durchführen.
Menge: 150,000 m2
Zuordnung: 113

*Hinweis*
bis OZ 05.00.16
Rückbau der Umfahrung erst, wenn die neue Straßenbrücke
für den Verkehr freigegeben ist.
Kompletter Rückbau auf östlicher Seite und teilweiser
Rückbau auf westlicher Seite.

**05.00.0012 Asphalt fräsen ADS*Asphaltbeton*Tiefe ü.2,5-4,5cm Fräsasph. verw.**
StL-Nr. 22311300512309910
Asphalt fräsen und Fräsgut aufnehmen. Anschlusskante
geradlinig auf Frästiefe herstellen. Der Schnittlinienabstand darf maximal 15 mm betragen.
Asphaltdeckschicht.
Asphaltdeckschicht = Asphaltbeton.
Frästiefe über 2,5 bis 4,5 cm.
Fläche 'der temporären Umfahrung.'
Breite '= 3,5 m.'
Fräsasphalt nach Wahl des AN verwerten.
Menge: 65,000 m2
Zuordnung: 113

**05.00.0013 Asphalt fräsen ABS*Tiefe ü.6-8 cm Fräsasph. verw.**
StL-Nr. 22311300520509910
Asphalt fräsen und Fräsgut aufnehmen. Anschlusskante
geradlinig auf Frästiefe herstellen. Der Schnittlinienabstand darf maximal 15 mm betragen.
Asphaltbinderschicht.
Frästiefe über 6 bis 8 cm.
Fläche 'der temporären Umfahrung.'
Breite '= 3,5 m.'
Fräsasphalt nach Wahl des AN verwerten.
Menge: 65,000 m2
Zuordnung: 113

**05.00.0014 Asphalt fräsen ATS*Tiefe ü.10-12 cm Fräsasph. verw.**
StL-Nr. 22311300530709910
Asphalt fräsen und Fräsgut aufnehmen. Anschlusskante
geradlinig auf Frästiefe herstellen. Der Schnittlinienabstand darf maximal 15 mm betragen.
Asphalttragschicht.
Frästiefe über 10 bis 12 cm.
Fläche 'der temporären Umfahrung.'
Breite '= 3,5 m.'
Fräsasphalt nach Wahl des AN verwerten.
Menge: 65,000 m2
Zuordnung: 113

**05.00.0015 Schicht ohne Bindemittel aufnehmen FSS*Dicke ü.20-30cm*Bstoff. Verw.AN.**
StL-Nr. 224112006259004
Schicht ohne Bindemittel aufnehmen.
Schicht aus Baustoffgemisch für Frostschutzschichten.
Dicke über 20 bis 30 cm.
Fläche 'der temporären Umfahrung.'
Baustoffgemisch nach Wahl des AN verwerten. Baustoffgemisch nach Unterlagen des AG.
Menge: 65,000 m2
Zuordnung: 112

**05.00.0016 Geotextil Trennschicht aufnehmen**
Geotextil der Trennschicht aufnehmen.
Trennschicht im Bereich der bauzeitlichen Umfahrung.
Geotextil nach Wahl des AN verwerten.
Menge: 70,000 m2

**05.00.0017 Asphaltbefestigung trennen*schneiden Dicke ü. 18-24 cm**
StL-Nr. 2231130389105
Asphaltbefestigung geradlinig trennen.
Bereich 'westlich der Brücke, beidseitig der Fahrbahn.
Fahrbahn soll auf die Breite des Radwegs verkleinert
werden.'
Trennen durch Schneiden.
Dicke der Asphaltbefestigung über 18 bis 24 cm.
Menge: 15,000 m
Zuordnung: 113

**05.00.0018 Asphaltbefestigung aufnehmen*mit SoB Dicke ü. 18-24 cm*Tiefe ü. 45-60 cm Aufbr. Verw. AN**
StL-Nr. 22311302891505003
Asphaltbefestigung aufbrechen und aufnehmen.
Fläche 'westlich der Brücke, beidseitig der Fahrbahn.
Fahrbahn soll auf die Breite des Radwegs verkleinert
werden.'
Einschließlich Unterlage = Schicht ohne Bindemittel.
Dicke der Asphaltbefestigung über 18 cm bis 24 cm.
Gesamtaufbruchtiefe über 45 bis 60 cm.
Aufbruchgut nach Wahl des AN verwerten.
Menge: 15,000 m2
Zuordnung: 113

#### Abschnitt 05.01 ABBRUCH

**05.01.0001 Geländer abbauen**
StL-Nr. 2241213039999
Geländer nach Unterlagen des AG abbauen und nach Wahl
des AN verwerten.
Abrechnung nach Länge des Handlaufs zwischen den
Achsen der Endpfosten bzw. Endstäbe.
Geländer '= auf der bestehenden Straßenbrücke,
oberstrom).'
Baustoff '= Stahl; Ausführung als Füllstabgeländer,
beschichtet, ohne Seil.'
Höhe des Geländers '= 1000 mm.'
Pfosten 'inkl. einbetonierten Pfostenfüßen aus- /
abbauen und nach Wahl des AN verwerten.'
Menge: 11,000 m
Zuordnung: 121

**05.01.0002 SE aus Stahl abbauen ESP*Profil A*Pfost. A 2,00 m*Pf.l.b. 1900 mm Teile verwerten**
StL-Nr. 22112900311290101
Schutzeinrichtung (SE) aus Stahl einschließlich sämtlicher Einzelteile abbauen.
SE = Einfache Schutzplanke.
Holm Profil A.
Mit Pfosten, Abstand = 2,00 m.
Pfosten in 'Boden der Bankette.'
Pfostenlänge bis 1900 mm.
Konstruktionsteile nach Wahl des AN verwerten.
Menge: 20,000 m
Zuordnung: 129

**05.01.0003 AEK aus Stahl abbauen ESP*Profil A*Teile verwerten**
StL-Nr. 22112900701190901
Anfangs-/Endkonstruktion (AEK) aus Stahl abbauen.
SE = Einfache Schutzplanke.
Holm Profil A.
Konstruktion '= Absenkung mit Endschwinge.'
Pfosten 'in Boden des Banketts.'
Konstruktionsteile nach Wahl des AN verwerten.
Menge: 3,000 St
Zuordnung: 129

**05.01.0004 Bordstein aufnehmen. Hochbord Beton alles Verw. AN**
StL-Nr. 223115031190200
Bordstein aufnehmen.
Bordstein = Hoch- und Rundbordstein aus Beton, Breite
bis 18 cm, Höhe bis 30 cm.
Fundament '/ Versetzschicht und Rückenstütze (soweit
vorhanden) aus Beton / Versetzmörtel aufbrechen.'
Sämtliche Steine und übriges Aufbruchgut nach Wahl des
AN verwerten.
Menge: 55,000 m
Zuordnung: 115

**05.01.0005 Asphaltbefestigung trennen Anbauber. quer*schneiden Dicke ü. 18-24 cm**
StL-Nr. 2231130382105
Asphaltbefestigung geradlinig trennen.
im Anbaubereich quer zur Fahrbahnachse,
Trennen durch Schneiden.
Dicke der Asphaltbefestigung über 18 bis 24 cm.
Menge: 17,000 m
Zuordnung: 113

**05.01.0006 Pechhaltige Befestigung aufnehmen Deckschicht*Teerbeton*Fahrbahn fräsen*Pech beseit. ges.**
StL-Nr. 223113018119111
Pechhaltige Befestigung lösen und aufnehmen. Beschaffenheit nach Unterlagen des AG.
Deckschicht.
Befestigung = Teerbeton.
Dicke 'über 4 über 6 cm.'
Fläche = Fahrbahn.
Lösen durch Fräsen.
Pechhaltiges Fräsgut / Aufbruchgut beseitigen nach Un-
terlagen des AG. Entsorgen wird gesondert vergütet.
Menge: 170,000 m2
Zuordnung: 113

**05.01.0007 Pechhaltige Befestigung aufnehmen*Teerbeton Dicke ü. 15-20 cm*Fahrbahn fräsen*Pech beseit. ges.**
StL-Nr. 223113018915111
Pechhaltige Befestigung lösen und aufnehmen. Beschaffenheit nach Unterlagen des AG.
Schicht '= Asphaltbinder- und/oder Asphalttragschicht
(Asphaltaufbau unterhalb der Deckschicht).'
Befestigung = Teerbeton.
Dicke über 15 bis 20 cm.
Fläche = Fahrbahn.
Lösen durch Fräsen.
Pechhaltiges Fräsgut / Aufbruchgut beseitigen nach Un-
terlagen des AG. Entsorgen wird gesondert vergütet.
Menge: 170,000 m2
Zuordnung: 113

**05.01.0008 Pechhaltige Befestigung aufnehmen*Teerbeton fräsen*Pech beseit. ges.**
StL-Nr. 223113018919911
Pechhaltige Befestigung lösen und aufnehmen. Beschaffenheit nach Unterlagen des AG.
Schicht '= gesamte Asphaltschicht auf dem
Bestandsbauwerk.'
Befestigung = Teerbeton.
Dicke '= bis 16 cm.'
Fläche '= Fahrbahn und Randstreifen /
Entwässerungsrinnen.'
Lösen durch Fräsen.
Pechhaltiges Fräsgut / Aufbruchgut beseitigen nach Un-
terlagen des AG. Entsorgen wird gesondert vergütet.
Menge: 38,500 m2
Zuordnung: 113

**05.01.0009 Bankett abtragen Br.ü.0,50-1,00 m*Dicke 25-35 cm Mit Veg.decke**
StL-Nr. 224112045230299
Bankett abtragen ggf. einschließlich Vegetationsdecke.
Breite über 0,50 bis 1,00 m.
Dicke über 25 bis 35 cm.
Ausbauen mit Vegetationsdecke.
Ausbaustoff 'vor Ort soweit möglich flächig andecken,
überschüssiges Bankettmaterial abfahren.'
Menge: 3,500 m3
Zuordnung: 112

**05.01.0010 Schicht ohne Bindemittel aufnehmen Fahrbahn*Mat.kl. BM-F3.**
StL-Nr. 224112006991699
Schicht ohne Bindemittel aufnehmen.
Schicht '= ungebundener Straßenoberbau der B48 in den
Bauwerksanschlüssen.'
Dicke 'über 30 bis etwa 50 cm.'
Fläche = Fahrbahn.
Materialklasse nach EBV = BM-F3.
Baustoffgemisch 'zur Bereitstellungsfläche
transportieren und in Haufwerken lagern. Verwertung
wird gesondert vergütet.'
Menge: 170,000 m2
Zuordnung: 112

**05.01.0011 Stahlbeton trennen durch Schneiden**
Stahlbeton trennen durch Schneiden.
Bauteil = Kragarm der bestehenden Straßenbrücke.
Material = Stahlbeton.
Druckfestigkeit = des Altbetons bei Herstellung B225.
Trennschnitte quer und längs.
Schnittführung = vertikal.
Bauteildicke = unterschiedlich, bis d = 35 cm
(Kragarmanschnitt).
Ausführung in Teillängen entsprechend Bauablauf.
Menge: 22,000 m2

**05.01.0012 Beton abbrechen*Stahlbeton**
StL-Nr. 222118013939999
Beton nach Unterlagen des AG abbrechen.
Bauteil '= Kragarm oberstrom komplett und Kragarm
unterstrom teilweise.'
Material = Stahlbeton.
Druckfestigkeitsklasse '= des Altbetons zum Zeitpunkt
der Herstellung = B 225.'
Abbruch 'durch Abtrennen und segmetweises Ausheben.
Anschlagpunkte herstellen.
Trennschnittführung in Stahlbeton wird gesondert
vergütet.
Zerkleinerung der ausgehobenen Teile nur außerhalb des
Baufelds zulässig.'
Anschlussbewehrung '= abtrennen.'
Abbruchgut 'zur Bereitstellungsfläche transportieren
und in Haufwerk lagern. Verwertung wird gesondert
vergütet.'
Menge: 7,000 m3
Zuordnung: 118

**05.01.0013 Beton abbrechen*Stahlbeton**
StL-Nr. 222118013939999
Beton nach Unterlagen des AG abbrechen.
Bauteil '= Überbauplatte im Bereich zwischen den
Widerlagern.'
Material = Stahlbeton.
Druckfestigkeitsklasse '= des Altbetons zum Zeitpunkt
der Herstellung = B 300.'
Abbruch 'durch Abtrennen und segmetweises Ausheben.
Anschlagpunkte herstellen.
Trennschnittführung in Stahlbeton wird gesondert
vergütet.
Zerkleinerung der ausgehobenen Teile nur außerhalb des
Baufelds zulässig.'
Anschlussbewehrung '= abtrennen.'
Abbruchgut 'zur Bereitstellungsfläche transportieren
und in Haufwerk lagern. Verwertung wird gesondert
vergütet.'
Menge: 22,000 m3
Zuordnung: 118

**05.01.0014 Beton abbrechen*Stahlbeton**
StL-Nr. 222118013939999
Beton nach Unterlagen des AG abbrechen.
Bauteil '= Widerlager- und Flügelwände.'
Material = Stahlbeton.
Druckfestigkeitsklasse '= des Altbetons zum Zeitpunkt
der Herstellung = B 225 bis B 300.'
Abbruch 'durch Abtrennen und segmentweises Ausheben.
Anschlagpunkte herstellen.
Trennschnittführung in Stahlbeton wird gesondert
vergütet.
Zerkleinerung der ausgehobenen Teile nur außerhalb des
Baufelds zulässig.'
Anschlussbewehrung '= zu im Baugrund verbleibenden
Gründungsbauteilen abtrennen.'
Abbruchgut 'zur Bereitstellungsfläche transportieren
und in Haufwerken lagern. Verwertung wird gesondert
vergütet.'
Menge: 52,000 m3
Zuordnung: 118

**05.01.0015 Rückbau der Böschungstreppe**
Rückbau der Böschungstreppe nördlich der
Bestandsbrücke.
Auszubauen sind die Blockstufen aus Beton und die
beidseitigen Treppenwangen aus Betonbordsteinen
einschließlich des konstruktiv bewehrten Unterbetons.
Der Rückbau erfolgt auf einer Länge von 15 Stufen.
Verwertung nach Wahl des AN.
Menge: 1,000 Psch

#### Abschnitt 05.02 BAUGRUBE & BW HINTERFÜLLUNG

**05.02.0001 Oberboden abtragen und andecken Abtrag bis 10 cm Andeck. ü. 5-15cm*Abrechnung Abtrag**
StL-Nr. 22410611399190201
Oberboden ggf. einschließlich Vegetationsdecke abtragen
und profilgerecht wieder andecken einschließlich erforderlicher Zwischenlagerung auf Flächen nach Wahl des
AN. Beschreibung der Homogenbereiche nach Unterlagen
des AG.
Homogenbereich 'B1 = Oberboden / oberbodenähnliche
Schicht.'
Neigung der Abtragsfläche 'unterschiedlich.'
Dicke des Abtrages bis 10 cm.
Andeckung 'in Bereichen wie erfolgter Abtrag.'
Dicke der Andeckung über 5 bis 15 cm.
Abrechnung nach Abtragsprofilen.
Menge: 2,500 m3
Zuordnung: 106

**05.02.0002 Baugrube herstellen*Tiefe >1,75-3,00m**
StL-Nr. 224108107093090
Baugrube nach Unterlagen des AG herstellen.
Beschreibung der Homogenbereiche nach Unterlagen des
AG. Verbau wird gesondert vergütet.
Baugrube 'für Widerlager und Flügelwände der
Fischbachbrücke.'
Baugrubentiefe über 1,75 bis 3,00 m.
Aushub 'zur Bereitstellungsfläche transportieren und in
Haufwerken lagern. Verwertung wird gesondert vergütet.'
Menge: 260,000 m3
Zuordnung: 108

**05.02.0003 Planum herstellen Ev2 = 45 MPa**
StL-Nr. 22410625001
Planum herstellen nach Unterlagen des AG.
Verformungsmodul Ev2 = 45 MPa.
Menge: 110,000 m2
Zuordnung: 106

**05.02.0004 Einfache Pumpenanlage einrichten*FD bis 10 m3/h Höhe bis 5,0 m*Schlauchleitung Vorflut 20 m*Sumpf verfüllen**
StL-Nr. 22110910191101101
Einfache Pumpenanlage für offene Wasserhaltung zum Trockenlegen und Freihalten der Baugrube von Wasser sowie
zum Ableiten des geförderten Wassers einrichten. Pumpensumpf nach Wahl des AN herstellen. Der Einsatz umfasst das betriebsbereite Aufbauen innerhalb einer Baugrube, das Abbauen sowie das Herstellen und Beseitigen
der Ableitung zum Vorfluter nach Unterlagen des AG.
Vorhalten und Betreiben werden gesondert vergütet.
Baugrube 'für Widerlager und Flügelwände der
Fischbachbrücke.'
Förderdurchfluss bis 10 m3/h.
Förderhöhe bis 5,00 m.
Ableitung mittels Schlauchleitung herstellen.
Entfernung zum Vorfluter bis 20,00 m.
Pumpensumpf verfüllen.
Menge: 2,000 St
Zuordnung: 109

**05.02.0005 Einfache Pumpenanlage vorhalten*Schlauchleitung**
StL-Nr. 2211091059010
Einfache Pumpenanlage für offene Wasserhaltung einschließlich Pumpensumpf und Ableitung zum Vorfluter
betriebsbereit vorhalten.
Abgerechnet wird nach Kalendertagen.
Baugrube 'für Widerlager und Flügelwände der
Fischbachbrücke.'
Ableitung mittels Schlauchleitung.
Menge: 24,000 d
Zuordnung: 109

**05.02.0006 Einfache Pumpenanlage betreiben*Schlauchleitung**
StL-Nr. 2211091099100
Einfache Pumpenanlage für offene Wasserhaltung betreiben.
Abgerechnet wird nach Kalendertagen.
Baugrube 'für Widerlager und Flügelwände der
Fischbachbrücke.'
Ableitung mittels Schlauchleitung.
Menge: 24,000 d
Zuordnung: 109

**05.02.0007 Baustoff lief.,in Baugrube einbauen gem.körn.Boden WSG geeignet*Abrechng.Auftrag**
StL-Nr. 2241081222911
Baustoff nach Unterlagen des AG liefern, in Baugrube
nach Unterlagen des AG einbauen und verdichten. Einbaudokumentation nach Unterlagen des AG übergeben.
Baustoff = gemischtkörniger Boden.
Baugrube für 'Widerlager und Flügelwände der
Fischbachbrücke.'
Baustoff für Einbau in Wasserschutzgebieten geeignet.
Abrechnung nach Auftragsprofilen.
Menge: 115,000 m3
Zuordnung: 108

**05.02.0008 Feink. Baust. lief., als Dicht. Abrechng.Auftrag**
StL-Nr. 22410661301
Feinkörnigen Baustoff liefern und nach Unterlagen des
AG als Dichtungsschicht in der Bauwerkshinterfüllung
profilgerecht einbauen und verdichten. Einbaudokumentation nach Unterlagen des AG übergeben.
Abrechnung nach Auftragsprofilen.
Menge: 7,000 m3
Zuordnung: 106

**05.02.0009 Baust. lief. als BW-Hinterfüll.einb Widerl./Flüglwd. Wasserschutzgeb.*Entwässerungsber. Abrechng.Auftrag**
StL-Nr. 224106610191301
Baustoff liefern und als Bauwerkshinterfüllung profilgerecht einbauen und verdichten.
Hinterfüllung für Widerlager und Flügelwand.
Baustoff '= grobkörniger Boden nach ZTV E-StB.'
Baustoff für Einbau in Wasserschutzgebieten nach Unterlagen des AG geeignet.
Entwässerungsbereich.
Abrechnung nach Auftragsprofilen.
Menge: 17,000 m3
Zuordnung: 106

**05.02.0010 Baust. lief. als BW-Hinterfüll.einb Widerl./Flüglwd. Wasserschutzgeb.*ohne Entw. Ber. Abrechng.Auftrag**
StL-Nr. 224106610191201
Baustoff liefern und als Bauwerkshinterfüllung profilgerecht einbauen und verdichten.
Hinterfüllung für Widerlager und Flügelwand.
Baustoff '= gemischtkörnige Böden nach ZTV E-StB;
Ausführung entspr. RiZ-ING Was 7.'
Baustoff für Einbau in Wasserschutzgebieten nach Unterlagen des AG geeignet.
Hinterfüllbereich ohne Entwässerungsbereich.
Abrechnung nach Auftragsprofilen.
Menge: 19,000 m3
Zuordnung: 106

#### Abschnitt 05.03 ENTWÄSSERUNG, LEITUNGSARB.

**05.03.0001 Dränschicht an Bauwerk herstellen Widerl./Flügelwd.*Matte, RiZ Was 7**
StL-Nr. 22111110421
Dränschicht an erdberührten Flächen von Bauwerken nach
Unterlagen des AG herstellen. Abgerechnet wird die bedeckte Wandfläche.
Dränschicht für Widerlager und Flügelwand.
Dränschicht aus Dränmatte nach Richtzeichnung Was 7.
Menge: 29,000 m2
Zuordnung: 111

**05.03.0002 Grundrohr für Dränschicht verlegen PE-HD*Sockel C 12/15**
StL-Nr. 22111110921
Grundrohr für Dränschicht mit Anschluss an Entwässerungsleitung nach Unterlagen des AG verlegen.
Grundrohr DN/ID 100 aus PE-HD Typ R 2, Teilsickerrohr
(LP).
Sockel mit Gefälle aus Beton, Druckfestigkeitsklasse C
12/15, herstellen.
Menge: 26,000 m
Zuordnung: 111

**05.03.0003 Kunststoffrohrleitung herstellen*PVC-U-Rohr Verb. Wahl AN*Bettung Typ 1 Tiefe bis 1,25 m*Überdeckg.0,5-1 m Ringst. SN 4**
StL-Nr. 22411033493111110
Entwässerungsleitung aus Kunststoffrohren nach statischen und konstruktiven Erfordernissen herstellen. An-
schluss an Schacht sowie Formstücke werden gesondert
vergütet.
Rohr DN/ID '= 150.'
Rohr PVC-U.
Rohrverbindung nach Wahl des AN.
Bettung nach DIN EN 1610, Typ 1 herstellen. Boden für
Leitungszone liefern und einbauen.
Fließsohlentiefe bis 1,25 m.
Überdeckungshöhe 0,50 bis 1,00 m.
Ringsteifigkeit SN 4 nach DIN EN ISO 9969.
Menge: 12,000 m
Zuordnung: 110

**05.03.0004 Füllsand in Leitungszone einbauen**
Steinfreien Füllsand der Körnung 0/2 liefern und in
Leitungszone einbauen, einschl. Handeinbau und
Verdichten. Rohr DN/ID = 150.
Menge: 6,000 m3

**05.03.0005 Formstück einbauen (Zul.) Bogen DN 150*Kunststoff-Rohr**
StL-Nr. 224110369080400
Formstück in Rohrleitung einbauen. Vergütet wird der
Mehraufwand für den Einbau des Formstückes gegenüber
der bis zur Innenfläche der Sammelrohrleitung durchgemessenen Rohrleitung.
Formstück = Bogen DN/ID 150.
Rohr aus Kunststoff.
Menge: 10,000 St
Zuordnung: 110

**05.03.0006 Formstück einbauen (Zul.) Abzweig DN 100*Kunststoff-Rohr Rohr DN 150**
StL-Nr. 224110369010403
Formstück in Rohrleitung einbauen. Vergütet wird der
Mehraufwand für den Einbau des Formstückes gegenüber
der bis zur Innenfläche der Sammelrohrleitung durchgemessenen Rohrleitung.
Formstück = Abzweig, Anschlussrohr DN/ID 100.
Rohr aus Kunststoff.
Durchgangsrohr DN/ID 150.
Menge: 2,000 St
Zuordnung: 110

**05.03.0007 Straßenablauf einbauen mit Erdarb. Boden Form 1a*Schaftkonus 11 1 ZwTeil 6b*Aufl-Ring 10b Aufl. C 8/10,10cm*T ü. 1,25-1,75 m eing. verd. Bod.**
StL-Nr. 22411051714221210
Straßenablauf aus Betonfertigteilen einbauen. Fugen mit
Mörtel M20 dichten und glattstreichen. Aufsatz wird gesondert vergütet. Erdarbeiten ausführen.
Boden Form 1a, Abfluss im Boden.
Schaftkonus Form 11 (295 mm hoch).
Ein Zwischenteil Form 6b (195 mm hoch).
Auflagering Form 10b (für rechteckige Aufsätze).
Auflager aus Beton C 8/10, 10 cm dick, herstellen.
Aushubtiefe ab OK Straßenablauf über 1,25 bis 1,75 m.
In vom AN eingebauten und verdichteten Boden. Aushub
seitlich lagern und zum Verfüllen verwenden. Überschüssigen Aushub nach Wahl des AN verwerten.
Menge: 2,000 St
Zuordnung: 110

**05.03.0008 Aufsatz f. Straßenablauf aufsetzen 300x500, D,34,5mm*Aufsatz lastentk. Scharnier Sicher.*dämpf.Einlage Zinkeimer C 3*Höhe Zug um Zug Mörtel M20**
StL-Nr. 22411052303121421
Aufsatz für Straßenablauf aufsetzen.
Klasse D 400, 300x500, mit Schlitzweite 34,5 mm.
Aufsatz lastentkoppelt aufsetzen. Auflager herstellen.
Aufsatz mit Scharnier und Sicherheitsverschluss.
Dämpfende Einlage.
Verzinkter Eimer, Form C 3.
Aufsatz zunächst provisorisch auflegen und entsprechend
Bauablauf Zug um Zug bis auf planmäßige Höhe setzen.
Fuge zwischen Fertigteilen mit Mörtel M20 vollflächig
herstellen, Fugen glattstreichen.
Menge: 2,000 St
Zuordnung: 110

#### Abschnitt 05.04 BAUGRUBENVERBAU

**05.04.0001 Arbeitsplanum für Rammgerät**
Arbeitsplanum für den Einsatz des Rammgeräts zur
Herstellung des Stahlspundwandverbaus auf der noch in
Betrieb befindlichen Asphaltfahrbahn der B48 im
Bauwerksbereich herstellen. Größe der herzurichtenden
Fläche etwa 20 m x 6 m = 120 m2.
Art der Herrichtung für Aufstellung und Einsatz des
Rammgerätes = Abdeckung des Asphaltbelags mit
geeigneter Trennlage, Auftrag eines Sandbetts in
Schichtdicke >= 15 cm und Auflage von geeigneten
Baggermatratzen.
Nach Abschluss der Arbeiten die Schutzmaßnahmen
schadlos aufnehmen, beseitigen und die Straße vor
Verkehrsfreigabe reinigen.
Menge: 1,000 Psch

**05.04.0002 Geräteeinsatz für Stahlspundwand*Spundwand herst. Arbeitspl. ges.**
StL-Nr. 2241172059103
Geräte für Stahlspundwand nach Unterlagen des AG einsetzen. Der Einsatz umfasst das Aufstellen und Abbauen
sowie das Umsetzen im Bereich des Bauteils.
Bauteil '= temporärer Baugrubenverbau (zur Herstellung
der Widerlager und Flügelwände der Radwegbrücke).'
Einsatz für Spundwand herstellen.
Arbeitsplanum wird gesondert vergütet.
Menge: 1,000 St
Zuordnung: 117

**05.04.0003 Stahlspundwand herstellen Baugrubenverbau S 355 GP Spundwand freist.*Lockerungsbohrung rammen**
StL-Nr. 22411721019309111
Stahlspundwand entsprechend statischen und konstruktiven Erfordernissen, einschließlich Eck-, Abzweig sowie
Pass- und Keilbohlen nach Unterlagen des AG herstellen.
Abrechnung nach Länge in der Wandachse, horizontal, multipliziert mit der vom AG freigegebenen Bohlenlänge.
Homogenbereiche nach Unterlagen des AG.
Spundwand für temporären Baugrubenverbau.
Bohlenlänge '= 7,00 m.'
Stahlsorte = S 355 GP.
Spundwand '= ArcelorMittal PU 12 oder gleichwertig.'
Spundwand freistehend.
Einbringhilfe = Lockerungsbohrung durchführen.
Einbringen durch Rammen.
Menge: 50,400 m2
Zuordnung: 117

**05.04.0004 Geräteeinsatz für Stahlspundwand*Spundwand ziehen**
StL-Nr. 2241172059299
Geräte für Stahlspundwand nach Unterlagen des AG einsetzen. Der Einsatz umfasst das Aufstellen und Abbauen
sowie das Umsetzen im Bereich des Bauteils.
Bauteil '= Ersatzneubau der Straßenbrücke.'
Einsatz für Spundwand ziehen.
Arbeitsplanum 'im Bereich der verfüllten Baugruben
herrichten. Das Umbauen des Gerätes zur anderen
Brückenseite (durch Umfahren oder Schaffen eines
geeigneten Überfahrschutz für das neue BW) ist
inbegriffen.'
Menge: 1,000 St
Zuordnung: 117

**05.04.0005 Stahlspundwand ziehen ziehen Wahl d. AN Bohlen verwerten**
StL-Nr. 2241172151901
Stahlspundwand ziehen. Spundwand nach Unterlagen des
AG. Abrechnung nach Länge in der Wandachse, horizontal, multipliziert mit der tatsächlichen Bohlenlänge.
Ziehen nach Wahl des AN.
Bohlenlänge '= 7,00 m.'
Bohlen nach Wahl des AN verwerten.
Menge: 50,400 m2
Zuordnung: 117

#### Abschnitt 05.05 GRÜNDUNG

**05.05.0001 Geräteeinsatz für Pfähle*Ortbet.bohrpfähle Ebene herstellen**
StL-Nr. 2241177059101
Geräte für das Herstellen von Pfählen nach Unterlagen
des AG einsetzen. Der Einsatz umfasst das einmalige
Aufstellen und Abbauen sowie das Umsetzen im Bereich
des Bauteils.
Bauteil '= Gründung für die Widerlager des
Ersatzneubaus der Fischbachbrücke.'
Einsatz für Ortbetonbohrpfähle.
Arbeitsebene herstellen.
Menge: 1,000 St
Zuordnung: 117

**05.05.0002 Ortbetonbohrpfahl herstellen*Pfahl-DU 90 cm Länge ü. 10-15 m*vertikal*Mehraufwand ges. verrohrt, Leerb.**
StL-Nr. 22411771093419229
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil '= Gründung für die Widerlager des
Ersatzneubaus der Fischbachbrücke.'
Pfahldurchmesser = 90 cm.
Pfahllänge über 10,00 bis 15,00 m.
Neigung vertikal.
Baustoff '= Stahlbeton, Druckfestigkeitsklasse C30/37,
Expositionsklasse XC2, XD2, XF1, XA1,
Feuchtigkeitsklasse WA.'
Mehraufwand für das Herstellen in Festgestein gegenüber
dem Herstellen in Lockergestein wird gesondert
vergütet.
Pfahl durch verrohrtes Bohren herstellen. Leerbohrung
ausführen.
Bohrgut 'zur Bereitstellungsfläche transportieren und
in Haufwerk lagern. Verwertung wird gesondert
vergütet.'
Menge: 86,000 m
Zuordnung: 117

**05.05.0003 Leerbohrung/ -rammung herstellen*Ortbetonbohrpfahl Pfahl-DU 90 cm*vertikal*n. bind.Mat.verf.**
StL-Nr. 22411773591111901
Leerbohrung/ -rammung über 1,00 m je Pfahl nach Unterlagen des AG herstellen.
Homogenbereiche nach Unterlagen des AG.
Bauteil '= Gründung für die Widerlager des
Ersatzneubaus der Fischbachbrücke.'
Pfahl = Ortbetonbohrpfahl.
Pfahldurchmesser = 90 cm.
Neigung vertikal.
Bohrgut 'zur Bereitstellungsfläche transportieren und
in Haufwerk lagern. Verwertung wird gesondert
vergütet.'
Leerbohrung/ -rammung mit nicht bindigem Baustoff verfüllen.
Menge: 12,000 m
Zuordnung: 117

**05.05.0004 Pfahl in Festgestein herst. (Zul.)*Bohrpfahl Pfahl-DU 90 cm*vertikal**
StL-Nr. 224117740911301
Pfahl in Festgestein bzw. Fels mit einer einaxialen
Druckfestigkeit größer 100 MPa nach Unterlagen des AG
herstellen.
Vergütet wird der Mehraufwand für das Herstellen in
Festgestein gegenüber dem Herstellen in Lockergestein.
Bauteil '= Gründung für die Widerlager des
Ersatzneubaus der Fischbachbrücke.'
Pfahl = Bohrpfahl.
Pfahldurchmesser = 90 cm.
Neigung vertikal.
Menge: 24,000 m
Zuordnung: 117

**05.05.0005 Betonstahl einbauen**
StL-Nr. 22211821399
Betonstahl entsprechend statischen und konstruktiven
Erfordernissen einbauen.
Bauteil '= Gründung für die Widerlager des
Ersatzneubaus der Fischbachbrücke.'
Stahlsorte '= B 500 B und Flachstahl S 235 JRG2 für
Aufstandskreuz und Distanzringe. Flachstahl an
Bewehrungskorb anschweißen.'
Menge: 6,000 t
Zuordnung: 118

**05.05.0006 Pfahlkopf herrichten*Ortbetonbohrpfahl Pfahl-DU 90 cm*Abbruch verwerten**
StL-Nr. 224117755911004
Pfahlkopf für den Anschluss der Pfahlkopfplatte bzw.
des an den Pfahl anschließenden Bauteils herrichten.
Freigelegte Bewehrung richten.
Bauteil '= Gründung für die Widerlager des
Ersatzneubaus der Fischbachbrücke.'
Pfahl = Ortbetonbohrpfahl.
Pfahldurchmesser = 90 cm.
Abbruchgut nach Wahl des AN verwerten.
Menge: 8,000 St
Zuordnung: 117

**05.05.0007 Integritätsprüf. v. Pfählen durchf.*Bohrpfahl Pfahl-DU 90 cm*vertikal**
StL-Nr. 2241179159161
Low-Strain-Integritätsprüfung von Pfählen nach Unterlagen des AG gemäß "Empfehlungen für statische und dynamische Pfahlprüfungen" der Deutschen Gesellschaft für
Geotechnik durchführen. Pfähle für Prüfung vorbereiten.
Bauteil '= Gründung für die Widerlager des
Ersatzneubaus der Fischbachbrücke.'
Pfahl = Ortbetonbohrpfahl.
Pfahldurchmesser = 90 cm.
Neigung vertikal.
Menge: 8,000 St
Zuordnung: 117

**05.05.0008 Abschlussbericht Integritätsprüf.**
Auswertung der Messergbenisse und Abschlussbericht für
die Integritätsprüfung der Bohrpfähle erstellen.
Bericht und Ergebnisse sind dem AG zu übergeben.
Menge: 1,000 Psch

#### Abschnitt 05.06 BETONBAU

**05.06.0001 Beton f. Sauberkeitsschicht herst. C12/15*X0*Dicke min. 10 cm**
StL-Nr. 2221183282101
Beton für Sauberkeitsschicht einschließlich ggf. erforderlicher Schalung nach Unterlagen des AG herstellen.
Ggf. erforderliche Schalung vorhalten und beseitigen.
Druckfestigkeitsklasse C12/15.
Expositionsklasse X0.
Dicke min. 10 cm.
Menge: 39,000 m2
Zuordnung: 118

**05.06.0002 Bew. Beton einschl. Schalung herst.*Stahlbeton C30/37 Vertikal**
StL-Nr. 22211831391499920
Bewehrten Beton einschließlich Schalung nach Unterlagen
des AG herstellen. Schalung vorhalten und beseitigen.
Bewehrung und Traggerüst der Bemessungsklasse B werden
gesondert vergütet.
Bauteil '= Widerlager mit Flügelwänden der
Fischbachbrücke.'
Art der Verwendung = Stahlbeton.
Druckfestigkeitsklasse C30/37.
Expositionsklasse '= XC4, XD2, XF2, XA1.'
Zusätzliche Anforderungen '= Feuchtigkeitsklasse WA.'
Sichtflächenschalung '= dreiseitig gehobelte
Brettschalung gleichen Querschnitts, Breite 12 cm.'
Schalungsverlauf vertikal.
Menge: 35,000 m3
Zuordnung: 118

**05.06.0003 Betonstahl einbauen**
StL-Nr. 22211821399
Betonstahl entsprechend statischen und konstruktiven
Erfordernissen einbauen.
Bauteil '= Widerlager mit Flügelwänden der
Fischbachbrücke.'
Stahlsorte '= B 500 B.'
Menge: 4,200 t
Zuordnung: 118

**05.06.0004 Auflager f. Beton-FT herstellen**
Auflager für die Stahlbeton-Halbfertigteile nach
Unterlagen des AG herstellen. Auflagerfläche im Bereich
der  Arbeitsfuge (Betonierabschnitt) säubern und
vorbereiten.
Elastomerstreifen vorne in der Lagerfuge einlegen.
Restlichen Lagerfugenbereich vor dem Absetzen des
jeweiligen Halbfertigteilelementes mit Mörtelbett satt
belegen.
Menge: 17,200 m

**05.06.0005 Mobilkraneinsatz Einhub FT Überbau**
Mobilkraneinsatz zum Einheben der
Stahlbeton-Halbfertigteile für den Überbau der
Fischbachbrücke durchführen. Die Leistung umfasst das
Anfahren, Aufbauen, Aufrüsten, Einsetzen, Abrüsten,
Abbauen und Abfahren des Mobilkrans, einschl.
Herrichten der Aufstellfläche soweit erforderlich,
Einsatz von Lastverteilplatten, Kanthölzern o.ä. beim
Abstützen sowie das Herstellen und Beseitigen ggf.
zusätzlichen notwendiger Gründungen inkl. statischem
Nachweis.
Mit der Pauschale ist sämtlicher Aufwand des
Mobilkraneinsatzes einschl. Einsatzplanung, Einholung
von Transportgenehmigung, VRA, notwendige
Verkehrssicherungen für Transport und Einsatz sowie die
gesamte Koordination des Einsatzes abgegolten.
Menge: 1,000 Psch

**05.06.0006 Betonfertigteile einbauen*FT:StBn, Bew. C35/45*XF2, XC4, XD2**
StL-Nr. 22211851892419900
Bewehrte Betonfertigteile entsprechend statischen und
konstruktiven Erfordernissen nach Unterlagen des AG
herstellen und einbauen.
Bauteil '= Überbau der Fischbachbrücke,
Stahlbeton-Halbfertigteil, inkl. Transportanker.'
Fertigteile aus Stahlbeton. Bewehrung wird gesondert
vergütet.
Druckfestigkeitsklasse C35/45.
Expositionsklasse XF2, XC4 und XD2.
Zusätzliche Anforderungen '= Feuchtigkeitsklasse WA.'
Sichtflächenschalung '= glatte Schalung.'
Menge: 4,000 St
Zuordnung: 118

**05.06.0007 Betonstahl einbauen**
StL-Nr. 22211821399
Betonstahl entsprechend statischen und konstruktiven
Erfordernissen einbauen.
Bauteil '= Stahlbeton-Halbfertigteile (Überbau der
Fischbachbrücke).'
Stahlsorte '= B 500 B.'
Menge: 6,000 t
Zuordnung: 118

**05.06.0008 Fugen zw. Halbfertigteilen**
Fugenausbildung zwischen den
Stahlbeton-Halbfertigteilen nach Unterlagen des AG
ausführen.
Planmäßigen Fugenspalt (b = 2 cm) oberseitig und
stirnseitig mit in Mörtelbett zu verlegenden
Faserbetonstreifen vor Einbringen des Aufbeton
(Ortbetonergänzung) verschließen / abdichten, sodass
kein Beton / Zementleim austreten und in den nach unten
offenen Fugenspalt gelangen kann.
Menge: 27,600 m

**05.06.0009 Bew. Beton einschl. Schalung herst.*Stahlbeton C35/45*XF2, XC4, XD2**
StL-Nr. 22211831391559900
Bewehrten Beton einschließlich Schalung nach Unterlagen
des AG herstellen. Schalung vorhalten und beseitigen.
Bewehrung und Traggerüst der Bemessungsklasse B werden
gesondert vergütet.
Bauteil '= Ortbetonergänzung des Überbaues und Kragarme
der Fischbachbrücke. Horizontale Betonierfugenbereiche
(AF) im Bereich der Widerlager vorbereiten und
säubern.'
Art der Verwendung = Stahlbeton.
Druckfestigkeitsklasse C35/45.
Expositionsklasse XF2, XC4 und XD2.
Zusätzliche Anforderungen '= Feuchtigkeitsklasse WA.'
Sichtflächenschalung '= glatte Schalung nach Wahl des
AN.'
Menge: 42,000 m3
Zuordnung: 118

**05.06.0010 Betonstahl einbauen**
StL-Nr. 22211821399
Betonstahl entsprechend statischen und konstruktiven
Erfordernissen einbauen.
Bauteil '= Ortbetonergänzung (Überbau) und Kragarme der
Fischbachbrücke.'
Stahlsorte '= B 500 B.'
Menge: 10,000 t
Zuordnung: 118

*Hinweis*
Zemente der Art "CEM III" (Hochofenzement) und "CEM
II/C-M" (Portlandkompositzement) dürfen für Kappenbeton
nicht verwendet werden.

**05.06.0011 Bew. Beton einschl. Schalung herst. Kappe*Stahlbeton XF4, XC4, XD3 Besenstrich**
StL-Nr. 22211831351949991
Bewehrten Beton einschließlich Schalung nach Unterlagen
des AG herstellen. Schalung vorhalten und beseitigen.
Bewehrung und Traggerüst der Bemessungsklasse B werden
gesondert vergütet.
Bauteil = Kappe.
Art der Verwendung = Stahlbeton.
Druckfestigkeitsklasse '= C30/37 LP.'
Expositionsklasse XF4, XC4 und XD3.
Zusätzliche Anforderungen '= Feuchtigkeitsklasse WA.'
Sichtflächenschalung '= dreiseitig gehobelte
Brettschalung gleichen Querschnitts, Breite 8 cm;
Schalung gekrümmt.'
Schalungsverlauf '= in Bauwerksrichtung, parallel zur
Gradiente.'
Oberfläche mit Besenstrich (Rosshaar) versehen.
Menge: 10,000 m3
Zuordnung: 118

**05.06.0012 Betonstahl einbauen Kappe**
StL-Nr. 22211821359
Betonstahl entsprechend statischen und konstruktiven
Erfordernissen einbauen.
Bauteil = Kappe.
Stahlsorte '= B 500 B.'
Menge: 1,200 t
Zuordnung: 118

**05.06.0013 Kunststofffasern für Kappenbeton**
Hochwertige, alkaliresistente, fibrillierte
Polypropylenfasern zur Reduzierung von
Frühschwindrissen dem Kappenbeton zugeben.
Zugabemenge = 1 kg / m3
Menge: 10,000 kg

**05.06.0014 Schutzrohr in Gehwegkappe verlegen**
Schutzrohr in Gehwegkappe vor dem Betonieren nach
Zeichnung verlegen, gegen Aufschwimmen sichern und
Stöße dichten. Krümmer, Passstücke, Tropfmanschetten,
bewegliche Rohrverbindungen an den Bewegungsfugen und
Abschlusskappen werden nicht gesondert berechnet.
Abgerechnet wird nach Länge in der Achse der
Rohrleitung.
Material = PE weich-Rohr 75 x 3,6 DIN 8072.
Verzinkten runden Stahldraht, Durchmesser min. 3 mm,
mit je 2 m Überstand einziehen.
Menge: 28,000 m

**05.06.0015 Jahreszahl-Matrize einbauen**
StL-Nr. 22211892300
Jahreszahl-Matrize nach RIZ "Jahr 1" einbauen.
Menge: 1,000 St
Zuordnung: 118

**05.06.0016 Überwachung Beton ÜK 2**
Überwachung des Einbaus von Betonen der
Überwachungsklasse 2 (ÜK 2) durch eine dafür anerkannte
Überwachungsstelle (Fremdüberwachung).
Umfang der Überwachung sowie Häufigkeit und Probenahme
sind in DIN EN 13670 / DIN 1045-3 Anhang ND geregelt.
Die Ergebnisse der Überprüfung durch die
Überwachungsstelle sind in einem Bericht festzuhalten.
Dieser ist auf der Baustelle und bei der
Überwachungsstelle aufzubewahren sowie in einer
Ausfertigung der Bauüberwachung des AG zu übergeben.
Der Überwachungsbericht muss mindestens enthalten:
- Bauunternehmen, Baustelle und Betonprüfstelle,
- Festlegung des Betons nach DIN EN 206-1 / DIN 1045-2,
- Überwachungsklasse des Betons nach Tafel 2,
- Bewertung der Überwachung durch das Bauunternehmen,
- ggf. Angaben über die Probenahme,
- Ergebnisse der durchgeführten Überprüfungen und
Vergleich mit den Anforderungen und den Ergebnissen der
Überwachung durch das Bauunternehmen,
- Gesamtbewertung,
- Ort und Datum,
- Unterschrift und Stempel der Überwachungsstelle.
Menge: 1,000 Psch

#### Abschnitt 05.07 ABDICHTUNG & ASPHALTBAU ÜBERBAU

**05.07.0001 Fuge erdseitig abdichten**
Betonier- und Arbeitsfugen sowie ggf. Bauwerksfugen
erdseitig mit 30 cm breiten Streifen aus
Bitumenschweißbahn abdichten und mit geotextilem Vlies
als Schutzlage überdecken.
Herstellung an Betonier- / Arbeitsfugen von Widerlagern
und Flügeln.
Ausführung nach Unterlagen des AG auf vertikalen
Flächen.
Betonunterlage in geeignetem Verfahren nach Wahl des AN
vorbereiten.
Bitumenvoranstrich, mind. 250 g/m2, auf vorbereitetem
Untergrund auftragen.
Schweißbahnstreifen über Arbeitsfugenbereich annähernd
mittig fachgerecht aufbringen. In Anschluss-,
Überlappungs- und Stossbereichen mindestens 15 cm
Überlappung herstellen.
Ausführung in Teillängen.
Menge: 32,500 m

**05.07.0002 Betonunterlage vorbereiten*Oberfl. waager.*entf. von Zement entsorgen**
StL-Nr. 22412410899109921
Betonunterlage nach Unterlagen des AG vorbereiten. Vorbereitete Flächen säubern.
Bauteil '= Überbau-Oberseite und Flügelwandköpfe.'
Oberfläche waagerecht bis 20 v.H. geneigt.
Vorbereitungsverfahren '= Betonunterlage mit festen
Strahlmitteln strahlen bei gleichzeitigem Absaugen,
Randbereiche Feuchtstrahlen und trocken nachstrahlen.'
Zementschlämme und minderfeste Schichten entfernen.
Abfall entsorgen.
Menge: 103,000 m2
Zuordnung: 124

**05.07.0003 Betonunterlage versiegeln**
StL-Nr. 22412421390
Vorbereitete Betonunterlage mit Reaktionsharz versiegeln.
Reaktionsharz nach Unterlagen des AG. Versiegelung
zweilagig herstellen. Erste Lage im Überschuss abstreuen.
Nicht festhaftendes Abstreugut entfernen und nach Wahl
des AN verwerten.
Bauteil '= Überbau-Oberseite und Flügelwandköpfe.'
Menge: 103,000 m2
Zuordnung: 124

**05.07.0004 Dichtungssch. aus 1 Bitbahn herst.*Teilflächen**
StL-Nr. 2241231239001
Dichtungsschicht aus einer Bitumen-Schweißbahn gemäß
ZTV-ING, Teil 6, Abschnitt 1 nach Unterlagen des AG
herstellen. Dichtungsschicht an bestehende Abdichtungen, Konstruktionen, Durchdringungskörper und sonstige
Einbauten anschließen. Anschlussflächen sind vorzubereiten. Das Einbauen von Verstärkungsstreifen und
Schutzlage wird gesondert vergütet.
Bauteil '= in Kappenbereichen auf Überbau und
Flügelwänden.'
Ausführung in Teilflächen.
Menge: 17,800 m2
Zuordnung: 123

**05.07.0005 Dichtungssch. aus 1 Bitbahn herst. Zwischen Kappen*Schutzl.entfernen**
StL-Nr. 2241231231100
Dichtungsschicht aus einer Bitumen-Schweißbahn gemäß
ZTV-ING, Teil 6, Abschnitt 1 nach Unterlagen des AG
herstellen. Dichtungsschicht an bestehende Abdichtungen, Konstruktionen, Durchdringungskörper und sonstige
Einbauten anschließen. Anschlussflächen sind vorzubereiten. Das Einbauen von Verstärkungsstreifen und
Schutzlage wird gesondert vergütet.
Bauteil = Überbau zwischen den Kappen.
Schutzlage bestehender Abdichtung entfernen und nach
Wahl des AN verwerten.
Menge: 85,200 m2
Zuordnung: 123

**05.07.0006 Überbauabschluss herstellen**
Überbauabschluss nach Unterlagen des AG herstellen.
Abgerechnet wird nach Länge des Überbauabschluss in der
lotrechten Draufsicht zwischen den Schrammborden.
Abschlussprofil für Abdichtung nach RiZ Abs 4 einbauen.
Menge: 16,500 m

**05.07.0007 Verstärkungsstreifen einbauen Schrammbord*Schweißbn.kasch. Breite mind.30 cm**
StL-Nr. 2241231511101
Verstärkungsstreifen nach Unterlagen des AG einbauen
und ggf. an Konstruktionen und Durchdringungskörper anschließen.
Einbau im Schrammbordbereich.
Stoff = edelstahlkaschierte Bitumen-Schweißbahn.
Breite mind. 30 cm.
Menge: 20,800 m
Zuordnung: 123

**05.07.0008 Schutzlage herstellen**
StL-Nr. 224123161
Schutzlage nach Unterlagen des AG aus Glasvlies-
Bitumendachbahn V 13 unter Kappen herstellen. Bahn an
Längs- und Querstößen min. 10 cm überlappen. Querstöße
versetzt anordnen. Überstand im Fahrbahnbereich mindestens 30 cm, davon 25 cm lose auflegen und min. 5 cm
aufkleben.
Menge: 23,900 m2
Zuordnung: 123

**05.07.0009 Streifen/Rinne aus MA herst. Bw Bk10+Bk3,2*Vorlegestr. 50cm MA 11 N*Bitumen 30/45+vvZ ohne Asph.Granul.*Handeinbau**
StL-Nr. 22311367261440101
Streifen bzw. Rinne aus Gussasphalt herstellen.
Auf Bauwerken mit Verkehrsflächen der Belastungsklasse
Bk10 und Bk3,2.
Einbau als Vorlegestreifen, Breite 50 cm.
Mischgut = Gussasphalt MA 11 N
Bindemittel = 30/45 mit viskositätsveränderndem Zusatz
bzw. einem entsprechend viskositätsveränderten Bindemittel 30/45.
Gussasphalt ohne Verwendung von Asphaltgranulat.
Einbau von Hand.
Menge: 20,800 m
Zuordnung: 113

**05.07.0010 Asphaltschutzschicht herstellen zwischen Kappen*MA11S,Bk100-Bk3,2 Dicke 4 cm*Bimi25/55-55A+vvZ ohne Asph.Granul.**
StL-Nr. 22311380711320100
Asphaltschutzschicht auf Dichtungsschicht herstellen.
Fugen herstellen und verfüllen wird gesondert vergütet.
Einbaubreiten nach Unterlagen des AG.
Bauteil = Überbau zwischen den Kappen.
Asphaltschutzschicht aus MA 11 S. Einbau in Verkehrsflächen der Belastungsklassen Bk100 bis Bk3,2.
Einbaudicke = 4 cm.
Bindemittel = 25/55-55 A mit viskositätsveränderndem
Zusatz bzw. einem entsprechend viskositätsveränderten
Bindemittel 25/55-55 A.
Asphaltschutzschicht ohne Verwendung von Asphaltgranulat aus Gussasphalt.
Menge: 75,000 m2
Zuordnung: 113

**05.07.0011 Anschluss a. Fuge m. Fugenm. herst. Längsfuge*Schutzschicht Tiefe 40 mm*Breite 10 mm Verf. mit Trstr.*Fugenmasse N2**
StL-Nr. 22311391212061101
Anschluss als Fuge mit Fugenmasse herstellen.
Längsfuge.
In der Asphaltschutzschicht ausbilden.
Fugenspalttiefe = 40 mm.
Fugenspaltbreite = 10 mm.
Fugenspalt verfüllen in einer Lage mit Trennstreifen.
Mit heiß verarbeitbarer Fugenmasse Typ N2, einschließlich zugehörigem und zuvor aufgetragenem Voranstrichmittel.
Menge: 20,800 m
Zuordnung: 113

**05.07.0012 Oberfl. d. Asphaltschutzsch. bearb. Abstreuung aufbr.*mit Handwalze Menge 2-3 kg/m2*Lieferkörnung 2/5**
StL-Nr. 2231138172221
Oberfläche der Asphaltschutzschicht bearbeiten. Erkaltete Schicht abkehren und nicht gebundene und gelöste
Stoffe nach Wahl des AN verwerten.
Abstreukörnung, leicht bituminiert, auf die noch heiße
Oberfläche aufbringen.
Mit leichter Handwalze andrücken.
Abstreumenge 2 bis 3 kg/m2.
Lieferkörnung 2/5.
Menge: 85,200 m2
Zuordnung: 113

**05.07.0013 Streifen/Rinne aus MA herst. Bk10+Bk3,2*Rinne 30 cm MA 11 S*Bit.25/55-55A+vvZ ohne Asph.Granul.*Handeinbau**
StL-Nr. 22311367233130101
Streifen bzw. Rinne aus Gussasphalt herstellen.
In Verkehrsflächen der Belastungsklasse Bk10 und Bk3,2.
Einbau in Rinne, Breite 30 cm.
Mischgut = Gussasphalt MA 11 S
Bindemittel = 25/55-55 A mit viskositätsveränderndem
Zusatz bzw. einem entsprechend viskositätsveränderten
Bindemittel 25/55-55 A.
Gussasphalt ohne Verwendung von Asphaltgranulat.
Einbau von Hand.
Menge: 20,800 m
Zuordnung: 113

**05.07.0014 Gussasphaltoberfläche bearbeiten fein abstreuen*Verfahren C*lockere verwert.**
StL-Nr. 223113667640902
Oberfläche der Gussasphaltschicht bearbeiten.
Feine Gesteinskörnung auf die noch heiße Oberfläche
aufbringen.
Verfahren C.
Gesteinskörnung '= 0/2, 2-3 kg/m2;
Abstreumaterial = entfüllerte feine Gesteinskörnung
Edelbrechsand oder Natursand zum Abstumpfen.
Herstellung im Bereich der GA-Rinne.'
Erkaltete Asphaltdeckschicht aus Gussasphalt abkehren,
nicht gebundene grobe Gesteinskörnung durch Walzen
lösen und nochmals abkehren. Nicht gebundene und
gelöste Abstreukörnungen nach Wahl des AN verwerten.
Menge: 6,300 m2
Zuordnung: 113

**05.07.0015 Anschluss a. Fuge m. Fugenm. herst. Längsfuge*Deckschicht Tiefe 35 mm*Breite 15 mm Verf. mit Trstr.*Fugenmasse N2**
StL-Nr. 22311391211053101
Anschluss als Fuge mit Fugenmasse herstellen.
Längsfuge.
In der Asphaltdeckschicht ausbilden.
Fugenspalttiefe = 35 mm.
Fugenspaltbreite = 15 mm.
Fugenspalt verfüllen in einer Lage mit Trennstreifen.
Mit heiß verarbeitbarer Fugenmasse Typ N2, einschließlich zugehörigem und zuvor aufgetragenem Voranstrichmittel.
Menge: 20,800 m
Zuordnung: 113

**05.07.0016 Asphaltdecksch. aus AC 11 D S herst Bk3,2 Bitumen 25/55-55A*Aufhellung**
StL-Nr. 22311331829110000
Asphaltdeckschicht aus Asphaltbeton für Asphaltdeckschichten AC 11 D S herstellen. Anlieferung des
Asphaltmischguts in thermoisolierten
Transportbehältern.
In Verkehrsflächen der Belastungsklasse Bk3,2.
Einbau '-dicke auf dem Bauwerk = 3,5 cm.'
Bindemittel = 25/55-55 A.
Grobe Gesteinskörnung mit Anteil und Art von Aufhellungsgestein nach Unterlagen des AG.
Menge: 79,000 m2
Zuordnung: 113

**05.07.0017 Anschluss a. Fuge m. Fugenm. herst. Längsfuge*Deckschicht Tiefe 35 mm*Breite 10 mm Verf. mit Trstr.*Fugenmasse N2**
StL-Nr. 22311391211051101
Anschluss als Fuge mit Fugenmasse herstellen.
Längsfuge.
In der Asphaltdeckschicht ausbilden.
Fugenspalttiefe = 35 mm.
Fugenspaltbreite = 10 mm.
Fugenspalt verfüllen in einer Lage mit Trennstreifen.
Mit heiß verarbeitbarer Fugenmasse Typ N2, einschließlich zugehörigem und zuvor aufgetragenem Voranstrichmittel.
Menge: 10,400 m
Zuordnung: 113

**05.07.0018 Anschluss a. Fuge m. Fugenm. herst. Fuge vor Kappen*Deck-/Schutzsch.*Breite 20 mm 2 Lag. mit Trstr.*Fugenmasse N1**
StL-Nr. 22311391263994302
Anschluss als Fuge mit Fugenmasse herstellen.
Randfuge vor Brückenkappen.
In Asphaltdeck- und -schutzschicht ausbilden.
Fugenspalttiefe '= 75 mm.'
Fugenspaltbreite = 20 mm.
Fugenspalt verfüllen in zwei Lagen mit Trennstreifen
zwischen erster und zweiter Lage.
Mit heiß verarbeitbarer Fugenmasse Typ N1, einschließlich zugehörigem und zuvor aufgetragenem Voranstrichmittel.
Menge: 20,800 m
Zuordnung: 113

**05.07.0019 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 79,000 m2
Zuordnung: 113

**05.07.0020 Verkehrsfläche kehren Oberflächenbeh.*VSM durchführen**
StL-Nr. 22311397731
Verkehrsfläche mit einer selbstaufnehmenden Kehrmaschine nach Verkehrsfreigabe unverzüglich nach Aufforderung
durch den AG kehren. Kehrgut aufnehmen und nach Wahl
des AN verwerten.
Verkehrsfläche = Fahrbahnoberfläche mit Oberflächenbehandlung.
Erforderliche Verkehrssicherungsmaßnahmen durchführen.
Menge: 79,000 m2
Zuordnung: 113

#### Abschnitt 05.08 AUSSTATTUNG BAUWERK

**05.08.0001 Stahlgeländer einbauen Brücke*Stahl*H = 1100 mm Füllstabgeländer*Verank.Fusspl.**
StL-Nr. 22412131311230039
Geschweißtes Stahlgeländer nach Unterlagen des AG einbauen.
Abrechnung nach Länge des Handlaufs zwischen den
Achsen der Endpfosten bzw. Endstäbe.
Geländer für Brücke.
Baustoff = Stahl
Höhe des Geländers 1100 mm.
Ausbildung als Füllstabgeländer.
Verankerung mit Fußplatte und Verbundankern.
Korrosionsschutz '= Geländer feuerverzinken, zu
beschichtende Flächen sweep-strahlen. Zwei
Zwischenbeschichtungen auf Epoxidharz-Grundlage nach
Blatt 100, Sollschichtdicke je 80 mym. Deckbeschichtung
auf Polyurethan-Grundlage nach Blatt 100,
Sollschichtdicke 80 mym.'
Menge: 27,000 m
Zuordnung: 121

**05.08.0002 Endschwinge für Geländer**
Endschwinge für Geländer auf Brücke nach RiZ-Gel 19
herstellen und montieren; inkl.
Korrosionsschutzbeschichtung wie Geländer. Endschwinge
als Zulage zum Geländer.
Menge: 4,000 St

*Hinweis*
Messbolzen gem. RiZ-ING Mess 1; die Nullmessung ist
unmittelbar nach Fertigstellung gem. DIN 1076
durchzuführen. Die Einmessung ist zu dokumentieren und
die Messdaten sind dem AG zu liefern. Diese Leistungen
sind einzukalkulieren.

**05.08.0003 Messbolzen einbauen Widerlager*Feuerverzinkt DU 20 - 30 mm*L 40 - 80 mm Horizontal*Mörtel*Höhenmessung**
StL-Nr. 22412197121221102
Messbolzen einbauen.
Einbauort = Widerlager.
Baustoff = Stahl, feuerverzinkt.
Schaftdurchmesser über 20 bis 30 mm.
Schaftlänge über 40 bis 80 mm.
Einbau horizontal.
Bolzen in Bohrungen einsetzen. Bohrungen herstellen und
mit Mörtel verfüllen.
Messbolzen für Höhenmessung.
Menge: 4,000 St
Zuordnung: 121

*Hinweis*
Messbolzen gem. RiZ-ING Mess 1; die Nullmessung ist
unmittelbar nach Fertigstellung gem. DIN 1076
durchzuführen. Die Einmessung ist zu dokumentieren und
die Messdaten sind dem AG zu liefern. Diese Leistungen
sind einzukalkulieren.

**05.08.0004 Messbolzen einbauen Kappe*Feuerverzinkt DU 10 - 20 mm*L 20 - 40 mm Vertikal*Mörtel*Lage-/Höhenmessg**
StL-Nr. 22412197151112103
Messbolzen einbauen.
Einbauort = Kappe.
Baustoff = Stahl, feuerverzinkt.
Schaftdurchmesser 10 bis 20 mm.
Schaftlänge 20 bis 40 mm.
Einbau vertikal.
Bolzen in Bohrungen einsetzen. Bohrungen herstellen und
mit Mörtel verfüllen.
Messbolzen für Lage- und Höhenmessung.
Menge: 6,000 St
Zuordnung: 121

**05.08.0005 Bordstein aus Beton setzen BSt. HB 15x30 cm*gerader Stein**
StL-Nr. 22311531103000199
Bordstein aus Beton setzen. Breite der Rückenstütze
mind. 15 cm.
Bordstein = HB 15 x 30 cm.
Gerader Stein.
Rückenstütze 'aus Beton C12/15 bis 10 cm unter
Oberkante Bordstein, 15 cm breit herstellen.'
Fundamentbeton 'C12/15, 15 bis 19 cm dick herstellen.'
Menge: 20,000 m
Zuordnung: 115

#### Abschnitt 05.09 BAUBEHELF

**05.09.0001 Traggerüst herstellen**
StL-Nr. 222116106000900
Traggerüst der Bemessungsklasse B für gesamtes Bauwerk
nach statischen, konstruktiven und sicherheitstechnischen Erfordernissen herstellen, vorhalten, unterhalten
und beseitigen.
Gründung 'herstellen und beseitigen, einschließlich
ggf. erforderlicher Erdarbeiten.'
Menge: 1,000 Psch
Zuordnung: 116

**05.09.0002 Schutzgerüst herstellen Gewässer**
StL-Nr. 2221162065000
Schutzgerüst, einschließlich ggf. erforderlicher
Gründung, nach statischen, konstruktiven und sicherheitstechnischen Erfordernissen herstellen und beseitigen, für den Zeitraum der eigenen Leistung vorhalten
und unterhalten. Art, Zweck und geometrische Abmessung
des Gerüstes nach Unterlagen des AG.
Gerüst über Gewässer.
Menge: 1,000 Psch
Zuordnung: 116

**05.09.0003 Arbeitsgerüst herstellen Brücke**
StL-Nr. 22211630610000000
Arbeitsgerüste, einschließlich ggf. erforderlicher
Gründung sowie ggf. erforderlicher Treppentürme und
weiterer Leitergänge, nach statischen, konstruktiven
und sicherheitstechnischen Erfordernissen herstellen
und beseitigen, für den Zeitraum der eigenen Leistung
vorhalten und unterhalten.
Einsatzort = Brücke.
Menge: 1,000 Psch
Zuordnung: 116

#### Abschnitt 05.10 BÖSCHUNGSBEFESTIGUNG

**05.10.0001 Böschungstreppe herstellen Stufenbr. 80 cm*H/B 18/27 cm Betonfertigteile*beids. Tr.w. Bet. Fugenmörtel**
StL-Nr. 223115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 4,000 m
Zuordnung: 115

**05.10.0002 Böschungsbefestigung herstellen Böschung 1:1,5*Betonpfl. 8 cm Planum herstellen*Beton C 12/15 Fertigzementm.**
StL-Nr. 223115931111101
Böschungsbefestigung eben herstellen auf Bettung aus
Beton, Dicke mind. 10 cm.
Ausführung auf Böschung mit Neigung 1:1,5 einschließlich Podesten und Bermen.
Pflasterstein aus Beton, Dicke 8 cm.
Planum herstellen.
Bettung aus Beton C12/15, Ausbreitmaßklasse F1.
Fugen mit Fertigzementmörtel verfüllen, Druckfestigkeit
am Würfel mind. 50 MPa, Zement Art CEM I, w/z höchstens
0,50, frost-/tausalzbeständig, Ausbreitmaßklasse F3.
Menge: 2,200 m2
Zuordnung: 115

**05.10.0003 Bordstein aus Beton setzen BSt. TB 10x25 cm*gerader Stein bis 10 cm unt. OK**
StL-Nr. 22311531106099119
Bordstein aus Beton setzen. Breite der Rückenstütze
mind. 15 cm.
Bordstein = TB 10 x 25 cm.
Fuge '= mit Mörtel wie Fugen der Einfasssteine /
Treppenwange der Böschungstreppe.'
Bordstein '= als Einfassung der Pflasterfläche am
Zugang zur Böschungstreppe.'
Gerader Stein.
Rückenstütze bis 10 cm unter Oberkante Bordstein. Beton
mit einer Druckfestigkeit (Einzelwert) am Bohrkern von
mind. 12 MPa.
Fundamentbeton '= wie Treppenwange der
Böschungstreppe.'
Menge: 3,200 m
Zuordnung: 115

**05.10.0004 Bordstein trennen TBSt. 10/30-8/20*BSt.nassschneiden BSt. trennen**
StL-Nr. 2231153262101
Bordstein auf Passmaß trennen.
Bordstein aus Beton ca. 10/30 bis 8/20 cm.
Bordstein trennen durch Nassschneiden.
Bordstein quer trennen.
Menge: 2,000 St
Zuordnung: 115

#### Abschnitt 05.11 GEWÄSSER

**05.11.0001 Bachbett modellieren**
Bachbett und Böschungen des Fischbach im Bereich der
Fischbachbrücke und der Radwegbrücke naturnah
modellieren und Bermen vor den Widerlagern herstellen.
Geländeverlauf und Erdkörper für den nachfolgenden
Einbau von Kolkschutz / Böschungssicherung und die
Gestaltung der Gewässersohle und das Einbringen von
Sohlsubstrat vorbereiten.
Menge: 1,000 Psch

**05.11.0002 Kolkschutz herstellen**
Kolkschutz in Uferzonen / Uferbefestigung vor den
Widerlagern der Fischbachbrücke und der Radwegbrücke
mit Wasserbausteinen CP90/250 oder 45/180 aus möglichst
regionalen, natürlichen, gebrochenen und geeigneten
Gesteinskörnungen als Schüttung, D = 30 cm, auf
geotextiler Trennlage fachgerecht herstellen, andecken
und verteilen.
Wasserbausteine liefern.
Ausführung in Teilflächen entsprechend Bauablauf und
Baufortschritt.
Menge: 115,000 m2

**05.11.0003 Gewässersohle sichern**
Gewässersohle sichern. Einbau bei fließendem Gewässer.
Gewässersohle aus Wasserbausteinen aus natürlichem,
gebrochenem Felsgestein.
Steingröße '= Wasserbausteine Kategorie LMB 10/60 nach
TLW 22 (ehem. KL. III d>40 cm).'
Gewässersohle nach Unterlagen des AG profilieren.
In bestehendem Längsgefälle, Dicke '= bis 30 cm.'
Steine mindestens zu 2/3 in den Untergrund eindrücken
und mit kleineren Steinen verkeilen.
Einbau Substrat wird gesondert vergütet.
Menge: 27,000 m2

**05.11.0004 Sohlsubstrat einbauen**
Sohlsubstrat mit einer Körnung von 0/32 liefern und im
Bachbett in den Bauwerksbereichen der Fischbachbrücke
und der Radwegbrücke einbauen und Zwischenräume in
bestehender Sohle / Sohlbefestigung auffüllen.
Menge: 27,000 m2

#### Abschnitt 05.12 STRASSENBAU B48

**05.12.0001 Planum herstellen Ev2 = 45 MPa**
StL-Nr. 22410625001
Planum herstellen nach Unterlagen des AG.
Verformungsmodul Ev2 = 45 MPa.
Menge: 150,000 m2
Zuordnung: 106

**05.12.0002 Frostschutzschicht herstellen Bk100 b.1,0 o.F.*0/32 URA+Einbaudoku*DPr min. 100 v.H.*N Wiegescheinen**
StL-Nr. 22411221620051191
Frostschutzschicht herstellen.
In Verkehrsflächen der Belastungsklassen Bk100 bis
Bk1,0, ohne Fertiger bei schwieriger Profilgestaltung oder bei zahlreichen Einbauten.
Baustoffgemisch 0/32.
Umweltrelevante Anforderungen beim Einsatz von Baustoffgemischen einschließlich Einbaudokumentation nach
Unterlagen des AG. Einbaudokumentation übergeben.
Verdichtungsgrad DPr mindestens 100 v.H.
Einbaudicke 'über 26 bis 30 cm.'
Abrechnung nach Wiegescheinen.
Menge: 98,000 t
Zuordnung: 112

**05.12.0003 Asphalttragsch. aus AC 22 T S herst Bk3,2 Bitumen 50/70**
StL-Nr. 223113123491000
Asphalttragschicht aus Asphalttragschichtmischgut
AC 22 T S herstellen. Anlieferung des Asphaltmischguts
in thermoisolierten Transportbehältern.
In Verkehrsflächen der Belastungsklasse Bk3,2.
Einbau '-dicke = 12 cm.'
Bindemittel = 50/70.
Menge: 45,000 t
Zuordnung: 113

**05.12.0004 Bitumenemulsion aufsprühen Bk100-Bk3,2*Asphalt frisch Rampenspritzgerät*C60BP4-S Menge 300 g/m2*vor A.bindersch.**
StL-Nr. 223113063111132
Bitumenemulsion zur Herstellung des Schichtenverbundes
aufsprühen.
Auf Verkehrsflächen der Belastungsklassen Bk100 bis
Bk3,2.
Unterlage = Asphaltbefestigung, frisch.
Mit Rampenspritzgerät.
Bindemittel = C60BP4-S.
Bindemittelmenge = 300 g/m2.
Vor Einbau Asphaltbinderschicht.
Menge: 150,000 m2
Zuordnung: 113

**05.12.0005 Asphaltbindersch.a. AC 16 B S herst Bk3,2*Dicke 6,5 cm Bitumen 25/55-55A*Kategorie C 95/1 Gestein SZ 18**
StL-Nr. 22311321943121000
Asphaltbinderschicht aus Asphaltbinder AC 16 B S herstellen. Anlieferung des Asphaltmischguts in
thermoisolierten Transportbehältern.
In Verkehrsflächen der Belastungsklasse Bk3,2.
Einbaudicke = 6,5 cm.
Bindemittel = 25/55-55 A.
Grobe Gesteinskörnung = Kategorie C 95/1.
Grobe Gesteinskörnung = Kategorie SZ 18.
Menge: 150,000 m2
Zuordnung: 113

**05.12.0006 Bitumenemulsion aufsprühen Bk100-Bk3,2*Asphalt frisch Rampenspritzgerät*C60BP4-S Menge 300 g/m2*vor A.deckschicht**
StL-Nr. 223113063111133
Bitumenemulsion zur Herstellung des Schichtenverbundes
aufsprühen.
Auf Verkehrsflächen der Belastungsklassen Bk100 bis
Bk3,2.
Unterlage = Asphaltbefestigung, frisch.
Mit Rampenspritzgerät.
Bindemittel = C60BP4-S.
Bindemittelmenge = 300 g/m2.
Vor Einbau Asphaltdeckschicht.
Menge: 150,000 m2
Zuordnung: 113

**05.12.0007 Asphaltdecksch. aus AC 8 D S herst. Bk3,2 Bitumen 25/55-55A**
StL-Nr. 22311332829199900
Asphaltdeckschicht aus Asphaltbeton für Asphaltdeckschichten AC 8 D S herstellen. Anlieferung des
Asphaltmischguts in thermoisolierten
Transportbehältern.
In Verkehrsflächen der Belastungsklasse Bk3,2.
Einbau '-dicke = 3,5 cm.'
Bindemittel = 25/55-55 A.
Grobe Gesteinskörnung '= Katergorie 90/1 mit einem
20%-igen Anteil zugelassener Aufhellungsgesteine aus
Quarzit oder 30%-igem Anteil an alpiner Moräne bezogen
auf das gesamte Gesteinskörnungsgemisch.'
Grobe Gesteinskörnung = Kategorie PSV '51.'
Fremdfüller '= Kalksteinfüller und Calciumhydroxid nach
Unterlagen des AG.'
Menge: 150,000 m2
Zuordnung: 113

**05.12.0008 Fugenfüllung herstellen Querfuge*Deckschicht bis 20 m*Tiefe 35 mm Breite 10 mm*Fugenmasse N2**
StL-Nr. 22311394221151001
Fugenfüllung herstellen.
Querfuge.
In der Asphaltdeckschicht.
Einzellängen bis 20,00 m.
Fugenspalttiefe = 35 mm.
Fugenspaltbreite = 10 mm.
Mit heiß verarbeitbarer Fugenmasse Typ N2, einschließlich zugehörigem und zuvor aufgetragenem Voranstrichmittel.
Menge: 17,000 m
Zuordnung: 113

**05.12.0009 Abtreppung herstellen Breite 15 cm*fräsen Dicke ü. 3-6 cm**
StL-Nr. 2231139621202
Abtreppung an einer vorhandenen Asphaltbefestigung herstellen. Anfallenden Ausbauasphalt nach Wahl des AN
verwerten. Abgerechnet wird die Abtreppungslänge an der
Oberkante der Fahrbahn.
Breite der Rücknahme mindestens 15 cm.
Abtreppen durch Fräsen.
Dicke der Asphaltbefestigung über 3 bis 6 cm.
Menge: 17,000 m
Zuordnung: 113

**05.12.0010 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 150,000 m2
Zuordnung: 113

**05.12.0011 Verkehrsfläche kehren Oberflächenbeh.*VSM durchführen**
StL-Nr. 22311397731
Verkehrsfläche mit einer selbstaufnehmenden Kehrmaschine nach Verkehrsfreigabe unverzüglich nach Aufforderung
durch den AG kehren. Kehrgut aufnehmen und nach Wahl
des AN verwerten.
Verkehrsfläche = Fahrbahnoberfläche mit Oberflächenbehandlung.
Erforderliche Verkehrssicherungsmaßnahmen durchführen.
Menge: 150,000 m2
Zuordnung: 113

**05.12.0012 SE am äußeren Fahrbahnrand herst. Stahl*N2*W1*A Abstand Unterl.*HB 1**
StL-Nr. 22112910311119011
Schutzeinrichtung (SE) am äußeren Fahrbahnrand einschließlich erforderlicher systembedingter Arbeiten
herstellen. Abgerechnet wird die Baulänge. SE nach den
"Technischen Kriterien für den Einsatz von Fahrzeug-
Rückhaltesystemen in Deutschland".
SE aus Stahl.
Aufhaltestufe = N2.
Wirkungsbereichsklasse = W1.
Anprallheftigkeitsstufe = A.
Schutzeinrichtung '= ESP, Holm Profil A;
System auf Seite Neustadt bis an das Bauwerk
herangeführt.'
Abstand Vorderkante SE zur Böschungskante nach Unterlagen des AG.
Aufstellung in Boden, Homogenbereich HB 1 - FRS.
Menge: 20,000 m
Zuordnung: 129

#### Abschnitt 05.13 STRASSENBAU RADWEG

**05.13.0001 Frostschutzschicht herstellen Gehu.Radw. o.F.*0/32 URA+Einbaudoku*DPr min. 100 v.H. Quers. Unterl. AG*N Wiegescheinen**
StL-Nr. 22411221650051111
Frostschutzschicht herstellen.
In Verkehrsflächen für Geh- und Radwege, ohne
Fertiger.
Baustoffgemisch 0/32.
Umweltrelevante Anforderungen beim Einsatz von Baustoffgemischen einschließlich Einbaudokumentation nach
Unterlagen des AG. Einbaudokumentation übergeben.
Verdichtungsgrad DPr mindestens 100 v.H.
Einbaudicke nach Unterlagen des AG.
Abrechnung nach Wiegescheinen.
Menge: 25,000 t
Zuordnung: 112

**05.13.0002 Asphalttragsch. aus AC 22 T N herst Geh- und Radwege Bitumen 70/100**
StL-Nr. 223113153291000
Asphalttragschicht aus Asphalttragschichtmischgut
AC 22 T N herstellen. Anlieferung des Asphaltmischguts
in thermoisolierten Transportbehältern.
In Verkehrsflächen für Geh- und Radwege.
Einbau '-dicke = 8 cm.'
Bindemittel = 70/100.
Menge: 7,000 t
Zuordnung: 113

**05.13.0003 Bitumenemulsion aufsprühen Geh- und Radwege*Asphalt frisch C60BP4-S*Menge 300 g/m2 vor A.deckschicht**
StL-Nr. 223113063310133
Bitumenemulsion zur Herstellung des Schichtenverbundes
aufsprühen.
Auf Verkehrsflächen für Geh- und Radwege.
Unterlage = Asphaltbefestigung, frisch.
Bindemittel = C60BP4-S.
Bindemittelmenge = 300 g/m2.
Vor Einbau Asphaltdeckschicht.
Menge: 35,000 m2
Zuordnung: 113

**05.13.0004 Asphaltdecksch. aus AC 5 D L herst. Geh- und Radwege*Dicke 2,5 cm Bitumen 70/100 Böschung 2 zu 1**
StL-Nr. 22311336812199901
Asphaltdeckschicht aus Asphaltbeton für Asphaltdeckschichten AC 5 D L herstellen. Anlieferung des
Asphaltmischguts in thermoisolierten
Transportbehältern.
In Verkehrsflächen für Geh- und Radwege.
Einbaudicke = 2,5 cm.
Bindemittel = 70/100.
Grobe Gesteinskörnung '= Kategorie 90/1 mit einem
20%-igen Anteil zugelassener Aufhellungsgesteine aus
Quarzit oder 30%-igem Anteil an alpiner Moräne bezogen
auf das gesamte Gesteinskörnungsgemisch.'
Grobe Gesteinskörnung = Kategorie PSV '51.'
Fremdfüller '= Kalksteinfüller und Calciumhydroxid nach
Unterlagen des AG.'
Seitliche Abböschungen mit Neigung 2 zu 1 herstellen.
Menge: 35,000 m2
Zuordnung: 113

**05.13.0005 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 35,000 m2
Zuordnung: 113

**05.13.0006 Verkehrsfläche kehren Oberflächenbeh.*VSM durchführen**
StL-Nr. 22311397731
Verkehrsfläche mit einer selbstaufnehmenden Kehrmaschine nach Verkehrsfreigabe unverzüglich nach Aufforderung
durch den AG kehren. Kehrgut aufnehmen und nach Wahl
des AN verwerten.
Verkehrsfläche = Fahrbahnoberfläche mit Oberflächenbehandlung.
Erforderliche Verkehrssicherungsmaßnahmen durchführen.
Menge: 35,000 m2
Zuordnung: 113

**05.13.0007 Holzgeländer herstellen*Pf.Stahl,Sigma100 Pf.abstand 2,50m Aushub verteilen**
StL-Nr. 22112840399941901
Holzgeländer nach Unterlagen des AG, einschließlich der
erforderlichen Erdarbeiten herstellen. Abgerechnet wird
nach Länge des Handlaufs zwischen den Achsen der Endpfosten bzw. Endstäben.
Geländer 'entlang des Radwegs.'
Höhe '= 1,30 m.'
Pfostenlänge '= 1,60 m.'
Pfosten aus Stahl, Sigma 100 mit Halterung für Holm aus
Stahl. Sämtliche Stahlteile feuerverzinkt.
Pfostenabstand = 2,50 m.
Holmgeländer 'mit einem Zwischenholm. Handlauf aus
Nadelholz rund, Durchmesser = 12 cm, Zwischenholm
halbrund, Durchmesser = 12 cm, kesseldruckimprägniert,
Zwischenholm mit Distanzhülse montieren.'
Bodenklasse 3 bis 5, Aushubmaterial innerhalb der Baustelle flächenhaft verteilen.
Menge: 35,000 m
Zuordnung: 128

### Bereich 06 ENTSORGUNG

#### Abschnitt 06.00 BEREITSTELLUNGSFLÄCHE

**06.00.0001 Bereitstellungsfläche herstellen**
Flächen für die zeitweilige Lagerung von Bodenmaterial,
Baggergut, Ausbaustoffen oder Abfällen nach Unterlagen
des AG als Bereitstellungsflächen herstellen.
Haufwerks- und Behälterkataster mit Lageplänen, Angaben
zu Haufwerksnummer, Anlieferungszeitraum, Herkunft nach
Entnahmestelle mit Homogenbereich und Probenahme
aufstellen.
Bereitstellungsflächen außerhalb der Baustelle nach
Angabe des AG für alle Leistungen sämtlicher Abschnitte
des Leistungsverzeichnisses.
Untergrundabdichtung = alle gemäß AVV bzw. Landesrecht
als gefährlich eingestuften Abfälle müssen eine
Untergrundabdichtung mit HDPE-Folie erhalten;
alternativ ist die Nutzung eines mit Bitumen oder Beton
befestigten / versiegelten Untergrundes einschl. einer
Entwässerung der Fläche möglich.
Oberflächenabdichtung = mind. 0,4 mm starke, reißfeste
HDPE-Folie; anfallendes, unbelastetes
Niederschlagswasser ist abzuleiten.
Materialien zur Verwertung sind in sortenreinen
Haufwerken aufzuhalden.
Haufwerke sind mit einem wetterfesten Schild, welches
die Haufwerksbezeichnung und die
Schadstoffklassifizierung angibt, dauerhaft zu
kennzeichnen.
Haufwerksgröße = bis zu 250 m3. Vorhalten, Betreiben
und Unterhalten sind mit einzukalkulieren.
Haufwerkshöhe bis 2,00 m.
Material = verschiedenste Aushubmaterialien.
Lagerung = Zeitweilige Lagerung von Abfällen nach 4.
BImSchV, Anhang 1, Nr. 8.12.
Menge: 1,000 Psch

#### Abschnitt 06.01 NICHT GEFÄHRLICHER ABFALL

**06.01.0001 Nicht gef. Abfall Baustelle ents. St.-Bet. 17 01 01*Zuordnung AG BSF HfW innerh.*Wahl AN einr. Verbleib elektr.**
Nicht gefährlichen Abfall aus Baustelle nach
Unterlagen des AG laden, zur Entsorgungsanlage
befördern und entsorgen.
Abrechnung nach Wiegenachweisen.
Abfall = Beton als Stahlbeton/Spannbeton.
Abfallschlüssel = 17 01 01.
Maßgebender Parameter nach Unterlagen des AG.
Abfall von Bereitstellungsfläche innerhalb der
Baustelle in Haufwerk gelagert laden.
Entsorgung nach Wahl des AN. Kosten der
Abfallentsorgung trägt der AN.
Verbleibsdokumentation nach Unterlagen des AG
führen. Dokumentation und Wiegenachweise nach
Abschluss dem AG elektronisch übergeben.
Menge: 225,000 t

**06.01.0002 Nicht gef. Abfall Baustelle ents. Boden 17 05 04*BM-F1 o. BG-F1 BSF HfW innerh.*Wahl AN einr. Verbleib elektr.**
Nicht gefährlichen Abfall aus Baustelle nach
Unterlagen des AG laden, zur Entsorgungsanlage
befördern und entsorgen.
Abrechnung nach Wiegenachweisen.
Abfall = Bodenaushub als Boden und Steine mit
Ausnahme derjenigen, die unter 17 05 03* fallen.
Abfallschlüssel = 17 05 04.
Materialklasse nach EBV = BM-F1 oder BG-F1.
Abfall von Bereitstellungsfläche innerhalb der
Baustelle in Haufwerk gelagert laden.
Entsorgung nach Wahl des AN. Kosten der
Abfallentsorgung trägt der AN.
Verbleibsdokumentation nach Unterlagen des AG
führen. Dokumentation und Wiegenachweise nach
Abschluss dem AG elektronisch übergeben.
Menge: 880,000 t

**06.01.0003 Nicht gef. Abfall Baustelle ents. Boden 17 05 04*BM-F3 o. BG-F3 BSF HfW innerh.*Wahl AN einr. Verbleib elektr.**
Nicht gefährlichen Abfall aus Baustelle nach
Unterlagen des AG laden, zur Entsorgungsanlage
befördern und entsorgen.
Abrechnung nach Wiegenachweisen.
Abfall = Bodenaushub als Boden und Steine mit
Ausnahme derjenigen, die unter 17 05 03* fallen.
Abfallschlüssel = 17 05 04.
Materialklasse nach EBV = BM-F3 oder BG-F3.
Abfall von Bereitstellungsfläche innerhalb der
Baustelle in Haufwerk gelagert laden.
Entsorgung nach Wahl des AN. Kosten der
Abfallentsorgung trägt der AN.
Verbleibsdokumentation nach Unterlagen des AG
führen. Dokumentation und Wiegenachweise nach
Abschluss dem AG elektronisch übergeben.
Menge: 460,000 t

#### Abschnitt 06.02 GEFÄHRLICHER ABFALL

**06.02.0001 Gefährl. Abfall Baustelle entsorg. 17 03 01**Anfallstelle Zuordnung AG*Unterl. AG Kosten Ent. eANV*NW n. Unterl. AG**
StL-Nr. 22480254003172101
Gefährlichen Abfall aus Baustelle nach Unterlagen
des AG aufnehmen, laden, zur Entsorgungsanlage
befördern und entsorgen. Abrechnung nach
Wiegenachweisen.
Abfall = Ausbauasphalt als kohlenteerhaltige
Bitumengemische. Abfallschlüsselnummer = 17 03
01*.
Gelösten Abfall an Anfallstelle laden.
Maßgebender Parameter nach Unterlagen des AG.
Entsorgungsanlage nach Unterlagen des AG.
Die Kosten und Gebühren der Abfallentsorgung und
die Bearbeitung im eANV trägt der AN.
Entsorgungsnachweis nach Unterlagen des AG.
Menge: 135,000 t

### Bereich 07 LEISTUNGEN AUF RECHNUNG DES LANDES

#### Abschnitt 07.00 LEISTUNGEN N. BAUSTELLENVERORDNUNG

**07.00.0001 Vorankündigung erstellen**
StL-Nr. 219101508
Vorankündigung gemäß Baustellenverordnung erstellen und
spätestens zwei Wochen vor Einrichten der Baustelle der
zuständigen Behörde übermitteln. Vorankündigung sichtbar und witterungsgeschützt auf der Baustelle aushängen. Bei erheblichen Änderungen während der Bauzeit
anpassen.
Menge: 1,000 Psch
Zuordnung: 101

**07.00.0002 SiGe-Plan erstellen**
StL-Nr. 219101513
Sicherheits- und Gesundheitsschutzplan (SiGe-Plan) nach
RAB 31 erstellen und mit dem Sicherheits- und Gesundheitsschutzkoordinator dieser und weiterer berührter
Baustellen abstimmen. Bei erheblichen Änderungen in der
Ausführung des Bauvorhabens anpassen. Den SiGe-Plan für
jeden Beschäftigten einsehbar auf der Baustelle vorhalten.
Menge: 1,000 Psch
Zuordnung: 101

**07.00.0003 SiGe-Koordinator stellen.**
StL-Nr. 219101528
Sicherheits- und Gesundheitsschutzkoordinator während
der Ausführung des Bauvorhabens nach RAB 30 und Unterlagen des AG stellen.
Menge: 1,000 Psch
Zuordnung: 101

#### Abschnitt 07.01 HILFSLEISTUNGEN F. KONTROLLPRÜF

**07.01.0001 Belastungsfahrzeug bereitstellen**
StL-Nr. 219101707
Belastungsfahrzeug als Gegengewicht (z.B. ausreichend
beladener Lkw) für Plattendruckversuch bei Kontrollprüfungen bereitstellen.
Menge: 5,000 h
Zuordnung: 101

**07.01.0002 Probegefäß liefern 10-l-Blecheimer*Mithilfe Kprüf.**
StL-Nr. 21910171211
Probegefäß zur Aufnahme von Baustoffproben, für Kontrollprüfungen und für Rückstellproben des AG liefern.
Probegefäß = sauberer 10-l-Blecheimer mit dicht schließendem Deckel.
Mithilfe bei der Probennahme im Baubereich nach Angaben
des AG.
Menge: 20,000 St
Zuordnung: 101

**07.01.0003 Probegefäß liefern Alu-Schale25x25x4*Mithilfe Kprüf.**
StL-Nr. 21910171241
Probegefäß zur Aufnahme von Baustoffproben, für Kontrollprüfungen und für Rückstellproben des AG liefern.
Probegefäß = Aluminium-Schale, 25 x 25 x 4 cm.
Mithilfe bei der Probennahme im Baubereich nach Angaben
des AG.
Menge: 6,000 St
Zuordnung: 101

**07.01.0004 Probekörper herstellen 15 x 15 x 15 cm*21 Tage lagern Klimakiste feucht**
StL-Nr. 2191017272301
Probekörper für Kontrollprüfungen aus Beton, Einpressmörtel oder hydraulisch gebundenem Tragschichtmaterial
herstellen und nach Lagerung im Baubereich dem AG übergeben.
Abmessung = 15 x 15 x 15 cm.
Lagerungsdauer auf der Baustelle 21 Tage.
Lagerung in Klimakiste feucht.
Menge: 40,000 St
Zuordnung: 101

**07.01.0005 Bohrkern entnehmen Kern-DU 15 cm Asphaltschicht**
Bohrkern für Kontrollprüfungen nach Angabe des AG entnehmen und im Baubereich dem AG übergeben. Bohrloch
fachgerecht verfüllen.
Bohrkerndurchmesser 15 cm.
Bohrtiefe bis
Material = Asphaltschicht.
Verfüllmaterial  ...
Menge: 10,000 m
Zuordnung: 101

USt %: 19,00
